# Zeitvertrag Dämmarbeiten 2027-2029
Angebotsaufforderung (GAEB 90, DA83)
DV-Nummer: BP.00000
Währung: EUR

## Zusätzlicher Text
BA - Nr.: 35543927

 Leistungsbeschreibung

B A U V O R H A B E N : Dämmarbeiten an techn. Anlagen
 gem. VOB/C
 DIN 18299, 18421 Wärmedämmung und
 Kältedämmung nach DIN 4140
 auf dem Gelände des KIT Campus Nord

A U F T R A G G E B E R : KIT- Karlsruher Institut für
 Technologie
 Campus Nord
 Hermann-von-Helmholtz-Platz 1
 76344 Eggenstein-Leopoldshafen

P L A N U N G : KIT- Karlsruher Institut für
 Technologie
 DE Planen und Bauen
 Hr. Schmith
 Tel.: 0721 / 608 - 25212
 E-Mail: florian.schmith@kit.edu

B I E T E R :

 ......................................................
  (Firmenstempel)

## Zusätzlicher Text
Zusätzliche Technische Vertragsbedingungen

A) Angaben zur Baustelle

Sämtliche Arbeiten werden auf dem Gelände des KIT-CN
(Karlsruher Institut für Technologie  Campus Nord)
durchgeführt.
Die Montageorte sind Einzelbaustellen in verschiedenen
Gebäuden im KIT-CN. Es handelt sich im Wesentlichen um
ein- und mehrgeschossige Büro-und Laborbauten. Die
Gebäude sind durch Nummern gekennzeichnet. Die Zufahrt
zu allen Bereichen ist über befestigte Straßen möglich.
Auf dem Gelände des KIT-CN gilt die StVO,
Verkehrsbeschränkungen sind nicht bekannt.

Auf die Beschilderung für Halte- und Parkverbot wird
hingewiesen. Flucht- und Rettungswege sowie
Feuerwehrzufahrten sind freizuhalten.

Der Materialtransport muss ausschließlich über die
Güterkontrolle des KIT-CN erfolgen.

Für die Baumaßnahmen wird dem Auftragnehmer, im
Folgenden kurz AN genannt, Strom und Wasser zur
Verfügung gestellt. Erforderliche Anschlüsse sind vom
AN herzustellen. Nach Abschluss der Arbeiten sind die
Anschlüsse durch den AN zu entfernen.

Für die Lagerung von Material und Werkzeug, sowie für
den Aufenthalt und die Unterbringung des
Montagepersonals werden keine Räumlichkeiten zur
Verfügung gestellt.

Die zum Zeitpunkt des jeweiligen Einzelauftrags gültige
Baustellenordnung ist zu beachten.

Gänge, Flure und Treppenhäuser innerhalb eines Gebäudes
sind Flucht- und Rettungswege und dürfen nicht als
Lager- oder Zwischenlager benutzt werden.

B) Angaben zur Ausführung

Das beiliegende Leistungsverzeichnis enthält die zur
Unterhaltung, Änderung und Ergänzung der "Dämmarbeiten
an technischen Anlagen" erforderlichen Lieferungen und
Leistungen. Da es sich bei dieser Rahmenausschreibung
um viele getrennt voneinander auszuführende Lieferungen
und Leistungen handelt, sind diese auch in zeitlich
auseinanderliegenden Abschnitten durchzuführen. Die
einzeln auszuführenden Arbeiten sind jeweils nach Abruf
durch Einzelaufträge innerhalb von maximal drei Tagen
zu beginnen und ohne Unterbrechung durchzuführen. Die
Reaktionszeit für die Ausführung ist auf ein Minimum zu
beschränken.

Vor Montagebeginn wird eine Einweisung des
Auftragnehmers in die örtlichen Gegebenheiten der
Baumaßnahme vorgenommen und protokolliert. Das
eingesetzte Personal des AN muss ausreichend
deutschsprachig sein, um die Ihm auf der Baustelle
angewiesenen Arbeiten sowie die Sicherheitseinweisung
verstehen zu können.

Es kann davon ausgegangen werden, dass die Arbeiten der
jeweiligen Abrufaufträge ohne Unterbrechung ausgeführt
werden können.

Die Einheitspreise umfassen, soweit im Einzelfall
nichts anderes angegeben ist, sämtliche Kosten für die
Lieferung und Ausführung der Leistung, insbesondere
auch alle Kosten für Bruch-, Verschnitt- und
Streuverlust, für das Vorhalten von Maschinen, Geräten,
Handwerkszeug, Kleingerät, von Kleingerüsten mit einer
Arbeitsbühne bis zu 2 m Höhe (Gerüsthöhe), sowie
Fracht- und sonstige Fuhrkosten bis zu den
Verwendungsstellen innerhalb des Liegenschaftsbezirks
des Karlsruher Instituts für Technologie  Campus Nord
einschließlich der Kosten für das Abladen. Kleingerüste
dürfen nur entsprechend der Aufbau- und
Verwendungsanleitung verwendet werden. Diese muss auf
der Verwendungsstelle zur Verfügung stehen.

Maßnahmen zum Schutz von Einrichtungsgegenständen vor
Verunreinigung und Beschädigung während der Ausführung
der Arbeiten sind in den Einheitspreisen enthalten.
Alle einzusetzenden Materialien müssen den gültigen
Vorschriften und Normen entsprechen.

Die Ausführung der Dämmarbeiten erfolgt gemäß DIN 4140
Teil 1 und 2. Berechnungen und Auslegungen werden gemäß
VDI 2055 durchgeführt. Des Weiteren gilt für die
Auslegung der Dämmdicken die zum Zeitpunkt des
jeweiligen Einzelauftrags gültige
Energieeinsparverordnung (EnEV).

Die Arbeitsblätter AGI Q01 ff. der Arbeitsgemeinschaft
Industriebau e.V. sind zu beachten. Bei
Weichschaumisolierung sind die Verarbeitungsrichtlinien
des Materialherstellers bindend, insbesondere bei der
Gestaltung der Formteile wie Bögen, Übergänge,
Abschlüsse, Formkappen, Rohrschellenaufdopplung usw.

Die Materialqualität muss bei Mineralfaser dem
Qualitätsstandard der Herstellerfirmen Isover bzw.
Rockwool oder gleichwertiger Art entsprechen,
Weichschaum bzw. Elastomerschaum auf Basis
synthetischer Kautschuks muss dem Qualitätsstandard der
Firma Armacell "Armaflex" mit deutschen Prüfzeugnissen
oder gleichwertiger Art entsprechen. Ummantelungen aus
hartem Kunststoff müssen dem Qualitätsstandard
Isogenopak® oder gleichwertig entsprechen.

Die Mindestblechdicken sind nach DIN 4140 für
mechanische Beanspruchung auszulegen.

Alle die Dämmung betreffenden Arbeiten sind von
entsprechend geschultem, fachlich qualifiziertem
Personal durchzuführen. Sämtliche zum Einsatz kommenden
Materialien und Systeme müssen bauaufsichtlich geprüft
und zugelassen sein. Vor der Montage ist grundsätzlich
der Zulassungsbescheid des DIBt dem Bauleiter
vorzulegen. Bei der Ausführung sind die
Verarbeitungshinweise der Hersteller strikt zu
beachten.

Sind aus sicherheits-, betriebs- oder
funktionstechnischen Gründen Kupplungen mit Anlagen in
den Gewerken Bautechnik, Installations-, Haus- oder
Verfahrenstechnik notwendig, so ist der AN
verpflichtet, zusammen mit der Bauleitung und jenen
Auftragnehmern eine Klärung der Schnittstelle
herbeizuführen.

Die durch Lieferung und Verarbeitung von Materialien,
Betriebsmittel und deren Verpackung anfallenden Abfälle
sind Eigentum des AN und von diesem zu entsorgen.

Ergänzend zu der "Baustellenordnung des Karlsruher
Instituts (KIT) Campus Nord" verpflichtet sich der AN,
das Verpackungsmaterial umgehend, spätestens innerhalb
von 3 Werktagen von der Baustelle zu entfernen.

Demontierte Teile/Baustoffe vorhandener Anlagen sind
nach Material und Werkstoff getrennt zu sortieren und
in bauseits zur Verfügung gestellte Container
einzubringen.

C) Einsatzbereiche

Grundsätzlich ist mit folgenden Einsatzbereichen und
der Verwendung folgender Materialien zu rechnen.

1. Trinkwasserleitungen

1.1 Kaltwasserleitungen

sind zwecks Verbindung von Taupunktunterschreitungen mit Weichschaum bzw.
Elastomerschaum auf Basis synthetischer Kautschuks
zu isolierenin Ausnahmefällen, z.B. Objekten, die
über die Zeit gesehen wenig Durchsatz haben, kann auf
aluminiumkaschierte Mineralfasermatten oder -schalen
zurückgegriffen werden, welche an den Nahtstellen
diffusionsdicht mit Aluminiumklebeband abzukleben
sindals Oberflächenschutz kommt je nach Bedarf ein
verzinkter Blechmantel oder harte Kunststofffolie zum
Einsatz

1.2 Warmwasserleitungen

sind zwecks Minimierung von Energieverlusten mit
aluminiumkaschierten Mineralfaserschalen (WLG 035) zu
isolieren, die Nahtstellen sind diffusionsdicht mit
Aluminiumklebeband abzukleben
in Ausnahmefällen sind aluminiumkaschierte
Mineralfasermatten bzw. Weichschäume zulässig
als Oberflächenschutz kommt je nach Bedarf verzinkter
Blechmantel oder harte Kunststofffolie zum Einsatz

2. Kaltwasserleitungen bei einer Mediumstemperatur >
0°C

sind zwecks Verhinderung von Taupunktunterschreitungen und Minimierung von
Energieverlusten mit Weichschaum bzw.
Elastomerschaum auf Basis synthetischen K
autschuks zu isolieren
als Oberflächenschutz kommt je nach Bedarf ein
verzinkter Blechmantel oder harte Kunststofffolie zum
Einsatz

3. Warmwasserheizungsleitungen < 100°C
Wassertemperatur

sind zwecks Minimierung von Energieverluste gemäß
Energieeinsparverordnung (EnEV) mit
aluminiumkaschierten Mineralfaserschalen (WLG 035) zu
isolieren, die Nahtstellen sind diffusionsdicht mit
Aluminiumklebeband abzukleben
je nach Erfordernis darf mit Weichschaum bzw.
Elastomerschaum auf Basis synthetischen
Kautschuks und nur in begründeten Ausnahmefällen mit
aluminiumkaschierten Mineralfasermatten
isoliert werden
als Oberflächenschutz kommt je nach Bedarf ein
verzinkter Blechmantel oder harte Kunststofffolie zum
Einsatz

4. Fernheiz-, Dampf- und Kondensatleitungen

sind zwecks Minimierung von Energieverlusten und
Einhaltung von erforderlichen Temperaturen mit auf
Drahtgeflecht gesteppte Mineralfasermatten
zu isolieren
als Oberflächenschutz ist je nach Bedarf ein Mantel
aus verzinktem Stahlblech, Aluminiumblech oder
unbesandeter Dachpappe (mit Bitumen getränkte
Rohfilzbahnen) erforderlich

5. Abwasserleitungen für Regen und Kühlwasser

Anforderung gemäß Punkt 1.1 Kaltwasserleitungen

6. Luftführende Kanäle von RLT-Anlagen

6.1 Kanaloberflächentemperaturen unterhalb der
Taupunkttemperatur der Umgebungsluft

die Dämmung erfolgt mit Weichschaum bzw.
Elastomerschaum auf Basis synthetischen Kautschuks
als Oberflächenschutz kommt je nach Bedarf ein
verzinkter Blechmantel zum Einsatz

6.2 Kanaloberflächentemperaturen oberhalb der
Taupunkttemperatur der Umgebungsluft

die Dämmung erfolgt mit aluminiumkaschierten
Mineralfasermatten oder Mineralfaserplatten
als Oberflächenschutz kommt je nach Bedarf ein
verzinkter Blechmantel zum Einsatz

7. Rohraufhängung

Nach den geltenden Regeln der Technik ist die
Verwendung einfacher Rohrschellen im Aufhängungs- oder
Auflagerbereich von Kälteleitungen nicht vertretbar.

Bei der Dämmung dieser einfachen Rohraufhängungen darf
sich die Ausführung in Form einer Aufdopplung/
Flanschenkappe nicht auf die Befestigungsschelle
beschränken. Aufgrund der mangelnden thermischen
Entkopplung zwischen Leitung und Aufhängung ist auch
die Gewindestange oder eine Stahlschiene als
Auflagerfundament eine mögliche Wärmebrücke und muss
daher in die Dämmung mit gleicher Isolierstärke
einbezogen werden. Zur Dämmung von Gewindestangen kann
Schlauchmaterial in einer Dämmschichtdicke entsprechend
der Hauptdämmung Verwendung finden.

8. Gebündelte Rohrisolierung

Können Rohrleitungen nicht einzeln isoliert werden, so
ist ausnahmsweise eine gebündelte Isolierung mit
Trennstegen aus Isoliermaterial zulässig. Eventuelle
Erschwernisse werden nicht gesondert vergütet. Das
Aufmaß erfolgt für jede Rohrleitung als
Einzelisolierung.

D) Abruf der Aufträge, Vergütung und Sonstiges

Die Preise umfassen, soweit im Einzelfall nichts
anderes ausdrücklich angegeben ist, sämtliche Kosten
für die Lieferung und Ausführung der Leistung.

Befestigungskleinteile wie Blechtreibschrauben, Niete
aller Art, Bindedraht, Klebestreifen, Bandagen aller
Art und sonstige derartige Hilfsmittel sind in die
Einheitspreise einzukalkulieren und werden nicht
gesondert vergütet.

Soweit im Leistungsverzeichnis lediglich das "Liefern"
von Stoffen und Bauteilen gefordert wird, umfassen die
Preise nur die Kosten für das Liefern der Stoffe und
Bauteile einschließlich Fracht- und sonstigen
Fuhrkosten bis zur Verwendungsstelle oder bis zu dem
vom Auftraggeber angegebenen Lager innerhalb des
Liegenschaftsbezirks sowie die Kosten für das Abladen.

Der Gesamtaufwand an Stunden, Leistungspositionen und
Material ist geschätzt, die Werte können erheblich
unter- oder auch überschritten werden. Es besteht kein
Anspruch auf Ausschöpfung dieser Summen.

E) Stundenlohnarbeiten

Für Stundenlohnarbeiten gelten die Ausführungen der
zusätzlichen Vertragsbedingungen des KIT. Dem
Auftraggeber ist die Ausführung von Stundenlohnarbeiten
vor Beginn anzuzeigen.

Stundenlohnzettel müssen eindeutig erkennen lassen:

Vor- und Zuname Beruf, Lohngruppe lt. Tarif
Arbeitsleistung nach Zeit, Ort und Dauer Verbrauch an
Baustoffen (Liefermenge, Mengeneinheit) Benutzung von
Maschinen mit genauer Leistungsangabe nach Zeit, Ort
und Dauer.

Die vom Auftraggeber oder seinem Bevollmächtigten
unterschriebenen Stundenzettel müssen für jeden
Kalendertag getrennt ausgestellt sein und sind täglich
der Bauleitung in doppelter Fertigung zur Anerkennung
vorzulegen.

Bei den Stundenverrechnungssätzen handelt es sich um
Baustellenlöhne nach VOB/B § 15, einschließlich
Unternehmerzuschlag, Sozialkassenbeitrag,
Vermögensbildung, Lohnnebenkosten usw.

Die Lohnnebenkosten beinhalten auch die Auslösung und
die Kosten und Zeiten für An- und Abreise der auf der
Baustelle beschäftigten Arbeitnehmer.

F) Bestandspläne

Bei Abrufaufträgen, bei denen die Planunterlagen vom
KIT zur Verfügung gestellt werden, ist die Planrevision
mit Rotstift in einem Satz Pausen vorzunehmen. Die
Roteintragungen werden dann vom KIT in die
Originalpläne übernommen.

Die Kosten für die Roteintragungen sind in den
Einheitspreisen enthalten und werden nicht gesondert
vergütet.

Werden neue Planunterlagen benötigt, werden die
Zeichenarbeiten gesondert nach Aufwand vergütet. Eine
entsprechende nachzuprüfende Aufstellung und Abrechnung
ist vorzulegen.

Die Gebäudedokumentation ist ausschließlich als
CAD-bearbeitete Zeichnung im DGN-Dateiformat mit dem
Zeichensystem MicroStation/Bentley nach den
KIT-CAD-Richtlinien zu liefern.

Bei Änderungen an bestehenden Gebäuden ist Rücksprache
mit dem KIT zu halten, um die vorhandene Dokumentation
für die weitere Bearbeitung zu verwenden.
Der Datenaustausch für das Sichten/Drucken erfolgt im
PDF-Format.
Neue Plannummern müssen vom AN bei PB angefordert und
in die Pläne eingetragen werden.

Ansprechpartner, Richtlinie sowie die
Einstellungsdateien sind im Internet unter folgender
Adresse hinterlegt: https://www.pb.kit.edu/64.php

G) Angaben zu Arbeiten innerhalb von Kontrollbereichen

Bei der Ausführung von Leistungen in Kontrollbereichen
des KIT, benötigt der AN eine Genehmigung nach § 15
Strahlenschutzverordnung und für jeden in diesen
Bereichen zum Einsatz kommenden Mitarbeiter einen
gültigen Strahlenpass. Für die Ausführungen von
Leistungen in diesen Bereichen gelten die
entsprechenden Anweisungen der
Strahlenschutzbeauftragten des AG vor Ort.

Stand: 13.10.2026

## Dämmung an technischen Anlagen
Datum: 15.10.26

### Titel 01 Vorbereitende Leistungen

**01.001 Dämmung an Rohrleitungen demontieren.**
aus Mineralwolle, als Matten/Schalen,
Rohraußendurchmesser bis 34 mm.
Menge: 75,000 m

**01.002 Dämmung an Rohrleitungen demontieren.**
aus Mineralwolle, als Matten/Schalen,
Rohraußendurchmesser über 34 bis 61 mm.
Menge: 52,000 m

**01.003 Dämmung an Rohrleitungen demontieren.**
aus Mineralwolle, als Matten/Schalen,
Rohraußendurchmesser über 61 bis 89 mm.
Menge: 22,000 m

**01.004 Dämmung an Rohrleitungen demontieren.**
aus Mineralwolle, als Matten/Schalen,
Rohraußendurchmesser über 89 bis 115 mm.
Menge: 7,000 m

**01.005 Dämmung an Rohrleitungen demontieren.**
aus Mineralwolle, als Matten/Schalen,
Rohraußendurchmesser über 115 bis 140 mm.
Menge: 7,000 m

**01.006 Dämmung an Rohrleitungen demontieren.**
aus Mineralwolle, als Matten/Schalen,
Rohraußendurchmesser über 140 bis 180 mm.
Menge: 7,000 m

**01.007 Ummantelung an Rohrleitung demontieren.**
aus Stahl/Aluminium, Rohraußendurchmesser bis 34 mm.
Menge: 30,000 m

**01.008 Ummantelung an Rohrleitung demontieren.**
aus Stahl/Aluminium, Rohraußendurchmesser über 34 bis
61 mm.
Menge: 7,000 m

**01.009 Ummantelung an Rohrleitung demontieren.**
aus Stahl/Aluminium, Rohraußendurchmesser über 61 bis
89 mm.
Menge: 22,000 m

**01.010 Ummantelung an Rohrleitung demontieren.**
aus Stahl/Aluminium, Rohraußendurchmesser über 89 bis
115 mm.
Menge: 7,000 m

**01.011 Ummantelung an Rohrleitung demontieren.**
aus Stahl/Aluminium, Rohraußendurchmesser über 115 bis
140 mm.
Menge: 7,000 m

**01.012 Ummantelung an Rohrleitung demontieren.**
aus Stahl/Aluminium, Rohraußendurchmesser über 140 bis
180 mm.
Menge: 7,000 m

**01.013 Ummantelung an Rohrleitung demontieren.**
aus Hart-PVC bis 34 mm.
Menge: 75,000 m

**01.014 Ummantelung an Rohrleitung demontieren.**
aus Hart-PVC über 34 bis 61 mm.
Menge: 52,000 m

**01.015 Ummantelung an Rohrleitung demontieren.**
aus Hart-PVC über 61 bis 89 mm.
Menge: 22,000 m

**01.016 Ummantelung an Rohrleitung demontieren.**
aus Hart-PVC über 89 bis 115 mm.
Menge: 7,000 m

**01.017 Ummantelung an Rohrleitung demontieren.**
aus Hart-PVC über 115 bis 140 mm.
Menge: 7,000 m

**01.018 Ummantelung an Rohrleitung demontieren.**
aus Hart-PVC über 140 bis 180 mm.
Menge: 7,000 m

**01.019 Ummantelung an Kessel/Apparate/Luftleitung demontieren.**
aus Hart-PVC.
Menge: 52,000 m²

**01.020 Anlagenteil mit Stahlbürste reinigen.**
zur Aufbringung von Rostschutzfarbe.
Menge: 75,000 m²

**01.021 Anlagenteil mit Rostschutzfarbe DIN EN ISO 12944-5 beschichten.**
Menge: 75,000 m²

### Titel 02 Wärmedämmung

#### Untertitel 02.01 Wärmedämmung an freiliegenden Rohrleitun

**02.01.001 Wärmedämmung DIN 4140 aus Mineralwolle-Lamellen-Matten an Rohren im Gebäude WLG 040, überklebt.**
Baustoffklasse A1/A2 DIN 4102-1, Alufolie kaschiert,
Nähte und Stöße mit Aluminiumfolie überklebt,
Rohraußendurchmesser bis 27 mm.
Dicke der Dämmung 30 mm.
Menge: 75,000 m

**02.01.002 Wärmedämmung DIN 4140 aus Mineralwolle-Lamellen-Matten an Rohren im Gebäude WLG 040, überklebt.**
Baustoffklasse A1/A2 DIN 4102-1, Alufolie kaschiert,
Nähte und Stöße mit Aluminiumfolie überklebt,
Rohraußendurchmesser über 27 bis 34 mm.
Dicke der Dämmung 30 mm.
Menge: 75,000 m

**02.01.003 Wärmedämmung DIN 4140 aus Mineralwolle-Lamellen-Matten an Rohren im Gebäude WLG 040, überklebt.**
Baustoffklasse A1/A2 DIN 4102-1, Alufolie kaschiert,
Nähte und Stöße mit Aluminiumfolie überklebt,
Rohraußendurchmesser über 27 bis 34 mm.
Dicke der Dämmung 40 mm.
Menge: 30,000 m

**02.01.004 Wärmedämmung DIN 4140 aus Mineralwolle-Lamellen-Matten an Rohren im Gebäude WLG 040, überklebt.**
Baustoffklasse A1/A2 DIN 4102-1, Alufolie kaschiert,
Nähte und Stöße mit Aluminiumfolie überklebt,
Rohraußendurchmesser über 34 bis 43 mm.
Dicke der Dämmung 30 mm.
Menge: 7,000 m

**02.01.005 Wärmedämmung DIN 4140 aus Mineralwolle-Lamellen-Matten an Rohren im Gebäude WLG 040, überklebt.**
Baustoffklasse A1/A2 DIN 4102-1, Alufolie kaschiert,
Nähte und Stöße mit Aluminiumfolie überklebt,
Rohraußendurchmesser über 34 bis 43 mm.
Dicke der Dämmung 40 mm.
Menge: 52,000 m

**02.01.006 Wärmedämmung DIN 4140 aus Mineralwolle-Lamellen-Matten an Rohren im Gebäude WLG 040, überklebt.**
Baustoffklasse A1/A2 DIN 4102-1, Alufolie kaschiert,
Nähte und Stöße mit Aluminiumfolie überklebt,
Rohraußendurchmesser über 34 bis 43 mm.
Dicke der Dämmung 50 mm.
Menge: 30,000 m

**02.01.007 Wärmedämmung DIN 4140 aus Mineralwolle-Lamellen-Matten an Rohren im Gebäude WLG 040, überklebt.**
Baustoffklasse A1/A2 DIN 4102-1, Alufolie kaschiert,
Nähte und Stöße mit Aluminiumfolie überklebt,
Rohraußendurchmesser über 43 bis 49 mm.
Dicke der Dämmung 30 mm.
Menge: 7,000 m

**02.01.008 Wärmedämmung DIN 4140 aus Mineralwolle-Lamellen-Matten an Rohren im Gebäude WLG 040, überklebt.**
Baustoffklasse A1/A2 DIN 4102-1, Alufolie kaschiert,
Nähte und Stöße mit Aluminiumfolie überklebt,
Rohraußendurchmesser über 43 bis 49 mm.
Dicke der Dämmung 40 mm.
Menge: 7,000 m

**02.01.009 Wärmedämmung DIN 4140 aus Mineralwolle-Lamellen-Matten an Rohren im Gebäude WLG 040, überklebt.**
Baustoffklasse A1/A2 DIN 4102-1, Alufolie kaschiert,
Nähte und Stöße mit Aluminiumfolie überklebt,
Rohraußendurchmesser über 43 bis 49 mm.
Dicke der Dämmung 50 mm.
Menge: 52,000 m

**02.01.010 Wärmedämmung DIN 4140 aus Mineralwolle-Lamellen-Matten an Rohren im Gebäude WLG 040, überklebt.**
Baustoffklasse A1/A2 DIN 4102-1, Alufolie kaschiert,
Nähte und Stöße mit Aluminiumfolie überklebt,
Rohraußendurchmesser über 43 bis 49 mm.
Dicke der Dämmung 60 mm.
Menge: 7,000 m

**02.01.011 Wärmedämmung DIN 4140 aus Mineralwolle-Lamellen-Matten an Rohren im Gebäude WLG 040, überklebt.**
Baustoffklasse A1/A2 DIN 4102-1, Alufolie kaschiert,
Nähte und Stöße mit Aluminiumfolie überklebt,
Rohraußendurchmesser über 49 bis 64 mm.
Dicke der Dämmung 30 mm.
Menge: 7,000 m

**02.01.012 Wärmedämmung DIN 4140 aus Mineralwolle-Lamellen-Matten an Rohren im Gebäude WLG 040, überklebt.**
Baustoffklasse A1/A2 DIN 4102-1, Alufolie kaschiert,
Nähte und Stöße mit Aluminiumfolie überklebt,
Rohraußendurchmesser über 49 bis 64 mm.
Dicke der Dämmung 40 mm.
Menge: 7,000 m

**02.01.013 Wärmedämmung DIN 4140 aus Mineralwolle-Lamellen-Matten an Rohren im Gebäude WLG 040, überklebt.**
Baustoffklasse A1/A2 DIN 4102-1, Alufolie kaschiert,
Nähte und Stöße mit Aluminiumfolie überklebt,
Rohraußendurchmesser über 49 bis 64 mm.
Dicke der Dämmung 50 mm.
Menge: 7,000 m

**02.01.014 Wärmedämmung DIN 4140 aus Mineralwolle-Lamellen-Matten an Rohren im Gebäude WLG 040, überklebt.**
Baustoffklasse A1/A2 DIN 4102-1, Alufolie kaschiert,
Nähte und Stöße mit Aluminiumfolie überklebt,
Rohraußendurchmesser über 49 bis 64 mm.
Dicke der Dämmung 60 mm.
Menge: 52,000 m

**02.01.015 Wärmedämmung DIN 4140 aus Mineralwolle-Lamellen-Matten an Rohren im Gebäude WLG 040, überklebt.**
Baustoffklasse A1/A2 DIN 4102-1, Alufolie kaschiert,
Nähte und Stöße mit Aluminiumfolie überklebt,
Rohraußendurchmesser über 49 bis 64 mm.
Dicke der Dämmung 70 mm.
Menge: 52,000 m

**02.01.016 Wärmedämmung DIN 4140 aus Mineralwolle-Lamellen-Matten an Rohren im Gebäude WLG 040, überklebt.**
Baustoffklasse A1/A2 DIN 4102-1, Alufolie kaschiert,
Nähte und Stöße mit Aluminiumfolie überklebt,
Rohraußendurchmesser über 64 bis 77 mm.
Dicke der Dämmung 30 mm.
Menge: 7,000 m

**02.01.017 Wärmedämmung DIN 4140 aus Mineralwolle-Lamellen-Matten an Rohren im Gebäude WLG 040, überklebt.**
Baustoffklasse A1/A2 DIN 4102-1, Alufolie kaschiert,
Nähte und Stöße mit Aluminiumfolie überklebt,
Rohraußendurchmesser über 64 bis 77 mm.
Dicke der Dämmung 40 mm.
Menge: 7,000 m

**02.01.018 Wärmedämmung DIN 4140 aus Mineralwolle-Lamellen-Matten an Rohren im Gebäude WLG 040, überklebt.**
Baustoffklasse A1/A2 DIN 4102-1, Alufolie kaschiert,
Nähte und Stöße mit Aluminiumfolie überklebt,
Rohraußendurchmesser über 64 bis 77 mm.
Dicke der Dämmung 50 mm.
Menge: 7,000 m

**02.01.019 Wärmedämmung DIN 4140 aus Mineralwolle-Lamellen-Matten an Rohren im Gebäude WLG 040, überklebt.**
Baustoffklasse A1/A2 DIN 4102-1, Alufolie kaschiert,
Nähte und Stöße mit Aluminiumfolie überklebt,
Rohraußendurchmesser über 64 bis 77 mm.
Dicke der Dämmung 60 mm.
Menge: 7,000 m

**02.01.020 Wärmedämmung DIN 4140 aus Mineralwolle-Lamellen-Matten an Rohren im Gebäude WLG 040, überklebt.**
Baustoffklasse A1/A2 DIN 4102-1, Alufolie kaschiert,
Nähte und Stöße mit Aluminiumfolie überklebt,
Rohraußendurchmesser über 64 bis 77 mm.
Dicke der Dämmung 70 mm.
Menge: 30,000 m

**02.01.021 Wärmedämmung DIN 4140 aus Mineralwolle-Lamellen-Matten an Rohren im Gebäude WLG 040, überklebt.**
Baustoffklasse A1/A2 DIN 4102-1, Alufolie kaschiert,
Nähte und Stöße mit Aluminiumfolie überklebt,
Rohraußendurchmesser über 64 bis 77 mm.
Dicke der Dämmung 80 mm.
Menge: 22,000 m

**02.01.022 Wärmedämmung DIN 4140 aus Mineralwolle-Lamellen-Matten an Rohren im Gebäude WLG 040, überklebt.**
Baustoffklasse A1/A2 DIN 4102-1, Alufolie kaschiert,
Nähte und Stöße mit Aluminiumfolie überklebt,
Rohraußendurchmesser über 77 bis 89 mm.
Dicke der Dämmung 80 mm.
Menge: 30,000 m

**02.01.023 Wärmedämmung DIN 4140 aus Mineralwolle-Lamellen-Matten an Rohren im Gebäude WLG 040, überklebt.**
Baustoffklasse A1/A2 DIN 4102-1, Alufolie kaschiert,
Nähte und Stöße mit Aluminiumfolie überklebt,
Rohraußendurchmesser über 89 bis 109 mm.
Dicke der Dämmung 40 mm.
Menge: 7,000 m

**02.01.024 Wärmedämmung DIN 4140 aus Mineralwolle-Lamellen-Matten an Rohren im Gebäude WLG 040, überklebt.**
Baustoffklasse A1/A2 DIN 4102-1, Alufolie kaschiert,
Nähte und Stöße mit Aluminiumfolie überklebt,
Rohraußendurchmesser über 89 bis 109 mm.
Dicke der Dämmung 50 mm.
Menge: 7,000 m

**02.01.025 Wärmedämmung DIN 4140 aus Mineralwolle-Lamellen-Matten an Rohren im Gebäude WLG 040, überklebt.**
Baustoffklasse A1/A2 DIN 4102-1, Alufolie kaschiert,
Nähte und Stöße mit Aluminiumfolie überklebt,
Rohraußendurchmesser über 109 bis 140 mm.
Dicke der Dämmung 70 mm.
Menge: 7,000 m

**02.01.026 Wärmedämmung DIN 4140 aus Mineralwolle-Lamellen-Matten an Rohren im Gebäude WLG 040, überklebt.**
Baustoffklasse A1/A2 DIN 4102-1, Alufolie kaschiert,
Nähte und Stöße mit Aluminiumfolie überklebt,
Rohraußendurchmesser über 109 bis 140 mm.
Dicke der Dämmung 80 mm.
Menge: 7,000 m

**02.01.027 Wärmedämmung DIN 4140 aus Mineralwolle-Lamellen-Matten an Rohren im Gebäude WLG 040, überklebt.**
Baustoffklasse A1/A2 DIN 4102-1, Alufolie kaschiert,
Nähte und Stöße mit Aluminiumfolie überklebt,
Rohraußendurchmesser über 109 bis 140 mm.
Dicke der Dämmung 100 mm.
Menge: 7,000 m

**02.01.028 Wärmedämmung DIN 4140 aus Mineralwolle-Lamellen-Matten an Rohren im Gebäude WLG 040, überklebt.**
Baustoffklasse A1/A2 DIN 4102-1, Alufolie kaschiert,
Nähte und Stöße mit Aluminiumfolie überklebt,
Rohraußendurchmesser über 109 bis 140 mm.
Dicke der Dämmung 120 mm.
Menge: 7,000 m

**02.01.029 Wärmedämmung DIN 4140 aus Mineralwolle-Schalen/Segmenten an Rohr im Gebäude WLG 035, überklebt,**
Baustoffklasse A1/A2 DIN 4102-1, Alufolie kaschiert,
Nähte und Stöße mit Aluminiumfolie überklebt,
Rohraußendurchmesser bis 27 mm.
Dicke der Dämmung bis 30 mm.
Menge: 75,000 m

**02.01.030 Wärmedämmung DIN 4140 aus Mineralwolle-Schalen/Segmenten an Rohr im Gebäude WLG 035, überklebt,**
Baustoffklasse A1/A2 DIN 4102-1, Alufolie kaschiert,
Nähte und Stöße mit Aluminiumfolie überklebt,
Rohraußendurchmesser über 27 bis 34 mm.
Dicke der Dämmung bis 30 mm.
Menge: 75,000 m

**02.01.031 Wärmedämmung DIN 4140 aus Mineralwolle-Schalen/Segmenten an Rohr im Gebäude WLG 035, überklebt,**
Baustoffklasse A1/A2 DIN 4102-1, Alufolie kaschiert,
Nähte und Stöße mit Aluminiumfolie überklebt,
Rohraußendurchmesser über 27 bis 34 mm.
Dicke der Dämmung 40 mm.
Menge: 75,000 m

**02.01.032 Wärmedämmung DIN 4140 aus Mineralwolle-Schalen/Segmenten an Rohr im Gebäude WLG 035, überklebt,**
Baustoffklasse A1/A2 DIN 4102-1, Alufolie kaschiert,
Nähte und Stöße mit Aluminiumfolie überklebt,
Rohraußendurchmesser über 34 bis 43 mm.
Dicke der Dämmung 40 mm.
Menge: 52,000 m

**02.01.033 Wärmedämmung DIN 4140 aus Mineralwolle-Schalen/Segmenten an Rohr im Gebäude WLG 035, überklebt,**
Baustoffklasse A1/A2 DIN 4102-1, Alufolie kaschiert,
Nähte und Stöße mit Aluminiumfolie überklebt,
Rohraußendurchmesser über 34 bis 43 mm.
Dicke der Dämmung 50 mm.
Menge: 52,000 m

**02.01.034 Wärmedämmung DIN 4140 aus Mineralwolle-Schalen/Segmenten an Rohr im Gebäude WLG 035, überklebt,**
Baustoffklasse A1/A2 DIN 4102-1, Alufolie kaschiert,
Nähte und Stöße mit Aluminiumfolie überklebt,
Rohraußendurchmesser über 43 bis 49 mm.
Dicke der Dämmung bis 30 mm.
Menge: 52,000 m

**02.01.035 Wärmedämmung DIN 4140 aus Mineralwolle-Schalen/Segmenten an Rohr im Gebäude WLG 035, überklebt,**
Baustoffklasse A1/A2 DIN 4102-1, Alufolie kaschiert,
Nähte und Stöße mit Aluminiumfolie überklebt,
Rohraußendurchmesser über 43 bis 49 mm.
Dicke der Dämmung 40 mm.
Menge: 52,000 m

**02.01.036 Wärmedämmung DIN 4140 aus Mineralwolle-Schalen/Segmenten an Rohr im Gebäude WLG 035, überklebt,**
Baustoffklasse A1/A2 DIN 4102-1, Alufolie kaschiert,
Nähte und Stöße mit Aluminiumfolie überklebt,
Rohraußendurchmesser über 43 bis 49 mm.
Dicke der Dämmung 50 mm.
Menge: 52,000 m

**02.01.037 Wärmedämmung DIN 4140 aus Mineralwolle-Schalen/Segmenten an Rohr im Gebäude WLG 035, überklebt,**
Baustoffklasse A1/A2 DIN 4102-1, Alufolie kaschiert,
Nähte und Stöße mit Aluminiumfolie überklebt,
Rohraußendurchmesser über 49 bis 64 mm.
Dicke der Dämmung bis 30 mm.
Menge: 30,000 m

**02.01.038 Wärmedämmung DIN 4140 aus Mineralwolle-Schalen/Segmenten an Rohr im Gebäude WLG 035, überklebt,**
Baustoffklasse A1/A2 DIN 4102-1, Alufolie kaschiert,
Nähte und Stöße mit Aluminiumfolie überklebt,
Rohraußendurchmesser über 49 bis 64 mm.
Dicke der Dämmung 50 mm.
Menge: 30,000 m

**02.01.039 Wärmedämmung DIN 4140 aus Mineralwolle-Schalen/Segmenten an Rohr im Gebäude WLG 035, überklebt,**
Baustoffklasse A1/A2 DIN 4102-1, Alufolie kaschiert,
Nähte und Stöße mit Aluminiumfolie überklebt,
Rohraußendurchmesser über 49 bis 64 mm.
Dicke der Dämmung 60 mm.
Menge: 30,000 m

**02.01.040 Wärmedämmung DIN 4140 aus Mineralwolle-Schalen/Segmenten an Rohr im Gebäude WLG 035, überklebt,**
Baustoffklasse A1/A2 DIN 4102-1, Alufolie kaschiert,
Nähte und Stöße mit Aluminiumfolie überklebt,
Rohraußendurchmesser über 64 bis 77 mm.
Dicke der Dämmung 40 mm.
Menge: 7,000 m

**02.01.041 Wärmedämmung DIN 4140 aus Mineralwolle-Schalen/Segmenten an Rohr im Gebäude WLG 035, überklebt,**
Baustoffklasse A1/A2 DIN 4102-1, Alufolie kaschiert,
Nähte und Stöße mit Aluminiumfolie überklebt,
Rohraußendurchmesser über 64 bis 77 mm.
Dicke der Dämmung 60 mm.
Menge: 7,000 m

**02.01.042 Wärmedämmung DIN 4140 aus Mineralwolle-Schalen/Segmenten an Rohr im Gebäude WLG 035, überklebt,**
Baustoffklasse A1/A2 DIN 4102-1, Alufolie kaschiert,
Nähte und Stöße mit Aluminiumfolie überklebt,
Rohraußendurchmesser über 64 bis 77 mm.
Dicke der Dämmung 80 mm.
Menge: 7,000 m

**02.01.043 Wärmedämmung DIN 4140 aus Mineralwolle-Schalen/Segmenten an Rohr im Gebäude WLG 035, überklebt,**
Baustoffklasse A1/A2 DIN 4102-1, Alufolie kaschiert,
Nähte und Stöße mit Aluminiumfolie überklebt,
Rohraußendurchmesser über 77 bis 89 mm.
Dicke der Dämmung 40 mm.
Menge: 7,000 m

**02.01.044 Wärmedämmung DIN 4140 aus Mineralwolle-Schalen/Segmenten an Rohr im Gebäude WLG 035, überklebt,**
Baustoffklasse A1/A2 DIN 4102-1, Alufolie kaschiert,
Nähte und Stöße mit Aluminiumfolie überklebt,
Rohraußendurchmesser über 77 bis 89 mm.
Dicke der Dämmung 80 mm.
Menge: 7,000 m

**02.01.045 Wärmedämmung DIN 4140 aus Mineralwolle-Schalen/Segmenten an Rohr im Gebäude WLG 035, überklebt,**
Baustoffklasse A1/A2 DIN 4102-1, Alufolie kaschiert,
Nähte und Stöße mit Aluminiumfolie überklebt,
Rohraußendurchmesser über 89 bis 109 mm.
Dicke der Dämmung 50 mm.
Menge: 7,000 m

**02.01.046 Wärmedämmung DIN 4140 aus Mineralwolle-Schalen/Segmenten an Rohr im Gebäude WLG 035, überklebt,**
Baustoffklasse A1/A2 DIN 4102-1, Alufolie kaschiert,
Nähte und Stöße mit Aluminiumfolie überklebt,
Rohraußendurchmesser über 89 bis 109 mm.
Dicke der Dämmung 100 mm.
Menge: 22,000 m

**02.01.047 Wärmedämmung DIN 4140 aus Mineralwolle-Schalen/Segmenten an Rohr im Gebäude WLG 035, überklebt,**
Baustoffklasse A1/A2 DIN 4102-1, Alufolie kaschiert,
Nähte und Stöße mit Aluminiumfolie überklebt,
Rohraußendurchmesser über 109 bis 140 mm.
Dicke der Dämmung 60 mm.
Menge: 7,000 m

**02.01.048 Wärmedämmung DIN 4140 aus Mineralwolle-Schalen/Segmenten an Rohr im Gebäude WLG 035, überklebt,**
Baustoffklasse A1/A2 DIN 4102-1, Alufolie kaschiert,
Nähte und Stöße mit Aluminiumfolie überklebt,
Rohraußendurchmesser über 109 bis 140 mm.
Dicke der Dämmung 100 mm.
Menge: 7,000 m

**02.01.049 Wärmedämmung DIN 4140 aus Mineralwolle-Schalen/Segmenten an Rohr im Gebäude WLG 035, überklebt,**
Baustoffklasse A1/A2 DIN 4102-1, Alufolie kaschiert,
Nähte und Stöße mit Aluminiumfolie überklebt,
Rohraußendurchmesser über 140 bis 180 mm.
Dicke der Dämmung 100 mm.
Menge: 7,000 m

**02.01.050 Wärmedämmung DIN 4140 aus Weichschaumstoff-Schalen/Segmenten/Schläuchen an Rohr im Gebäude,**
WLG 040, geschlossenzellig, Baustoffklasse B1
DIN 4102-1, Dicke 100 Prozent nach HeizAnlV,
Rohraußendurchmesser bis 22 mm.
Menge: 75,000 m

**02.01.051 Wärmedämmung DIN 4140 aus Weichschaumstoff-Schalen/Segmenten/Schläuchen an Rohr im Gebäude,**
WLG 040, geschlossenzellig, Baustoffklasse B1
DIN 4102-1, Dicke 100 Prozent nach HeizAnlV,
Rohraußendurchmesser über 22 bis 27 mm.
Menge: 75,000 m

**02.01.052 Wärmedämmung DIN 4140 aus Weichschaumstoff-Schalen/Segmenten/Schläuchen an Rohr im Gebäude,**
WLG 040, geschlossenzellig, Baustoffklasse B1
DIN 4102-1, Dicke 100 Prozent nach HeizAnlV,
Rohraußendurchmesser über 27 bis 34 mm.
Menge: 75,000 m

**02.01.053 Wärmedämmung DIN 4140 aus Weichschaumstoff-Schalen/Segmenten/Schläuchen an Rohr im Gebäude,**
WLG 040, geschlossenzellig, Baustoffklasse B1
DIN 4102-1, Dicke 100 Prozent nach HeizAnlV,
Rohraußendurchmesser über 34 bis 43 mm.
Menge: 75,000 m

**02.01.054 Wärmedämmung DIN 4140 aus Weichschaumstoff-Schalen/Segmenten/Schläuchen an Rohr im Gebäude,**
WLG 040, geschlossenzellig, Baustoffklasse B1
DIN 4102-1, Dicke 50 Prozent nach HeizAnlV,
Rohraußendurchmesser bis 22 mm.
Menge: 75,000 m

**02.01.055 Wärmedämmung DIN 4140 aus Weichschaumstoff-Schalen/Segmenten/Schläuchen an Rohr im Gebäude,**
WLG 040, geschlossenzellig, Baustoffklasse B1
DIN 4102-1, Dicke 50 Prozent nach HeizAnlV,
Rohraußendurchmesser über 22 bis 27 mm.
Menge: 75,000 m

**02.01.056 Wärmedämmung DIN 4140 aus Weichschaumstoff-Schalen/Segmenten/Schläuchen an Rohr im Gebäude,**
WLG 040, geschlossenzellig, Baustoffklasse B1
DIN 4102-1, Dicke 50 Prozent nach HeizAnlV,
Rohraußendurchmesser über 27 bis 34 mm.
Menge: 75,000 m

**02.01.057 Wärmedämmung DIN 4140 aus Weichschaumstoff-Schalen/Segmenten/Schläuchen an Rohr im Gebäude,**
WLG 040, geschlossenzellig, Baustoffklasse B1
DIN 4102-1, Dicke 50 Prozent nach HeizAnlV,
Rohraußendurchmesser über 34 bis 43 mm.
Menge: 30,000 m

**02.01.058 Wärmedämmung DIN 4140 aus Weichschaumstoff-Schalen/Segmenten/Schläuchen an Rohr im Gebäude,**
WLG 040, geschlossenzellig, Baustoffklasse B1
DIN 4102-1, Dicke 50 Prozent nach HeizAnlV,
Rohraußendurchmesser über 43 bis 49 mm.
Menge: 30,000 m

**02.01.059 Wärmedämmung DIN 4140 aus Weichschaumstoff-Schalen/Segmenten/Schläuchen an Rohr im Gebäude,**
WLG 040, geschlossenzellig, Baustoffklasse B1
DIN 4102-1, Dicke 50 Prozent nach HeizAnlV,
Rohraußendurchmesser über 49 bis 64 mm.
Menge: 22,000 m

#### Untertitel 02.02 Wärmedämmung an nicht freiliegenden Rohr

**02.02.001 Wärmedämmung DIN 4140 aus Mineralwolle-Lamellen-Matten an Rohr in Schlitz/Schacht/Zwischendecke,**
WLG 040, Baustoffklasse A1/A2 DIN 4102-1, Alufolie
kaschiert,
Nähte und Stöße mit Aluminiumfolie überklebt,
Rohraußendurchmesser bis 27 mm,
Dicke der Dämmung 30 mm
Menge: 75,000 m

**02.02.002 Wärmedämmung DIN 4140 aus Mineralwolle-Lamellen-Matten an Rohr in Schlitz/Schacht/Zwischendecke,**
WLG 040, Baustoffklasse A1/A2 DIN 4102-1, Alufolie
kaschiert,
Nähte und Stöße mit Aluminiumfolie überklebt,
Rohraußendurchmesser über 27 bis 34 mm,
Dicke der Dämmung 30 mm
Menge: 30,000 m

**02.02.003 Wärmedämmung DIN 4140 aus Mineralwolle-Lamellen-Matten an Rohr in Schlitz/Schacht/Zwischendecke,**
WLG 040, Baustoffklasse A1/A2 DIN 4102-1, Alufolie
kaschiert,
Nähte und Stöße mit Aluminiumfolie überklebt,
Rohraußendurchmesser über 34 bis 43 mm,
Dicke der Dämmung 30 mm
Menge: 30,000 m

**02.02.004 Wärmedämmung DIN 4140 aus Mineralwolle-Lamellen-Matten an Rohr in Schlitz/Schacht/Zwischendecke,**
WLG 040, Baustoffklasse A1/A2 DIN 4102-1, Alufolie
kaschiert,
Nähte und Stöße mit Aluminiumfolie überklebt,
Rohraußendurchmesser über 34 bis 43 mm,
Dicke der Dämmung 40 mm
Menge: 67,000 m

**02.02.005 Wärmedämmung DIN 4140 aus Mineralwolle-Lamellen-Matten an Rohr in Schlitz/Schacht/Zwischendecke,**
WLG 040, Baustoffklasse A1/A2 DIN 4102-1, Alufolie
kaschiert,
Nähte und Stöße mit Aluminiumfolie überklebt,
Rohraußendurchmesser über 43 bis 49 mm,
Dicke der Dämmung 50 mm
Menge: 75,000 m

**02.02.006 Wärmedämmung DIN 4140 aus Mineralwolle-Lamellen-Matten an Rohr in Schlitz/Schacht/Zwischendecke,**
WLG 040, Baustoffklasse A1/A2 DIN 4102-1, Alufolie
kaschiert,
Nähte und Stöße mit Aluminiumfolie überklebt,
Rohraußendurchmesser über 49 bis 64 mm,
Dicke der Dämmung 50 mm
Menge: 30,000 m

**02.02.007 Wärmedämmung DIN 4140 aus Mineralwolle-Lamellen-Matten an Rohr in Schlitz/Schacht/Zwischendecke,**
WLG 040, Baustoffklasse A1/A2 DIN 4102-1, Alufolie
kaschiert,
Nähte und Stöße mit Aluminiumfolie überklebt,
Rohraußendurchmesser über 49 bis 64 mm,
Dicke der Dämmung 60 mm
Menge: 75,000 m

**02.02.008 Wärmedämmung DIN 4140 aus Mineralwolle-Lamellen-Matten an Rohr in Schlitz/Schacht/Zwischendecke,**
WLG 040, Baustoffklasse A1/A2 DIN 4102-1, Alufolie
kaschiert,
Nähte und Stöße mit Aluminiumfolie überklebt,
Rohraußendurchmesser über 49 bis 64 mm,
Dicke der Dämmung 70 mm
Menge: 30,000 m

**02.02.009 Wärmedämmung DIN 4140 aus Mineralwolle-Lamellen-Matten an Rohr in Schlitz/Schacht/Zwischendecke,**
WLG 040, Baustoffklasse A1/A2 DIN 4102-1, Alufolie
kaschiert,
Nähte und Stöße mit Aluminiumfolie überklebt,
Rohraußendurchmesser über 64 bis 77 mm,
Dicke der Dämmung 70 mm
Menge: 30,000 m

**02.02.010 Wärmedämmung DIN 4140 aus Mineralwolle-Lamellen-Matten an Rohr in Schlitz/Schacht/Zwischendecke,**
WLG 040, Baustoffklasse A1/A2 DIN 4102-1, Alufolie
kaschiert,
Nähte und Stöße mit Aluminiumfolie überklebt,
Rohraußendurchmesser über 64 bis 77 mm,
Dicke der Dämmung 80 mm
Menge: 30,000 m

**02.02.011 Wärmedämmung DIN 4140 aus Mineralwolle-Lamellen-Matten an Rohr in Schlitz/Schacht/Zwischendecke,**
WLG 040, Baustoffklasse A1/A2 DIN 4102-1, Alufolie
kaschiert,
Nähte und Stöße mit Aluminiumfolie überklebt,
Rohraußendurchmesser über 77 bis 89 mm,
Dicke der Dämmung 80 mm
Menge: 30,000 m

**02.02.012 Wärmedämmung DIN 4140 aus Mineralwolle-Lamellen-Matten an Rohr in Schlitz/Schacht/Zwischendecke,**
WLG 040, Baustoffklasse A1/A2 DIN 4102-1, Alufolie
kaschiert,
Nähte und Stöße mit Aluminiumfolie überklebt,
Rohraußendurchmesser über 109 bis 140 mm,
Dicke der Dämmung 80 mm
Menge: 22,000 m

**02.02.013 Wärmedämmung DIN 4140 aus Mineralwolle-Lamellen-Matten an Rohr in Schlitz/Schacht/Zwischendecke,**
WLG 040, Baustoffklasse A1/A2 DIN 4102-1, Alufolie
kaschiert,
Nähte und Stöße mit Aluminiumfolie überklebt,
Rohraußendurchmesser über 89 bis 109 mm,
Dicke der Dämmung 100 mm
Menge: 30,000 m

**02.02.014 Wärmedämmung DIN 4140 aus Mineralwolle-Lamellen-Matten an Rohr in Schlitz/Schacht/Zwischendecke,**
WLG 040, Baustoffklasse A1/A2 DIN 4102-1, Alufolie
kaschiert,
Nähte und Stöße mit Aluminiumfolie überklebt,
Rohraußendurchmesser über 109 bis 140 mm,
Dicke der Dämmung 100 mm
Menge: 22,000 m

**02.02.015 Wärmedämmung DIN 4140 aus Mineralwolle-Lamellen-Matten an Rohr in Schlitz/Schacht/Zwischendecke,**
WLG 040, Baustoffklasse A1/A2 DIN 4102-1, Alufolie
kaschiert,
Nähte und Stöße mit Aluminiumfolie überklebt,
Rohraußendurchmesser über 140 bis 180 mm,
Dicke der Dämmung 100 mm
Menge: 22,000 m

**02.02.016 Wärmedämmung DIN 4140 aus Mineralwolle-Schalen/Segmenten an Rohren in Schacht/Schlitz/Zwischendecke,**
WLG 035, Baustoffklasse A1/A2 DIN 4102-1, Alufolie
kaschiert,
Nähte un Stöße mit Aluminiumfolie überklebt,
Rohraußendurchmesser bis 27 mm,
Dicke der Dämmung bis 30 mm
Menge: 75,000 m

**02.02.017 Wärmedämmung DIN 4140 aus Mineralwolle-Schalen/Segmenten an Rohren in Schacht/Schlitz/Zwischendecke,**
WLG 035, Baustoffklasse A1/A2 DIN 4102-1, Alufolie
kaschiert,
Nähte un Stöße mit Aluminiumfolie überklebt,
Rohraußendurchmesser über 27 bis 34 mm,
Dicke der Dämmung bis 30 mm
Menge: 75,000 m

**02.02.018 Wärmedämmung DIN 4140 aus Mineralwolle-Schalen/Segmenten an Rohren in Schacht/Schlitz/Zwischendecke,**
WLG 035, Baustoffklasse A1/A2 DIN 4102-1, Alufolie
kaschiert,
Nähte un Stöße mit Aluminiumfolie überklebt,
Rohraußendurchmesser über 27 bis 34 mm,
Dicke der Dämmung 40 mm
Menge: 52,000 m

**02.02.019 Wärmedämmung DIN 4140 aus Mineralwolle-Schalen/Segmenten an Rohren in Schacht/Schlitz/Zwischendecke,**
WLG 035, Baustoffklasse A1/A2 DIN 4102-1, Alufolie
kaschiert,
Nähte un Stöße mit Aluminiumfolie überklebt,
Rohraußendurchmesser über 34 bis 43 mm,
Dicke der Dämmung 40 mm
Menge: 75,000 m

**02.02.020 Wärmedämmung DIN 4140 aus Mineralwolle-Schalen/Segmenten an Rohren in Schacht/Schlitz/Zwischendecke,**
WLG 035, Baustoffklasse A1/A2 DIN 4102-1, Alufolie
kaschiert,
Nähte un Stöße mit Aluminiumfolie überklebt,
Rohraußendurchmesser über 34 bis 43 mm,
Dicke der Dämmung 50 mm
Menge: 30,000 m

**02.02.021 Wärmedämmung DIN 4140 aus Mineralwolle-Schalen/Segmenten an Rohren in Schacht/Schlitz/Zwischendecke,**
WLG 035, Baustoffklasse A1/A2 DIN 4102-1, Alufolie
kaschiert,
Nähte un Stöße mit Aluminiumfolie überklebt,
Rohraußendurchmesser über 43 bis 49 mm,
Dicke der Dämmung 50 mm
Menge: 67,000 m

**02.02.022 Wärmedämmung DIN 4140 aus Mineralwolle-Schalen/Segmenten an Rohren in Schacht/Schlitz/Zwischendecke,**
WLG 035, Baustoffklasse A1/A2 DIN 4102-1, Alufolie
kaschiert,
Nähte un Stöße mit Aluminiumfolie überklebt,
Rohraußendurchmesser über 49 bis 64 mm,
Dicke der Dämmung 60 mm
Menge: 30,000 m

**02.02.023 Wärmedämmung DIN 4140 aus Mineralwolle-Schalen/Segmenten an Rohren in Schacht/Schlitz/Zwischendecke,**
WLG 035, Baustoffklasse A1/A2 DIN 4102-1, Alufolie
kaschiert,
Nähte un Stöße mit Aluminiumfolie überklebt,
Rohraußendurchmesser über 64 bis 77 mm,
Dicke der Dämmung 80 mm
Menge: 52,000 m

**02.02.024 Wärmedämmung DIN 4140 aus Mineralwolle-Schalen/Segmenten an Rohren in Schacht/Schlitz/Zwischendecke,**
WLG 035, Baustoffklasse A1/A2 DIN 4102-1, Alufolie
kaschiert,
Nähte un Stöße mit Aluminiumfolie überklebt,
Rohraußendurchmesser über 77 bis 89 mm,
Dicke der Dämmung 80 mm
Menge: 30,000 m

**02.02.025 Wärmedämmung DIN 4140 aus Mineralwolle-Schalen/Segmenten an Rohren in Schacht/Schlitz/Zwischendecke,**
WLG 035, Baustoffklasse A1/A2 DIN 4102-1, Alufolie
kaschiert,
Nähte un Stöße mit Aluminiumfolie überklebt,
Rohraußendurchmesser über 89 bis 109 mm,
Dicke der Dämmung 80 mm
Menge: 30,000 m

**02.02.026 Wärmedämmung DIN 4140 aus Mineralwolle-Schalen/Segmenten an Rohren in Schacht/Schlitz/Zwischendecke,**
WLG 035, Baustoffklasse A1/A2 DIN 4102-1, Alufolie
kaschiert,
Nähte un Stöße mit Aluminiumfolie überklebt,
Rohraußendurchmesser über 109 bis 140 mm,
Dicke der Dämmung 100 mm
Menge: 30,000 m

**02.02.027 Wärmedämmung DIN 4140 aus Mineralwolle-Schalen/Segmenten an Rohren in Schacht/Schlitz/Zwischendecke,**
WLG 035, Baustoffklasse A1/A2 DIN 4102-1, Alufolie
kaschiert,
Nähte un Stöße mit Aluminiumfolie überklebt,
Rohraußendurchmesser über 140 bis 180 mm,
Dicke der Dämmung 100 mm
Menge: 30,000 m

#### Untertitel 02.03 Wärmedämmung an Rohrleitungen in Rohrkan

**02.03.001 Wärmedämmung DIN 4140 aus Mineralwolle-Lamellen-Matten an Rohren in Rohrkanal/Kriechkeller**
WLG 040, Baustoffklasse A1/A2 DIN 4102-1, Alufolie
kaschiert,
Nähte und Stöße mit Aluminiumfolie überklebt,
Arbeitshöhe unter 1,50 m,
Rohrdurchmesser bis 27 mm,
Dicke der Dämmung 30 mm
Menge: 75,000 m

**02.03.002 Wärmedämmung DIN 4140 aus Mineralwolle-Lamellen-Matten an Rohren in Rohrkanal/Kriechkeller**
WLG 040, Baustoffklasse A1/A2 DIN 4102-1, Alufolie
kaschiert,
Nähte und Stöße mit Aluminiumfolie überklebt,
Arbeitshöhe unter 1,50 m,
Rohrdurchmesser über 27 bis 34 mm,
Dicke der Dämmung 30 mm
Menge: 75,000 m

**02.03.003 Wärmedämmung DIN 4140 aus Mineralwolle-Lamellen-Matten an Rohren in Rohrkanal/Kriechkeller**
WLG 040, Baustoffklasse A1/A2 DIN 4102-1, Alufolie
kaschiert,
Nähte und Stöße mit Aluminiumfolie überklebt,
Arbeitshöhe unter 1,50 m,
Rohrdurchmesser über 34 bis 43 mm,
Dicke der Dämmung 40 mm
Menge: 75,000 m

**02.03.004 Wärmedämmung DIN 4140 aus Mineralwolle-Lamellen-Matten an Rohren in Rohrkanal/Kriechkeller**
WLG 040, Baustoffklasse A1/A2 DIN 4102-1, Alufolie
kaschiert,
Nähte und Stöße mit Aluminiumfolie überklebt,
Arbeitshöhe unter 1,50 m,
Rohrdurchmesser über 43 bis 49 mm,
Dicke der Dämmung 50 mm
Menge: 67,000 m

**02.03.005 Wärmedämmung DIN 4140 aus Mineralwolle-Lamellen-Matten an Rohren in Rohrkanal/Kriechkeller**
WLG 040, Baustoffklasse A1/A2 DIN 4102-1, Alufolie
kaschiert,
Nähte und Stöße mit Aluminiumfolie überklebt,
Arbeitshöhe unter 1,50 m,
Rohrdurchmesser über 49 bis 64 mm,
Dicke der Dämmung 50 mm
Menge: 45,000 m

**02.03.006 Wärmedämmung DIN 4140 aus Mineralwolle-Lamellen-Matten an Rohren in Rohrkanal/Kriechkeller**
WLG 040, Baustoffklasse A1/A2 DIN 4102-1, Alufolie
kaschiert,
Nähte und Stöße mit Aluminiumfolie überklebt,
Arbeitshöhe unter 1,50 m,
Rohrdurchmesser über 49 bis 64 mm,
Dicke der Dämmung 60 mm
Menge: 45,000 m

**02.03.007 Wärmedämmung DIN 4140 aus Mineralwolle-Lamellen-Matten an Rohren in Rohrkanal/Kriechkeller**
WLG 040, Baustoffklasse A1/A2 DIN 4102-1, Alufolie
kaschiert,
Nähte und Stöße mit Aluminiumfolie überklebt,
Arbeitshöhe unter 1,50 m,
Rohrdurchmesser über 64 bis 77 mm,
Dicke der Dämmung 80 mm
Menge: 22,000 m

**02.03.008 Wärmedämmung DIN 4140 aus Mineralwolle-Lamellen-Matten an Rohren in Rohrkanal/Kriechkeller**
WLG 040, Baustoffklasse A1/A2 DIN 4102-1, Alufolie
kaschiert,
Nähte und Stöße mit Aluminiumfolie überklebt,
Arbeitshöhe unter 1,50 m,
Rohrdurchmesser über 77 bis 89 mm,
Dicke der Dämmung 80 mm
Menge: 22,000 m

**02.03.009 Wärmedämmung DIN 4140 aus Mineralwolle-Lamellen-Matten an Rohren in Rohrkanal/Kriechkeller**
WLG 040, Baustoffklasse A1/A2 DIN 4102-1, Alufolie
kaschiert,
Nähte und Stöße mit Aluminiumfolie überklebt,
Arbeitshöhe unter 1,50 m,
Rohrdurchmesser über 89 bis 109 mm,
Dicke der Dämmung 80 mm
Menge: 22,000 m

**02.03.010 Wärmedämmung DIN 4140 aus Mineralwolle-Lamellen-Matten an Rohren in Rohrkanal/Kriechkeller**
WLG 040, Baustoffklasse A1/A2 DIN 4102-1, Alufolie
kaschiert,
Nähte und Stöße mit Aluminiumfolie überklebt,
Arbeitshöhe unter 1,50 m,
Rohrdurchmesser über 109 bis 140 mm,
Dicke der Dämmung 80 mm
Menge: 22,000 m

**02.03.011 Wärmedämmung DIN 4140 aus Mineralwolle-Lamellen-Matten an Rohren in Rohrkanal/Kriechkeller**
WLG 040, Baustoffklasse A1/A2 DIN 4102-1, Alufolie
kaschiert,
Nähte und Stöße mit Aluminiumfolie überklebt,
Arbeitshöhe unter 1,50 m,
Rohrdurchmesser über 89 bis 109 mm,
Dicke der Dämmung 100 mm
Menge: 22,000 m

**02.03.012 Wärmedämmung DIN 4140 aus Mineralwolle-Lamellen-Matten an Rohren in Rohrkanal/Kriechkeller**
WLG 040, Baustoffklasse A1/A2 DIN 4102-1, Alufolie
kaschiert,
Nähte und Stöße mit Aluminiumfolie überklebt,
Arbeitshöhe unter 1,50 m,
Rohrdurchmesser über 109 bis 140 mm,
Dicke der Dämmung 120 mm
Menge: 22,000 m

**02.03.013 Wärmedämmung DIN 4140 aus Mineralwolle-Lamellen-Matten an Rohren in Rohrkanal/Kriechkeller**
WLG 040, Baustoffklasse A1/A2 DIN 4102-1, Alufolie
kaschiert,
Nähte und Stöße mit Aluminiumfolie überklebt,
Arbeitshöhe unter 1,50 m,
Rohrdurchmesser über 140 bis 180 mm,
Dicke der Dämmung 120 mm
Menge: 22,000 m

#### Untertitel 02.04 Wärmedämmung an Stutzen und Abgängen

**02.04.001 Wärmedämmung DIN 4140 an Stutzen/Abgang, als Zulage,**
Mineralwolle-Lamellenmatten/Schalen/Segmente,
Rohraußendurchmesser bis 43 mm
Menge: 22,000 Stk

**02.04.002 Wärmedämmung DIN 4140 an Stutzen/Abgang, als Zulage,**
Mineralwolle-Lamellenmatten/Schalen/Segmente,
Rohraußendurchmesser über 43 bis 64 mm
Menge: 22,000 Stk

**02.04.003 Wärmedämmung DIN 4140 an Stutzen/Abgang, als Zulage,**
Mineralwolle-Lamellenmatten/Schalen/Segmente,
Rohraußendurchmesser über 64 bis 89 mm
Menge: 7,000 Stk

**02.04.004 Wärmedämmung DIN 4140 an Stutzen/Abgang, als Zulage,**
Mineralwolle-Lamellenmatten/Schalen/Segmente,
Rohraußendurchmesser über 89 bis 140 mm
Menge: 7,000 Stk

**02.04.005 Wärmedämmung DIN 4140 an Stutzen/Abgang, als Zulage,**
Mineralwolle-Lamellenmatten/Schalen/Segmente,
Rohraußendurchmesser über 140 bis 180 mm
Menge: 7,000 Stk

**02.04.006 Wärmedämmung DIN 4140 an Stutzen/Abgang, als Zulage,**
Weichschaumstoff-Schalen/Segmente/Schläuche,
Rohraußendurchmesser bis 43 mm
Menge: 22,000 Stk

**02.04.007 Wärmedämmung DIN 4140 an Stutzen/Abgang, als Zulage,**
Weichschaumstoff-Schalen/Segmente/Schläuche,
Rohraußendurchmesser über 43 bis 64 mm
Menge: 22,000 Stk

**02.04.008 Wärmedämmung DIN 4140 an Enddeckel von Verteiler, als Zulage,**
Mineralwolle-Lamellenmatten/Schalen/Segmente,
Rohraußendurchmesser bis 43 mm
Menge: 7,000 Stk

**02.04.009 Wärmedämmung DIN 4140 an Enddeckel von Verteiler, als Zulage,**
Mineralwolle-Lamellenmatten/Schalen/Segmente,
Rohraußendurchmesser über 43 bis 64 mm
Menge: 7,000 Stk

**02.04.010 Wärmedämmung DIN 4140 an Enddeckel von Verteiler, als Zulage,**
Mineralwolle-Lamellenmatten/Schalen/Segmente,
Rohraußendurchmesser über 64 bis 89 mm
Menge: 7,000 Stk

**02.04.011 Wärmedämmung DIN 4140 an Enddeckel von Verteiler, als Zulage,**
Mineralwolle-Lamellenmatten/Schalen/Segmente,
Rohraußendurchmesser über 89 bis 140 mm
Menge: 7,000 Stk

**02.04.012 Wärmedämmung DIN 4140 an Enddeckel von Verteiler, als Zulage,**
Mineralwolle-Lamellenmatten/Schalen/Segmente,
Rohraußendurchmesser über 140 bis 180 mm
Menge: 7,000 Stk

**02.04.013 Wärmedämmung DIN 4140 an Enddeckel von Verteiler, als Zulage,**
Weichschaumstoff-Schalen/Segmente/Schläuche,
Rohraußendurchmesser bis 43 mm
Menge: 7,000 Stk

**02.04.014 Wärmedämmung DIN 4140 an Enddeckel von Verteiler, als Zulage,**
Weichschaumstoff-Schalen/Segmente/Schläuche,
Rohraußendurchmesser über 43 bis 64 mm
Menge: 7,000 Stk

**02.04.015 Wärmedämmung DIN 4140 an Bogen bis 90 Grad, als Zulage,**
Mineralwolle-Lamellenmatten/Schalen/Segmente,
Rohraußendurchmesser bis 43 mm
Menge: 75,000 Stk

**02.04.016 Wärmedämmung DIN 4140 an Bogen bis 90 Grad, als Zulage,**
Mineralwolle-Lamellenmatten/Schalen/Segmente,
Rohraußendurchmesser über 43 bis 64 mm
Menge: 67,000 Stk

**02.04.017 Wärmedämmung DIN 4140 an Bogen bis 90 Grad, als Zulage,**
Mineralwolle-Lamellenmatten/Schalen/Segmente,
Rohraußendurchmesser über 64 bis 89 mm
Menge: 30,000 Stk

**02.04.018 Wärmedämmung DIN 4140 an Bogen bis 90 Grad, als Zulage,**
Mineralwolle-Lamellenmatten/Schalen/Segmente,
Rohraußendurchmesser über 89 bis 140 mm
Menge: 7,000 Stk

**02.04.019 Wärmedämmung DIN 4140 an Bogen bis 90 Grad, als Zulage,**
Mineralwolle-Lamellenmatten/Schalen/Segmente,
Rohraußendurchmesser über 140 bis 180 mm
Menge: 7,000 Stk

**02.04.020 Wärmedämmung DIN 4140 an Bogen bis 90 Grad, als Zulage,**
Weichschaumstoff-Schalen/Segmente/Schläuche,
Rohraußendurchmesser bis 43 mm
Menge: 67,000 Stk

**02.04.021 Wärmedämmung DIN 4140 an Bogen bis 90 Grad, als Zulage,**
Weichschaumstoff-Schalen/Segmente/Schläuche,
Rohraußendurchmesser über 43 bis 64 mm
Menge: 67,000 Stk

#### Untertitel 02.05 Wärmedämmung an Apparaten, Behältern und

**02.05.001 Wärmedämmung DIN 4140 aus Mineralwolle-Matten an Apparat/Behälter/Kessel, WLG 040,**
Baustoffklasse A1/A2 DIN 4102-1, Lamellen-Matten,
Alufolie kaschiert, Längs- und Rundnähte überklebt,
Dicke der Dämmung 20 mm
Menge: 22,000 m²

**02.05.002 Wärmedämmung DIN 4140 aus Mineralwolle-Matten an Apparat/Behälter/Kessel, WLG 040,**
Baustoffklasse A1/A2 DIN 4102-1, Lamellen-Matten,
Alufolie kaschiert, Längs- und Rundnähte überklebt,
Dicke der Dämmung 30 mm
Menge: 22,000 m²

**02.05.003 Wärmedämmung DIN 4140 aus Mineralwolle-Matten an Apparat/Behälter/Kessel, WLG 040,**
Baustoffklasse A1/A2 DIN 4102-1, Lamellen-Matten,
Alufolie kaschiert, Längs- und Rundnähte überklebt,
Dicke der Dämmung 40 mm
Menge: 75,000 m²

**02.05.004 Wärmedämmung DIN 4140 aus Mineralwolle-Matten an Apparat/Behälter/Kessel, WLG 040,**
Baustoffklasse A1/A2 DIN 4102-1, Lamellen-Matten,
Alufolie kaschiert, Längs- und Rundnähte überklebt,
Dicke der Dämmung 50 mm
Menge: 75,000 m²

**02.05.005 Wärmedämmung DIN 4140 aus Mineralwolle-Matten an Apparat/Behälter/Kessel, WLG 040,**
Baustoffklasse A1/A2 DIN 4102-1, Lamellen-Matten,
Alufolie kaschiert, Längs- und Rundnähte überklebt,
Dicke der Dämmung 60 mm
Menge: 75,000 m²

**02.05.006 Wärmedämmung DIN 4140 aus Mineralwolle-Matten an Apparat/Behälter/Kessel, WLG 040,**
Baustoffklasse A1/A2 DIN 4102-1, Lamellen-Matten,
Alufolie kaschiert, Längs- und Rundnähte überklebt,
Dicke der Dämmung 70 mm
Menge: 67,000 m²

**02.05.007 Wärmedämmung DIN 4140 aus Mineralwolle-Matten an Apparat/Behälter/Kessel, WLG 040,**
Baustoffklasse A1/A2 DIN 4102-1, Matten auf einer Lage
verzinktem
Drahtgeflecht mit dünnen Drähten gesteppt, Längs- und
Rundnähte mit
verzinktem Mattenhaken verbunden,
Dicke der Dämmung 30 mm
Menge: 75,000 m²

**02.05.008 Wärmedämmung DIN 4140 aus Mineralwolle-Matten an Apparat/Behälter/Kessel, WLG 040,**
Baustoffklasse A1/A2 DIN 4102-1, Matten auf einer Lage
verzinktem
Drahtgeflecht mit dünnen Drähten gesteppt, Längs- und
Rundnähte mit
verzinktem Mattenhaken verbunden,
Dicke der Dämmung 40 mm
Menge: 75,000 m²

**02.05.009 Wärmedämmung DIN 4140 aus Mineralwolle-Matten an Apparat/Behälter/Kessel, WLG 040,**
Baustoffklasse A1/A2 DIN 4102-1, Matten auf einer Lage
verzinktem
Drahtgeflecht mit dünnen Drähten gesteppt, Längs- und
Rundnähte mit
verzinktem Mattenhaken verbunden,
Dicke der Dämmung 50 mm
Menge: 75,000 m²

**02.05.010 Wärmedämmung DIN 4140 aus Mineralwolle-Matten an Apparat/Behälter/Kessel, WLG 040,**
Baustoffklasse A1/A2 DIN 4102-1, Matten auf einer Lage
verzinktem
Drahtgeflecht mit dünnen Drähten gesteppt, Längs- und
Rundnähte mit
verzinktem Mattenhaken verbunden,
Dicke der Dämmung 60 mm
Menge: 75,000 m²

**02.05.011 Wärmedämmung DIN 4140 aus Mineralwolle-Matten an Apparat/Behälter/Kessel, WLG 040,**
Baustoffklasse A1/A2 DIN 4102-1, Matten auf einer Lage
verzinktem
Drahtgeflecht mit dünnen Drähten gesteppt, Längs- und
Rundnähte mit
verzinktem Mattenhaken verbunden,
Dicke der Dämmung 70 mm
Menge: 67,000 m²

**02.05.012 Wärmedämmung DIN 4140 aus Mineralwolle-Matten an Apparat/Behälter/Kessel, WLG 040,**
Baustoffklasse A1/A2 DIN 4102-1, Lamellen-Matten,
Alufolie kaschiert,
Längs- und Rundnähte überklebt,
Dicke der Dämmung 80 mm
Menge: 67,000 m²

**02.05.013 Wärmedämmung DIN 4140 aus Mineralwolle-Filz ohne Trägerstoff an Apparat/Behälter/Kessel, WLG 045,**
Baustoffklasse A1/A2 DIN 4102-1,
Dicke der Dämmung 20 mm
Menge: 22,000 m²

**02.05.014 Wärmedämmung DIN 4140 aus Mineralwolle-Filz ohne Trägerstoff an Apparat/Behälter/Kessel, WLG 045,**
Baustoffklasse A1/A2 DIN 4102-1,
Dicke der Dämmung 30 mm
Menge: 22,000 m²

#### Untertitel 02.06 Wärmedämmung an Luftleitungen

**02.06.001 Wärmedämmung DIN 4140 aus Mineralwolle an freiliegender Luftleitung, rund/Rechteckig, WLG 040,**
Lamellen-Matten, Baustoffklasse A1/A2 DIN 4102-1,
Alufolie kaschiert, Nähte und Stöße mit Aluminiumfolie
überklebt,
Dicke der Dämmung 30 mm
Menge: 75,000 m²

**02.06.002 Wärmedämmung DIN 4140 aus Mineralwolle an freiliegender Luftleitung, rund/Rechteckig, WLG 040,**
Lamellen-Matten, Baustoffklasse A1/A2 DIN 4102-1,
Alufolie kaschiert, Nähte und Stöße mit Aluminiumfolie
überklebt,
Dicke der Dämmung 20 mm
Menge: 75,000 m²

**02.06.003 Wärmedämmung DIN 4140 aus Mineralwolle an freiliegender Luftleitung, rund/Rechteckig, WLG 040,**
Lamellen-Matten, Baustoffklasse A1/A2 DIN 4102-1,
Alufolie kaschiert, Nähte und Stöße mit Aluminiumfolie
überklebt,
Dicke der Dämmung 40 mm
Menge: 75,000 m²

**02.06.004 Wärmedämmung DIN 4140 aus Mineralwolle an freiliegender Luftleitung, rund/Rechteckig, WLG 040,**
Platten, Baustoffklasse A1/A2 DIN 4102-1,
Alufolie kaschiert, Nähte und Stöße mit Aluminiumfolie
überklebt,
Befestigung mit Kleber/aufgeschweißten Stiften mit
Klemmplatten,
Dicke der Dämmung 20 mm
Menge: 75,000 m²

**02.06.005 Wärmedämmung DIN 4140 aus Mineralwolle an freiliegender Luftleitung, rund/Rechteckig, WLG 040,**
Platten, Baustoffklasse A1/A2 DIN 4102-1,
Alufolie kaschiert, Nähte und Stöße mit Aluminiumfolie
überklebt,
Befestigung mit Kleber/aufgeschweißten Stiften mit
Klemmplatten,
Dicke der Dämmung 30 mm
Menge: 75,000 m²

**02.06.006 Wärmedämmung DIN 4140 aus Mineralwolle an freiliegender Luftleitung, rund/Rechteckig, WLG 040,**
Platten, Baustoffklasse A1/A2 DIN 4102-1,
Alufolie kaschiert, Nähte und Stöße mit Aluminiumfolie
überklebt,
Befestigung mit Kleber/aufgeschweißten Stiften mit
Klemmplatten,
Dicke der Dämmung 40 mm
Menge: 75,000 m²

### Titel 03 Kältedämmung

#### Untertitel 03.01 Kältedämmung an Rohrleitungen Bei der Verwendung von Mineralwolle-Dämmstoff zur Kältedämmung ist insbesondere der Abschnitt 6.1.1 der DIN 4140 zu beachten.

**03.01.001 Kältedämmung DIN 4140 aus Weichschaumstoff-Schalen/ Segmenten/Schläuchen an Rohren im Gebäude, WLG 040,**
geschlossenzellig, Diffusionswiderstandszahl min. 5000,
Baustoffklasse B1/B2 DIN 4102-1, Längs-, Rundnähte und
Schalenenden verklebt,
Rohraußendurchmesser bis 22 mm
Nenndicke der Dämmung 9 mm
Menge: 22,000 m

**03.01.002 Kältedämmung DIN 4140 aus Weichschaumstoff-Schalen/ Segmenten/Schläuchen an Rohren im Gebäude, WLG 040,**
geschlossenzellig, Diffusionswiderstandszahl min. 5000,
Baustoffklasse B1/B2 DIN 4102-1, Längs-, Rundnähte und
Schalenenden verklebt,
Rohraußendurchmesser bis 22 mm
Nenndicke der Dämmung 13 mm
Menge: 22,000 m

**03.01.003 Kältedämmung DIN 4140 aus Weichschaumstoff-Schalen/ Segmenten/Schläuchen an Rohren im Gebäude, WLG 040,**
geschlossenzellig, Diffusionswiderstandszahl min. 5000,
Baustoffklasse B1/B2 DIN 4102-1, Längs-, Rundnähte und
Schalenenden verklebt,
Rohraußendurchmesser bis 22 mm
Nenndicke der Dämmung 19 mm
Menge: 22,000 m

**03.01.004 Kältedämmung DIN 4140 aus Weichschaumstoff-Schalen/ Segmenten/Schläuchen an Rohren im Gebäude, WLG 040,**
geschlossenzellig, Diffusionswiderstandszahl min. 5000,
Baustoffklasse B1/B2 DIN 4102-1, Längs-, Rundnähte und
Schalenenden verklebt,
Rohraußendurchmesser über 22 bis 27 mm
Nenndicke der Dämmung 9 mm
Menge: 22,000 m

**03.01.005 Kältedämmung DIN 4140 aus Weichschaumstoff-Schalen/ Segmenten/Schläuchen an Rohren im Gebäude, WLG 040,**
geschlossenzellig, Diffusionswiderstandszahl min. 5000,
Baustoffklasse B1/B2 DIN 4102-1, Längs-, Rundnähte und
Schalenenden verklebt,
Rohraußendurchmesser über 22 bis 27 mm
Nenndicke der Dämmung 13 mm
Menge: 22,000 m

**03.01.006 Kältedämmung DIN 4140 aus Weichschaumstoff-Schalen/ Segmenten/Schläuchen an Rohren im Gebäude, WLG 040,**
geschlossenzellig, Diffusionswiderstandszahl min. 5000,
Baustoffklasse B1/B2 DIN 4102-1, Längs-, Rundnähte und
Schalenenden verklebt,
Rohraußendurchmesser über 22 bis 27 mm
Nenndicke der Dämmung 19 mm
Menge: 22,000 m

**03.01.007 Kältedämmung DIN 4140 aus Weichschaumstoff-Schalen/ Segmenten/Schläuchen an Rohren im Gebäude, WLG 040,**
geschlossenzellig, Diffusionswiderstandszahl min. 5000,
Baustoffklasse B1/B2 DIN 4102-1, Längs-, Rundnähte und
Schalenenden verklebt,
Rohraußendurchmesser über 27 bis 34 mm
Nenndicke der Dämmung 9 mm
Menge: 22,000 m

**03.01.008 Kältedämmung DIN 4140 aus Weichschaumstoff-Schalen/ Segmenten/Schläuchen an Rohren im Gebäude, WLG 040,**
geschlossenzellig, Diffusionswiderstandszahl min. 5000,
Baustoffklasse B1/B2 DIN 4102-1, Längs-, Rundnähte und
Schalenenden verklebt,
Rohraußendurchmesser über 27 bis 34 mm
Nenndicke der Dämmung 13 mm
Menge: 22,000 m

**03.01.009 Kältedämmung DIN 4140 aus Weichschaumstoff-Schalen/ Segmenten/Schläuchen an Rohren im Gebäude, WLG 040,**
geschlossenzellig, Diffusionswiderstandszahl min. 5000,
Baustoffklasse B1/B2 DIN 4102-1, Längs-, Rundnähte und
Schalenenden verklebt,
Rohraußendurchmesser über 27 bis 34 mm
Nenndicke der Dämmung 19 mm
Menge: 22,000 m

**03.01.010 Kältedämmung DIN 4140 aus Weichschaumstoff-Schalen/ Segmenten/Schläuchen an Rohren im Gebäude, WLG 040,**
geschlossenzellig, Diffusionswiderstandszahl min. 5000,
Baustoffklasse B1/B2 DIN 4102-1, Längs-, Rundnähte und
Schalenenden verklebt,
Rohraußendurchmesser über 34 bis 43 mm
Nenndicke der Dämmung 13 mm
Menge: 22,000 m

**03.01.011 Kältedämmung DIN 4140 aus Weichschaumstoff-Schalen/ Segmenten/Schläuchen an Rohren im Gebäude, WLG 040,**
geschlossenzellig, Diffusionswiderstandszahl min. 5000,
Baustoffklasse B1/B2 DIN 4102-1, Längs-, Rundnähte und
Schalenenden verklebt,
Rohraußendurchmesser über 34 bis 43 mm
Nenndicke der Dämmung 19 mm
Menge: 22,000 m

**03.01.012 Kältedämmung DIN 4140 aus Weichschaumstoff-Schalen/ Segmenten/Schläuchen an Rohren im Gebäude, WLG 040,**
geschlossenzellig, Diffusionswiderstandszahl min. 5000,
Baustoffklasse B1/B2 DIN 4102-1, Längs-, Rundnähte und
Schalenenden verklebt,
Rohraußendurchmesser über 43 bis 49 mm
Nenndicke der Dämmung 13 mm
Menge: 22,000 m

**03.01.013 Kältedämmung DIN 4140 aus Weichschaumstoff-Schalen/ Segmenten/Schläuchen an Rohren im Gebäude, WLG 040,**
geschlossenzellig, Diffusionswiderstandszahl min. 5000,
Baustoffklasse B1/B2 DIN 4102-1, Längs-, Rundnähte und
Schalenenden verklebt,
Rohraußendurchmesser über 43 bis 49 mm
Nenndicke der Dämmung 19 mm
Menge: 22,000 m

**03.01.014 Kältedämmung DIN 4140 aus Weichschaumstoff-Schalen/ Segmenten/Schläuchen an Rohren im Gebäude, WLG 040,**
geschlossenzellig, Diffusionswiderstandszahl min. 5000,
Baustoffklasse B1/B2 DIN 4102-1, Längs-, Rundnähte und
Schalenenden verklebt,
Rohraußendurchmesser über 49 bis 64 mm
Nenndicke der Dämmung 13 mm
Menge: 22,000 m

**03.01.015 Kältedämmung DIN 4140 aus Weichschaumstoff-Schalen/ Segmenten/Schläuchen an Rohren im Gebäude, WLG 040,**
geschlossenzellig, Diffusionswiderstandszahl min. 5000,
Baustoffklasse B1/B2 DIN 4102-1, Längs-, Rundnähte und
Schalenenden verklebt,
Rohraußendurchmesser über 49 bis 64 mm
Nenndicke der Dämmung 19 mm
Menge: 22,000 m

#### Untertitel 03.02 Kältedämmung an Stutzen und Abgängen

**03.02.001 Kältedämmung DIN 4140 an Stutzen/Abgang, als Zulage,**
Weichschaumstoff-Schalen/Segmente/Schläuche,
Rohraußendurchmesser bis 43 mm
Menge: 7,000 Stk

**03.02.002 Kältedämmung DIN 4140 an Stutzen/Abgang, als Zulage,**
Weichschaumstoff-Schalen/Segmente/Schläuche,
Rohraußendurchmesser über 43 bis 64 mm
Menge: 7,000 Stk

**03.02.003 Kältedämmung DIN 4140 an Enddeckel von Verteiler, als Zulage,**
Weichschaumstoff-Schalen/Segmente/Schläuche,
Rohraußendurchmesser bis 43 mm
Menge: 7,000 Stk

**03.02.004 Kältedämmung DIN 4140 an Enddeckel von Verteiler, als Zulage,**
Weichschaumstoff-Schalen/Segmente/Schläuche,
Rohraußendurchmesser über 43 bis 64 mm
Menge: 7,000 Stk

**03.02.005 Kältedämmung DIN 4140 an Bogen bis 90 Grad, als Zulage,**
Weichschaumstoff-Schalen/Segmente/Schläuche,
Rohraußendurchmesser bis 43 mm
Menge: 7,000 Stk

**03.02.006 Kältedämmung DIN 4140 an Bogen bis 90 Grad, als Zulage,**
Weichschaumstoff-Schalen/Segmente/Schläuche,
Rohraußendurchmesser über 43 bis 64 mm
Menge: 7,000 Stk

#### Untertitel 03.03 Kältedämmung an Armaturen, Flanschen und

**03.03.001 Kältedämmung DIN 4140 aus Weichschaumstoff-Platten/Schläuchen an Schmutzfänger/Regelventil/Ventil,**
WLG 040, geschlossenzellig, Diffusionswiderstandszahl
min. 5000,
Baustoffklasse B1/B2 DIN 4102-1,
Stirnfläche gedämmt, einschl. 3 Ausschnitte, Längs- und
Rundnähte verklebt,
Nennweite bis DN 15,
Nenndicke der Dämmung 13 mm, Baulänge bis 600 mm
Menge: 7,000 Stk

**03.03.002 Kältedämmung DIN 4140 aus Weichschaumstoff-Platten/Schläuchen an Schmutzfänger/Regelventil/Ventil,**
WLG 040, geschlossenzellig, Diffusionswiderstandszahl
min. 5000,
Baustoffklasse B1/B2 DIN 4102-1,
Stirnfläche gedämmt, einschl. 3 Ausschnitte, Längs- und
Rundnähte verklebt,
Nennweite bis DN 20,
Nenndicke der Dämmung 13 mm, Baulänge bis 600 mm
Menge: 7,000 Stk

**03.03.003 Kältedämmung DIN 4140 aus Weichschaumstoff-Platten/Schläuchen an Schmutzfänger/Regelventil/Ventil,**
WLG 040, geschlossenzellig, Diffusionswiderstandszahl
min. 5000,
Baustoffklasse B1/B2 DIN 4102-1,
Stirnfläche gedämmt, einschl. 3 Ausschnitte, Längs- und
Rundnähte verklebt,
Nennweite bis DN 25,
Nenndicke der Dämmung 13 mm, Baulänge bis 600 mm
Menge: 7,000 Stk

**03.03.004 Kältedämmung DIN 4140 aus Weichschaumstoff-Platten/Schläuchen an Schmutzfänger/Regelventil/Ventil,**
WLG 040, geschlossenzellig, Diffusionswiderstandszahl
min. 5000,
Baustoffklasse B1/B2 DIN 4102-1,
Stirnfläche gedämmt, einschl. 3 Ausschnitte, Längs- und
Rundnähte verklebt,
Nennweite bis DN 32,
Nenndicke der Dämmung 13 mm, Baulänge bis 600 mm
Menge: 7,000 Stk

**03.03.005 Kältedämmung DIN 4140 aus Weichschaumstoff-Platten/Schläuchen an Schmutzfänger/Regelventil/Ventil,**
WLG 040, geschlossenzellig, Diffusionswiderstandszahl
min. 5000,
Baustoffklasse B1/B2 DIN 4102-1,
Stirnfläche gedämmt, einschl. 3 Ausschnitte, Längs- und
Rundnähte verklebt,
Nennweite bis DN 40,
Nenndicke der Dämmung 13 mm, Baulänge bis 600 mm
Menge: 7,000 Stk

**03.03.006 Kältedämmung DIN 4140 aus Weichschaumstoff-Platten/Schläuchen an Schmutzfänger/Regelventil/Ventil,**
WLG 040, geschlossenzellig, Diffusionswiderstandszahl
min. 5000,
Baustoffklasse B1/B2 DIN 4102-1,
Stirnfläche gedämmt, einschl. 3 Ausschnitte, Längs- und
Rundnähte verklebt,
Nennweite bis DN 40,
Nenndicke der Dämmung 19 mm, Baulänge bis 600 mm
Menge: 7,000 Stk

**03.03.007 Kältedämmung DIN 4140 aus Weichschaumstoff-Platten/Schläuchen an Schmutzfänger/Regelventil/Ventil,**
WLG 040, geschlossenzellig, Diffusionswiderstandszahl
min. 5000,
Baustoffklasse B1/B2 DIN 4102-1,
Stirnfläche gedämmt, einschl. 3 Ausschnitte, Längs- und
Rundnähte verklebt,
Nennweite bis DN 50,
Nenndicke der Dämmung 13 mm, Baulänge bis 600 mm
Menge: 7,000 Stk

**03.03.008 Kältedämmung DIN 4140 aus Weichschaumstoff-Platten/Schläuchen an Schmutzfänger/Regelventil/Ventil,**
WLG 040, geschlossenzellig, Diffusionswiderstandszahl
min. 5000,
Baustoffklasse B1/B2 DIN 4102-1,
Stirnfläche gedämmt, einschl. 3 Ausschnitte, Längs- und
Rundnähte verklebt,
Nennweite bis DN 50,
Nenndicke der Dämmung 19 mm, Baulänge bis 600 mm
Menge: 7,000 Stk

**03.03.009 Kältedämmung DIN 4140 aus Weichschaumstoff-Platten/Schläuchen an Schmutzfänger/Regelventil/Ventil,**
WLG 040, geschlossenzellig, Diffusionswiderstandszahl
min. 5000,
Baustoffklasse B1/B2 DIN 4102-1,
Stirnfläche gedämmt, einschl. 3 Ausschnitte, Längs- und
Rundnähte verklebt,
Nennweite bis DN 50,
Nenndicke der Dämmung 25 mm, Baulänge bis 600 mm
Menge: 7,000 Stk

**03.03.010 Kältedämmung DIN 4140 aus Weichschaumstoff-Platten/Schläuchen an Schmutzfänger/Regelventil/Ventil,**
WLG 040, geschlossenzellig, Diffusionswiderstandszahl
min. 5000,
Baustoffklasse B1/B2 DIN 4102-1,
Stirnfläche gedämmt, einschl. 3 Ausschnitte, Längs- und
Rundnähte verklebt,
Nennweite bis DN 65,
Nenndicke der Dämmung 19 mm, Baulänge bis 600 mm
Menge: 7,000 Stk

**03.03.011 Kältedämmung DIN 4140 aus Weichschaumstoff-Platten/Schläuchen an Schmutzfänger/Regelventil/Ventil,**
WLG 040, geschlossenzellig, Diffusionswiderstandszahl
min. 5000,
Baustoffklasse B1/B2 DIN 4102-1,
Stirnfläche gedämmt, einschl. 3 Ausschnitte, Längs- und
Rundnähte verklebt,
Nennweite bis DN 65,
Nenndicke der Dämmung 25 mm, Baulänge bis 600 mm
Menge: 7,000 Stk

**03.03.012 Kältedämmung DIN 4140 aus Weichschaumstoff-Platten/Schläuchen an Schmutzfänger/Regelventil/Ventil,**
WLG 040, geschlossenzellig, Diffusionswiderstandszahl
min. 5000,
Baustoffklasse B1/B2 DIN 4102-1,
Stirnfläche gedämmt, einschl. 3 Ausschnitte, Längs- und
Rundnähte verklebt,
Nennweite bis DN 65,
Nenndicke der Dämmung 32 mm, Baulänge bis 1000 mm
Menge: 7,000 Stk

**03.03.013 Kältedämmung DIN 4140 aus Weichschaumstoff-Platten/Schläuchen an Schmutzfänger/Regelventil/Ventil,**
WLG 040, geschlossenzellig, Diffusionswiderstandszahl
min. 5000,
Baustoffklasse B1/B2 DIN 4102-1,
Stirnfläche gedämmt, einschl. 3 Ausschnitte, Längs- und
Rundnähte verklebt,
Nennweite bis DN 80,
Nenndicke der Dämmung 19 mm, Baulänge bis 600 mm
Menge: 7,000 Stk

**03.03.014 Kältedämmung DIN 4140 aus Weichschaumstoff-Platten/Schläuchen an Schmutzfänger/Regelventil/Ventil,**
WLG 040, geschlossenzellig, Diffusionswiderstandszahl
min. 5000,
Baustoffklasse B1/B2 DIN 4102-1,
Stirnfläche gedämmt, einschl. 3 Ausschnitte, Längs- und
Rundnähte verklebt,
Nennweite bis DN 80,
Nenndicke der Dämmung 25 mm, Baulänge bis 600 mm
Menge: 7,000 Stk

**03.03.015 Kältedämmung DIN 4140 aus Weichschaumstoff-Platten/Schläuchen an Schmutzfänger/Regelventil/Ventil,**
WLG 040, geschlossenzellig, Diffusionswiderstandszahl
min. 5000,
Baustoffklasse B1/B2 DIN 4102-1,
Stirnfläche gedämmt, einschl. 3 Ausschnitte, Längs- und
Rundnähte verklebt,
Nennweite bis DN 80,
Nenndicke der Dämmung 32 mm, Baulänge bis 1000 mm
Menge: 7,000 Stk

**03.03.016 Kältedämmung DIN 4140 aus Weichschaumstoff-Platten/Schläuchen an Schmutzfänger/Regelventil/Ventil,**
WLG 040, geschlossenzellig, Diffusionswiderstandszahl
min. 5000,
Baustoffklasse B1/B2 DIN 4102-1,
Stirnfläche gedämmt, einschl. 3 Ausschnitte, Längs- und
Rundnähte verklebt,
Nennweite bis DN 100,
Nenndicke der Dämmung 25 mm, Baulänge bis 600 mm
Menge: 7,000 Stk

**03.03.017 Kältedämmung DIN 4140 aus Weichschaumstoff-Platten/Schläuchen an Schmutzfänger/Regelventil/Ventil,**
WLG 040, geschlossenzellig, Diffusionswiderstandszahl
min. 5000,
Baustoffklasse B1/B2 DIN 4102-1,
Stirnfläche gedämmt, einschl. 3 Ausschnitte, Längs- und
Rundnähte verklebt,
Nennweite bis DN 100,
Nenndicke der Dämmung 32 mm, Baulänge bis 1000 mm
Menge: 7,000 Stk

**03.03.018 Kältedämmung DIN 4140 aus Weichschaumstoff-Platten/Schläuchen an Schmutzfänger/Regelventil/Ventil,**
WLG 040, geschlossenzellig, Diffusionswiderstandszahl
min. 5000,
Baustoffklasse B1/B2 DIN 4102-1,
Stirnfläche gedämmt, einschl. 3 Ausschnitte, Längs- und
Rundnähte verklebt,
Nennweite bis DN 125,
Nenndicke der Dämmung 25 mm, Baulänge bis 600 mm
Menge: 7,000 Stk

**03.03.019 Kältedämmung DIN 4140 aus Weichschaumstoff-Platten/Schläuchen an Schmutzfänger/Regelventil/Ventil,**
WLG 040, geschlossenzellig, Diffusionswiderstandszahl
min. 5000,
Baustoffklasse B1/B2 DIN 4102-1,
Stirnfläche gedämmt, einschl. 3 Ausschnitte, Längs- und
Rundnähte verklebt,
Nennweite bis DN 125,
Nenndicke der Dämmung 32 mm, Baulänge bis 1000 mm
Menge: 7,000 Stk

**03.03.020 Kältedämmung DIN 4140 aus Weichschaumstoff-Platten/Schläuchen an Schmutzfänger/Regelventil/Ventil,**
WLG 040, geschlossenzellig, Diffusionswiderstandszahl
min. 5000,
Baustoffklasse B1/B2 DIN 4102-1,
Stirnfläche gedämmt, einschl. 3 Ausschnitte, Längs- und
Rundnähte verklebt,
Nennweite bis DN 150,
Nenndicke der Dämmung 25 mm, Baulänge bis 600 mm
Menge: 7,000 Stk

**03.03.021 Kältedämmung DIN 4140 aus Weichschaumstoff-Platten/Schläuchen an Schmutzfänger/Regelventil/Ventil,**
WLG 040, geschlossenzellig, Diffusionswiderstandszahl
min. 5000,
Baustoffklasse B1/B2 DIN 4102-1,
Stirnfläche gedämmt, einschl. 3 Ausschnitte, Längs- und
Rundnähte verklebt,
Nennweite bis DN 150,
Nenndicke der Dämmung 32 mm, Baulänge bis 1000 mm
Menge: 7,000 Stk

**03.03.022 Kältedämmung DIN 4140 aus Weichschaumstoff-Platten/Schläuchen an Flansch/Kompensator, WLG 040,**
WLG 040, geschlossenzellig, Diffusionswiderstandszahl
min. 5000,
Baustoffklasse B1/B2 DIN 4102-1,
Stirnfläche gedämmt, einschl. 3 Ausschnitte, Längs- und
Rundnähte verklebt,
Nennweite bis DN 15,
Nenndicke der Dämmung 13 mm, Baulänge bis 600 mm
Menge: 7,000 Stk

**03.03.023 Kältedämmung DIN 4140 aus Weichschaumstoff-Platten/Schläuchen an Flansch/Kompensator, WLG 040,**
WLG 040, geschlossenzellig, Diffusionswiderstandszahl
min. 5000,
Baustoffklasse B1/B2 DIN 4102-1,
Stirnfläche gedämmt, einschl. 3 Ausschnitte, Längs- und
Rundnähte verklebt,
Nennweite bis DN 20,
Nenndicke der Dämmung 13 mm, Baulänge bis 600 mm
Menge: 7,000 Stk

**03.03.024 Kältedämmung DIN 4140 aus Weichschaumstoff-Platten/Schläuchen an Flansch/Kompensator, WLG 040,**
WLG 040, geschlossenzellig, Diffusionswiderstandszahl
min. 5000,
Baustoffklasse B1/B2 DIN 4102-1,
Stirnfläche gedämmt, einschl. 3 Ausschnitte, Längs- und
Rundnähte verklebt,
Nennweite bis DN 20,
Nenndicke der Dämmung 13 mm, Baulänge bis 600 mm
Menge: 7,000 Stk

**03.03.025 Kältedämmung DIN 4140 aus Weichschaumstoff-Platten/Schläuchen an Flansch/Kompensator, WLG 040,**
WLG 040, geschlossenzellig, Diffusionswiderstandszahl
min. 5000,
Baustoffklasse B1/B2 DIN 4102-1,
Stirnfläche gedämmt, einschl. 3 Ausschnitte, Längs- und
Rundnähte verklebt,
Nennweite bis DN 25,
Nenndicke der Dämmung 13 mm, Baulänge bis 600 mm
Menge: 7,000 Stk

**03.03.026 Kältedämmung DIN 4140 aus Weichschaumstoff-Platten/Schläuchen an Flansch/Kompensator, WLG 040,**
WLG 040, geschlossenzellig, Diffusionswiderstandszahl
min. 5000,
Baustoffklasse B1/B2 DIN 4102-1,
Stirnfläche gedämmt, einschl. 3 Ausschnitte, Längs- und
Rundnähte verklebt,
Nennweite bis DN 32,
Nenndicke der Dämmung 13 mm, Baulänge bis 600 mm
Menge: 7,000 Stk

**03.03.027 Kältedämmung DIN 4140 aus Weichschaumstoff-Platten/Schläuchen an Flansch/Kompensator, WLG 040,**
WLG 040, geschlossenzellig, Diffusionswiderstandszahl
min. 5000,
Baustoffklasse B1/B2 DIN 4102-1,
Stirnfläche gedämmt, einschl. 3 Ausschnitte, Längs- und
Rundnähte verklebt,
Nennweite bis DN 40,
Nenndicke der Dämmung 19 mm, Baulänge bis 600 mm
Menge: 7,000 Stk

**03.03.028 Kältedämmung DIN 4140 aus Weichschaumstoff-Platten/Schläuchen an Flansch/Kompensator, WLG 040,**
WLG 040, geschlossenzellig, Diffusionswiderstandszahl
min. 5000,
Baustoffklasse B1/B2 DIN 4102-1,
Stirnfläche gedämmt, einschl. 3 Ausschnitte, Längs- und
Rundnähte verklebt,
Nennweite bis DN 50,
Nenndicke der Dämmung 19 mm, Baulänge bis 600 mm
Menge: 7,000 Stk

**03.03.029 Kältedämmung DIN 4140 aus Weichschaumstoff-Platten/Schläuchen an Flansch/Kompensator, WLG 040,**
WLG 040, geschlossenzellig, Diffusionswiderstandszahl
min. 5000,
Baustoffklasse B1/B2 DIN 4102-1,
Stirnfläche gedämmt, einschl. 3 Ausschnitte, Längs- und
Rundnähte verklebt,
Nennweite bis DN 50,
Nenndicke der Dämmung 25 mm, Baulänge bis 600 mm
Menge: 7,000 Stk

**03.03.030 Kältedämmung DIN 4140 aus Weichschaumstoff-Platten/Schläuchen an Flansch/Kompensator, WLG 040,**
WLG 040, geschlossenzellig, Diffusionswiderstandszahl
min. 5000,
Baustoffklasse B1/B2 DIN 4102-1,
Stirnfläche gedämmt, einschl. 3 Ausschnitte, Längs- und
Rundnähte verklebt,
Nennweite bis DN 65,
Nenndicke der Dämmung 19 mm, Baulänge bis 600 mm
Menge: 7,000 Stk

**03.03.031 Kältedämmung DIN 4140 aus Weichschaumstoff-Platten/Schläuchen an Flansch/Kompensator, WLG 040,**
WLG 040, geschlossenzellig, Diffusionswiderstandszahl
min. 5000,
Baustoffklasse B1/B2 DIN 4102-1,
Stirnfläche gedämmt, einschl. 3 Ausschnitte, Längs- und
Rundnähte verklebt,
Nennweite bis DN 65,
Nenndicke der Dämmung 25 mm, Baulänge bis 600 mm
Menge: 7,000 Stk

**03.03.032 Kältedämmung DIN 4140 aus Weichschaumstoff-Platten/Schläuchen an Flansch/Kompensator, WLG 040,**
WLG 040, geschlossenzellig, Diffusionswiderstandszahl
min. 5000,
Baustoffklasse B1/B2 DIN 4102-1,
Stirnfläche gedämmt, einschl. 3 Ausschnitte, Längs- und
Rundnähte verklebt,
Nennweite bis DN 65,
Nenndicke der Dämmung 32 mm, Baulänge bis 1000 mm
Menge: 7,000 Stk

**03.03.033 Kältedämmung DIN 4140 aus Weichschaumstoff-Platten/Schläuchen an Flansch/Kompensator, WLG 040,**
WLG 040, geschlossenzellig, Diffusionswiderstandszahl
min. 5000,
Baustoffklasse B1/B2 DIN 4102-1,
Stirnfläche gedämmt, einschl. 3 Ausschnitte, Längs- und
Rundnähte verklebt,
Nennweite bis DN 80,
Nenndicke der Dämmung 19 mm, Baulänge bis 600 mm
Menge: 7,000 Stk

**03.03.034 Kältedämmung DIN 4140 aus Weichschaumstoff-Platten/Schläuchen an Flansch/Kompensator, WLG 040,**
WLG 040, geschlossenzellig, Diffusionswiderstandszahl
min. 5000,
Baustoffklasse B1/B2 DIN 4102-1,
Stirnfläche gedämmt, einschl. 3 Ausschnitte, Längs- und
Rundnähte verklebt,
Nennweite bis DN 80,
Nenndicke der Dämmung 25 mm, Baulänge bis 600 mm
Menge: 7,000 Stk

**03.03.035 Kältedämmung DIN 4140 aus Weichschaumstoff-Platten/Schläuchen an Flansch/Kompensator, WLG 040,**
WLG 040, geschlossenzellig, Diffusionswiderstandszahl
min. 5000,
Baustoffklasse B1/B2 DIN 4102-1,
Stirnfläche gedämmt, einschl. 3 Ausschnitte, Längs- und
Rundnähte verklebt,
Nennweite bis DN 80,
Nenndicke der Dämmung 32 mm, Baulänge bis 1000 mm
Menge: 7,000 Stk

**03.03.036 Kältedämmung DIN 4140 aus Weichschaumstoff-Platten/Schläuchen an Flansch/Kompensator, WLG 040,**
WLG 040, geschlossenzellig, Diffusionswiderstandszahl
min. 5000,
Baustoffklasse B1/B2 DIN 4102-1,
Stirnfläche gedämmt, einschl. 3 Ausschnitte, Längs- und
Rundnähte verklebt,
Nennweite bis DN 100,
Nenndicke der Dämmung 25 mm, Baulänge bis 600 mm
Menge: 7,000 Stk

**03.03.037 Kältedämmung DIN 4140 aus Weichschaumstoff-Platten/Schläuchen an Flansch/Kompensator, WLG 040,**
WLG 040, geschlossenzellig, Diffusionswiderstandszahl
min. 5000,
Baustoffklasse B1/B2 DIN 4102-1,
Stirnfläche gedämmt, einschl. 3 Ausschnitte, Längs- und
Rundnähte verklebt,
Nennweite bis DN 100,
Nenndicke der Dämmung 32 mm, Baulänge bis 1000 mm
Menge: 7,000 Stk

**03.03.038 Kältedämmung DIN 4140 aus Weichschaumstoff-Platten/Schläuchen an Flansch/Kompensator, WLG 040,**
WLG 040, geschlossenzellig, Diffusionswiderstandszahl
min. 5000,
Baustoffklasse B1/B2 DIN 4102-1,
Stirnfläche gedämmt, einschl. 3 Ausschnitte, Längs- und
Rundnähte verklebt,
Nennweite bis DN 125,
Nenndicke der Dämmung 25 mm, Baulänge bis 600 mm
Menge: 7,000 Stk

**03.03.039 Kältedämmung DIN 4140 aus Weichschaumstoff-Platten/Schläuchen an Flansch/Kompensator, WLG 040,**
WLG 040, geschlossenzellig, Diffusionswiderstandszahl
min. 5000,
Baustoffklasse B1/B2 DIN 4102-1,
Stirnfläche gedämmt, einschl. 3 Ausschnitte, Längs- und
Rundnähte verklebt,
Nennweite bis DN 125,
Nenndicke der Dämmung 32 mm, Baulänge bis 1000 mm
Menge: 7,000 Stk

**03.03.040 Kältedämmung DIN 4140 aus Weichschaumstoff-Platten/Schläuchen an Flansch/Kompensator, WLG 040,**
WLG 040, geschlossenzellig, Diffusionswiderstandszahl
min. 5000,
Baustoffklasse B1/B2 DIN 4102-1,
Stirnfläche gedämmt, einschl. 3 Ausschnitte, Längs- und
Rundnähte verklebt,
Nennweite bis DN 150,
Nenndicke der Dämmung 25 mm, Baulänge bis 600 mm
Menge: 7,000 Stk

**03.03.041 Kältedämmung DIN 4140 aus Weichschaumstoff-Platten/Schläuchen an Flansch/Kompensator, WLG 040,**
WLG 040, geschlossenzellig, Diffusionswiderstandszahl
min. 5000,
Baustoffklasse B1/B2 DIN 4102-1,
Stirnfläche gedämmt, einschl. 3 Ausschnitte, Längs- und
Rundnähte verklebt,
Nennweite bis DN 150,
Nenndicke der Dämmung 32 mm, Baulänge bis 1000 mm
Menge: 7,000 Stk

#### Untertitel 03.04 Kältedämmung an Luftleitungen

**03.04.001 Kältedämmung DIN 4140, aus Weichschaumstoff-Platten, an freiliegender Luftleitung, WLG 040,**
geschlossenzellig, Diffusionswiderstandszahl min. 5000,
Baustoffklasse B1/B2 DIN 4102-1,
Nenndicke der Dämmung 10 mm
Menge: 7,000 m²

**03.04.002 Kältedämmung DIN 4140, aus Weichschaumstoff-Platten, an freiliegender Luftleitung, WLG 040,**
geschlossenzellig, Diffusionswiderstandszahl min. 5000,
Baustoffklasse B1/B2 DIN 4102-1,
Nenndicke der Dämmung 13 mm
Menge: 7,000 m²

**03.04.003 Kältedämmung DIN 4140, aus Weichschaumstoff-Platten, an freiliegender Luftleitung, WLG 040,**
geschlossenzellig, Diffusionswiderstandszahl min. 5000,
Baustoffklasse B1/B2 DIN 4102-1,
Nenndicke der Dämmung 16 mm
Menge: 7,000 m²

**03.04.004 Kältedämmung DIN 4140, aus Weichschaumstoff-Platten, an freiliegender Luftleitung, WLG 040,**
geschlossenzellig, Diffusionswiderstandszahl min. 5000,
Baustoffklasse B1/B2 DIN 4102-1,
Nenndicke der Dämmung 19 mm
Menge: 7,000 m²

### Titel 04 Dämmkappen

#### Untertitel 04.01 Ummantelung aus Stahlblech, verzinkt

**04.01.001 Dämmformkappe DIN 4140 an Schmutzfänger/Regel-/Ventil, Ummantelung aus Stahl, verzinkt, DIN EN 10142,**
einschl. 3 Ausschnitte, Wärmedämmung aus
Mineralwolle-Matten auf Drahtgeflecht, WLG 040,
nennweite der Armaturen bis DN 15,
Dicke der Dämmung 30 mm, Baulänge bis 600 mm
Menge: 7,000 Stk

**04.01.002 Dämmformkappe DIN 4140 an Schmutzfänger/Regel-/Ventil, Ummantelung aus Stahl, verzinkt, DIN EN 10142,**
einschl. 3 Ausschnitte, Wärmedämmung aus
Mineralwolle-Matten auf Drahtgeflecht, WLG 040,
nennweite der Armaturen bis DN 15,
Dicke der Dämmung 40 mm, Baulänge bis 600 mm
Menge: 7,000 Stk

**04.01.003 Dämmformkappe DIN 4140 an Schmutzfänger/Regel-/Ventil, Ummantelung aus Stahl, verzinkt, DIN EN 10142,**
einschl. 3 Ausschnitte, Wärmedämmung aus
Mineralwolle-Matten auf Drahtgeflecht, WLG 040,
nennweite der Armaturen bis DN 20,
Dicke der Dämmung 30 mm, Baulänge bis 600 mm
Menge: 7,000 Stk

**04.01.004 Dämmformkappe DIN 4140 an Schmutzfänger/Regel-/Ventil, Ummantelung aus Stahl, verzinkt, DIN EN 10142,**
einschl. 3 Ausschnitte, Wärmedämmung aus
Mineralwolle-Matten auf Drahtgeflecht, WLG 040,
nennweite der Armaturen bis DN 20,
Dicke der Dämmung 40 mm, Baulänge bis 600 mm
Menge: 7,000 Stk

**04.01.005 Dämmformkappe DIN 4140 an Schmutzfänger/Regel-/Ventil, Ummantelung aus Stahl, verzinkt, DIN EN 10142,**
einschl. 3 Ausschnitte, Wärmedämmung aus
Mineralwolle-Matten auf Drahtgeflecht, WLG 040,
nennweite der Armaturen bis DN 25,
Dicke der Dämmung 30 mm, Baulänge bis 600 mm
Menge: 7,000 Stk

**04.01.006 Dämmformkappe DIN 4140 an Schmutzfänger/Regel-/Ventil, Ummantelung aus Stahl, verzinkt, DIN EN 10142,**
einschl. 3 Ausschnitte, Wärmedämmung aus
Mineralwolle-Matten auf Drahtgeflecht, WLG 040,
nennweite der Armaturen bis DN 25,
Dicke der Dämmung 40 mm, Baulänge bis 600 mm
Menge: 7,000 Stk

**04.01.007 Dämmformkappe DIN 4140 an Schmutzfänger/Regel-/Ventil, Ummantelung aus Stahl, verzinkt, DIN EN 10142,**
einschl. 3 Ausschnitte, Wärmedämmung aus
Mineralwolle-Matten auf Drahtgeflecht, WLG 040,
nennweite der Armaturen bis DN 32,
Dicke der Dämmung 30 mm, Baulänge bis 600 mm
Menge: 7,000 Stk

**04.01.008 Dämmformkappe DIN 4140 an Schmutzfänger/Regel-/Ventil, Ummantelung aus Stahl, verzinkt, DIN EN 10142,**
einschl. 3 Ausschnitte, Wärmedämmung aus
Mineralwolle-Matten auf Drahtgeflecht, WLG 040,
nennweite der Armaturen bis DN 32,
Dicke der Dämmung 40 mm, Baulänge bis 600 mm
Menge: 7,000 Stk

**04.01.009 Dämmformkappe DIN 4140 an Schmutzfänger/Regel-/Ventil, Ummantelung aus Stahl, verzinkt, DIN EN 10142,**
einschl. 3 Ausschnitte, Wärmedämmung aus
Mineralwolle-Matten auf Drahtgeflecht, WLG 040,
nennweite der Armaturen bis DN 40,
Dicke der Dämmung 30 mm, Baulänge bis 600 mm
Menge: 7,000 Stk

**04.01.010 Dämmformkappe DIN 4140 an Schmutzfänger/Regel-/Ventil, Ummantelung aus Stahl, verzinkt, DIN EN 10142,**
einschl. 3 Ausschnitte, Wärmedämmung aus
Mineralwolle-Matten auf Drahtgeflecht, WLG 040,
nennweite der Armaturen bis DN 40,
Dicke der Dämmung 40 mm, Baulänge bis 600 mm
Menge: 7,000 Stk

**04.01.011 Dämmformkappe DIN 4140 an Schmutzfänger/Regel-/Ventil, Ummantelung aus Stahl, verzinkt, DIN EN 10142,**
einschl. 3 Ausschnitte, Wärmedämmung aus
Mineralwolle-Matten auf Drahtgeflecht, WLG 040,
nennweite der Armaturen bis DN 40,
Dicke der Dämmung 50 mm, Baulänge bis 600 mm
Menge: 7,000 Stk

**04.01.012 Dämmformkappe DIN 4140 an Schmutzfänger/Regel-/Ventil, Ummantelung aus Stahl, verzinkt, DIN EN 10142,**
einschl. 3 Ausschnitte, Wärmedämmung aus
Mineralwolle-Matten auf Drahtgeflecht, WLG 040,
nennweite der Armaturen bis DN 50,
Dicke der Dämmung 40 mm, Baulänge bis 600 mm
Menge: 7,000 Stk

**04.01.013 Dämmformkappe DIN 4140 an Schmutzfänger/Regel-/Ventil, Ummantelung aus Stahl, verzinkt, DIN EN 10142,**
einschl. 3 Ausschnitte, Wärmedämmung aus
Mineralwolle-Matten auf Drahtgeflecht, WLG 040,
nennweite der Armaturen bis DN 50,
Dicke der Dämmung 50 mm, Baulänge bis 600 mm
Menge: 7,000 Stk

**04.01.014 Dämmformkappe DIN 4140 an Schmutzfänger/Regel-/Ventil, Ummantelung aus Stahl, verzinkt, DIN EN 10142,**
einschl. 3 Ausschnitte, Wärmedämmung aus
Mineralwolle-Matten auf Drahtgeflecht, WLG 040,
nennweite der Armaturen bis DN 50,
Dicke der Dämmung 60 mm, Baulänge bis 600 mm
Menge: 7,000 Stk

**04.01.015 Dämmformkappe DIN 4140 an Schmutzfänger/Regel-/Ventil, Ummantelung aus Stahl, verzinkt, DIN EN 10142,**
einschl. 3 Ausschnitte, Wärmedämmung aus
Mineralwolle-Matten auf Drahtgeflecht, WLG 040,
nennweite der Armaturen bis DN 65,
Dicke der Dämmung 50 mm, Baulänge bis 600 mm
Menge: 7,000 Stk

**04.01.016 Dämmformkappe DIN 4140 an Schmutzfänger/Regel-/Ventil, Ummantelung aus Stahl, verzinkt, DIN EN 10142,**
einschl. 3 Ausschnitte, Wärmedämmung aus
Mineralwolle-Matten auf Drahtgeflecht, WLG 040,
nennweite der Armaturen bis DN 65,
Dicke der Dämmung 60 mm, Baulänge bis 600 mm
Menge: 7,000 Stk

**04.01.017 Dämmformkappe DIN 4140 an Schmutzfänger/Regel-/Ventil, Ummantelung aus Stahl, verzinkt, DIN EN 10142,**
einschl. 3 Ausschnitte, Wärmedämmung aus
Mineralwolle-Matten auf Drahtgeflecht, WLG 040,
nennweite der Armaturen bis DN 65,
Dicke der Dämmung 80 mm, Baulänge bis 1000 mm
Menge: 7,000 Stk

**04.01.018 Dämmformkappe DIN 4140 an Schmutzfänger/Regel-/Ventil, Ummantelung aus Stahl, verzinkt, DIN EN 10142,**
einschl. 3 Ausschnitte, Wärmedämmung aus
Mineralwolle-Matten auf Drahtgeflecht, WLG 040,
nennweite der Armaturen bis DN 80,
Dicke der Dämmung 60 mm, Baulänge bis 600 mm
Menge: 7,000 Stk

**04.01.019 Dämmformkappe DIN 4140 an Schmutzfänger/Regel-/Ventil, Ummantelung aus Stahl, verzinkt, DIN EN 10142,**
einschl. 3 Ausschnitte, Wärmedämmung aus
Mineralwolle-Matten auf Drahtgeflecht, WLG 040,
nennweite der Armaturen bis DN 80,
Dicke der Dämmung 80 mm, Baulänge bis 1000 mm
Menge: 7,000 Stk

**04.01.020 Dämmformkappe DIN 4140 an Schmutzfänger/Regel-/Ventil, Ummantelung aus Stahl, verzinkt, DIN EN 10142,**
einschl. 3 Ausschnitte, Wärmedämmung aus
Mineralwolle-Matten auf Drahtgeflecht, WLG 040,
nennweite der Armaturen bis DN 80,
Dicke der Dämmung 100 mm, Baulänge bis 1000 mm
Menge: 7,000 Stk

**04.01.021 Dämmformkappe DIN 4140 an Schmutzfänger/Regel-/Ventil, Ummantelung aus Stahl, verzinkt, DIN EN 10142,**
einschl. 3 Ausschnitte, Wärmedämmung aus
Mineralwolle-Matten auf Drahtgeflecht, WLG 040,
nennweite der Armaturen bis DN 100,
Dicke der Dämmung 80 mm, Baulänge bis 1000 mm
Menge: 7,000 Stk

**04.01.022 Dämmformkappe DIN 4140 an Schmutzfänger/Regel-/Ventil, Ummantelung aus Stahl, verzinkt, DIN EN 10142,**
einschl. 3 Ausschnitte, Wärmedämmung aus
Mineralwolle-Matten auf Drahtgeflecht, WLG 040,
nennweite der Armaturen bis DN 100,
Dicke der Dämmung 100 mm, Baulänge bis 1000 mm
Menge: 7,000 Stk

**04.01.023 Dämmformkappe DIN 4140 an Schmutzfänger/Regel-/Ventil, Ummantelung aus Stahl, verzinkt, DIN EN 10142,**
einschl. 3 Ausschnitte, Wärmedämmung aus
Mineralwolle-Matten auf Drahtgeflecht, WLG 040,
nennweite der Armaturen bis DN 125,
Dicke der Dämmung 80 mm, Baulänge bis 1000 mm
Menge: 7,000 Stk

**04.01.024 Dämmformkappe DIN 4140 an Schmutzfänger/Regel-/Ventil, Ummantelung aus Stahl, verzinkt, DIN EN 10142,**
einschl. 3 Ausschnitte, Wärmedämmung aus
Mineralwolle-Matten auf Drahtgeflecht, WLG 040,
nennweite der Armaturen bis DN 125,
Dicke der Dämmung 100 mm, Baulänge bis 1000 mm
Menge: 7,000 Stk

**04.01.025 Dämmformkappe DIN 4140 an Schmutzfänger/Regel-/Ventil, Ummantelung aus Stahl, verzinkt, DIN EN 10142,**
einschl. 3 Ausschnitte, Wärmedämmung aus
Mineralwolle-Matten auf Drahtgeflecht, WLG 040,
nennweite der Armaturen bis DN 150,
Dicke der Dämmung 80 mm, Baulänge bis 1000 mm
Menge: 7,000 Stk

**04.01.026 Dämmformkappe DIN 4140 an Schmutzfänger/Regel-/Ventil, Ummantelung aus Stahl, verzinkt, DIN EN 10142,**
einschl. 3 Ausschnitte, Wärmedämmung aus
Mineralwolle-Matten auf Drahtgeflecht, WLG 040,
Nennweite der Armaturen bis DN 150,
Dicke der Dämmung 100 mm, Baulänge bis 1000 mm
Menge: 7,000 Stk

**04.01.027 Dämmstutzenkappe DIN 4140 an Schmutzfänger/Regel-/Ventil, Ummantelung aus Stahl, verzinkt, DIN EN 10142**
einschl. 3 Ausschnitte, Wärmedämmung aus
Mineralwolle-Matten auf Drahtgeflecht, WLG 040,
Nennweite der Armaturen bis DN 15,
Dicke der Dämmung 30 mm, Baulänge bis 600 mm
Menge: 7,000 Stk

**04.01.028 Dämmstutzenkappe DIN 4140 an Schmutzfänger/Regel-/Ventil, Ummantelung aus Stahl, verzinkt, DIN EN 10142**
einschl. 3 Ausschnitte, Wärmedämmung aus
Mineralwolle-Matten auf Drahtgeflecht, WLG 040,
Nennweite der Armaturen bis DN 15,
Dicke der Dämmung 40 mm, Baulänge bis 600 mm
Menge: 7,000 Stk

**04.01.029 Dämmstutzenkappe DIN 4140 an Schmutzfänger/Regel-/Ventil, Ummantelung aus Stahl, verzinkt, DIN EN 10142**
einschl. 3 Ausschnitte, Wärmedämmung aus
Mineralwolle-Matten auf Drahtgeflecht, WLG 040,
Nennweite der Armaturen bis DN 20,
Dicke der Dämmung 30 mm, Baulänge bis 600 mm
Menge: 7,000 Stk

**04.01.030 Dämmstutzenkappe DIN 4140 an Schmutzfänger/Regel-/Ventil, Ummantelung aus Stahl, verzinkt, DIN EN 10142**
einschl. 3 Ausschnitte, Wärmedämmung aus
Mineralwolle-Matten auf Drahtgeflecht, WLG 040,
Nennweite der Armaturen bis DN 20,
Dicke der Dämmung 40 mm, Baulänge bis 600 mm
Menge: 7,000 Stk

**04.01.031 Dämmstutzenkappe DIN 4140 an Schmutzfänger/Regel-/Ventil, Ummantelung aus Stahl, verzinkt, DIN EN 10142**
einschl. 3 Ausschnitte, Wärmedämmung aus
Mineralwolle-Matten auf Drahtgeflecht, WLG 040,
Nennweite der Armaturen bis DN 25,
Dicke der Dämmung 30 mm, Baulänge bis 600 mm
Menge: 7,000 Stk

**04.01.032 Dämmstutzenkappe DIN 4140 an Schmutzfänger/Regel-/Ventil, Ummantelung aus Stahl, verzinkt, DIN EN 10142**
einschl. 3 Ausschnitte, Wärmedämmung aus
Mineralwolle-Matten auf Drahtgeflecht, WLG 040,
Nennweite der Armaturen bis DN 25,
Dicke der Dämmung 40 mm, Baulänge bis 600 mm
Menge: 7,000 Stk

**04.01.033 Dämmstutzenkappe DIN 4140 an Schmutzfänger/Regel-/Ventil, Ummantelung aus Stahl, verzinkt, DIN EN 10142**
einschl. 3 Ausschnitte, Wärmedämmung aus
Mineralwolle-Matten auf Drahtgeflecht, WLG 040,
Nennweite der Armaturen bis DN 32,
Dicke der Dämmung 30 mm, Baulänge bis 600 mm
Menge: 7,000 Stk

**04.01.034 Dämmstutzenkappe DIN 4140 an Schmutzfänger/Regel-/Ventil, Ummantelung aus Stahl, verzinkt, DIN EN 10142**
einschl. 3 Ausschnitte, Wärmedämmung aus
Mineralwolle-Matten auf Drahtgeflecht, WLG 040,
Nennweite der Armaturen bis DN 32,
Dicke der Dämmung 40 mm, Baulänge bis 600 mm
Menge: 7,000 Stk

**04.01.035 Dämmstutzenkappe DIN 4140 an Schmutzfänger/Regel-/Ventil, Ummantelung aus Stahl, verzinkt, DIN EN 10142**
einschl. 3 Ausschnitte, Wärmedämmung aus
Mineralwolle-Matten auf Drahtgeflecht, WLG 040,
Nennweite der Armaturen bis DN 40,
Dicke der Dämmung 30 mm, Baulänge bis 600 mm
Menge: 7,000 Stk

**04.01.036 Dämmstutzenkappe DIN 4140 an Schmutzfänger/Regel-/Ventil, Ummantelung aus Stahl, verzinkt, DIN EN 10142**
einschl. 3 Ausschnitte, Wärmedämmung aus
Mineralwolle-Matten auf Drahtgeflecht, WLG 040,
Nennweite der Armaturen bis DN 40,
Dicke der Dämmung 40 mm, Baulänge bis 600 mm
Menge: 7,000 Stk

**04.01.037 Dämmstutzenkappe DIN 4140 an Schmutzfänger/Regel-/Ventil, Ummantelung aus Stahl, verzinkt, DIN EN 10142**
einschl. 3 Ausschnitte, Wärmedämmung aus
Mineralwolle-Matten auf Drahtgeflecht, WLG 040,
Nennweite der Armaturen bis DN 40,
Dicke der Dämmung 50 mm, Baulänge bis 600 mm
Menge: 7,000 Stk

**04.01.038 Dämmstutzenkappe DIN 4140 an Schmutzfänger/Regel-/Ventil, Ummantelung aus Stahl, verzinkt, DIN EN 10142**
einschl. 3 Ausschnitte, Wärmedämmung aus
Mineralwolle-Matten auf Drahtgeflecht, WLG 040,
Nennweite der Armaturen bis DN 50,
Dicke der Dämmung 40 mm, Baulänge bis 600 mm
Menge: 7,000 Stk

**04.01.039 Dämmstutzenkappe DIN 4140 an Schmutzfänger/Regel-/Ventil, Ummantelung aus Stahl, verzinkt, DIN EN 10142**
einschl. 3 Ausschnitte, Wärmedämmung aus
Mineralwolle-Matten auf Drahtgeflecht, WLG 040,
Nennweite der Armaturen bis DN 50,
Dicke der Dämmung 50 mm, Baulänge bis 600 mm
Menge: 7,000 Stk

**04.01.040 Dämmstutzenkappe DIN 4140 an Schmutzfänger/Regel-/Ventil, Ummantelung aus Stahl, verzinkt, DIN EN 10142**
einschl. 3 Ausschnitte, Wärmedämmung aus
Mineralwolle-Matten auf Drahtgeflecht, WLG 040,
Nennweite der Armaturen bis DN 50,
Dicke der Dämmung 60 mm, Baulänge bis 600 mm
Menge: 7,000 Stk

**04.01.041 Dämmstutzenkappe DIN 4140 an Schmutzfänger/Regel-/Ventil, Ummantelung aus Stahl, verzinkt, DIN EN 10142**
einschl. 3 Ausschnitte, Wärmedämmung aus
Mineralwolle-Matten auf Drahtgeflecht, WLG 040,
Nennweite der Armaturen bis DN 65,
Dicke der Dämmung 50 mm, Baulänge bis 600 mm
Menge: 7,000 Stk

**04.01.042 Dämmstutzenkappe DIN 4140 an Schmutzfänger/Regel-/Ventil, Ummantelung aus Stahl, verzinkt, DIN EN 10142**
einschl. 3 Ausschnitte, Wärmedämmung aus
Mineralwolle-Matten auf Drahtgeflecht, WLG 040,
Nennweite der Armaturen bis DN 65,
Dicke der Dämmung 60 mm, Baulänge bis 600 mm
Menge: 7,000 Stk

**04.01.043 Dämmstutzenkappe DIN 4140 an Schmutzfänger/Regel-/Ventil, Ummantelung aus Stahl, verzinkt, DIN EN 10142**
einschl. 3 Ausschnitte, Wärmedämmung aus
Mineralwolle-Matten auf Drahtgeflecht, WLG 040,
Nennweite der Armaturen bis DN 80,
Dicke der Dämmung 60 mm, Baulänge bis 600 mm
Menge: 7,000 Stk

**04.01.044 Dämmstutzenkappe DIN 4140 an Schmutzfänger/Regel-/Ventil, Ummantelung aus Stahl, verzinkt, DIN EN 10142**
einschl. 3 Ausschnitte, Wärmedämmung aus
Mineralwolle-Matten auf Drahtgeflecht, WLG 040,
Nennweite der Armaturen bis DN 80,
Dicke der Dämmung 80 mm, Baulänge bis 1000 mm
Menge: 7,000 Stk

**04.01.045 Dämmstutzenkappe DIN 4140 an Schmutzfänger/Regel-/Ventil, Ummantelung aus Stahl, verzinkt, DIN EN 10142**
einschl. 3 Ausschnitte, Wärmedämmung aus
Mineralwolle-Matten auf Drahtgeflecht, WLG 040,
Nennweite der Armaturen bis DN 80,
Dicke der Dämmung 100 mm, Baulänge bis 1000 mm
Menge: 7,000 Stk

**04.01.046 Dämmstutzenkappe DIN 4140 an Schmutzfänger/Regel-/Ventil, Ummantelung aus Stahl, verzinkt, DIN EN 10142**
einschl. 3 Ausschnitte, Wärmedämmung aus
Mineralwolle-Matten auf Drahtgeflecht, WLG 040,
Nennweite der Armaturen bis DN 100,
Dicke der Dämmung 80 mm, Baulänge bis 1000 mm
Menge: 7,000 Stk

**04.01.047 Dämmstutzenkappe DIN 4140 an Schmutzfänger/Regel-/Ventil, Ummantelung aus Stahl, verzinkt, DIN EN 10142**
einschl. 3 Ausschnitte, Wärmedämmung aus
Mineralwolle-Matten auf Drahtgeflecht, WLG 040,
Nennweite der Armaturen bis DN 100,
Dicke der Dämmung 100 mm, Baulänge bis 1000 mm
Menge: 7,000 Stk

**04.01.048 Dämmstutzenkappe DIN 4140 an Schmutzfänger/Regel-/Ventil, Ummantelung aus Stahl, verzinkt, DIN EN 10142**
einschl. 3 Ausschnitte, Wärmedämmung aus
Mineralwolle-Matten auf Drahtgeflecht, WLG 040,
Nennweite der Armaturen bis DN 125,
Dicke der Dämmung 80 mm, Baulänge bis 1000 mm
Menge: 7,000 Stk

**04.01.049 Dämmstutzenkappe DIN 4140 an Schmutzfänger/Regel-/Ventil, Ummantelung aus Stahl, verzinkt, DIN EN 10142**
einschl. 3 Ausschnitte, Wärmedämmung aus
Mineralwolle-Matten auf Drahtgeflecht, WLG 040,
Nennweite der Armaturen bis DN 125,
Dicke der Dämmung 100 mm, Baulänge bis 1000 mm
Menge: 7,000 Stk

**04.01.050 Dämmstutzenkappe DIN 4140 an Schmutzfänger/Regel-/Ventil, Ummantelung aus Stahl, verzinkt, DIN EN 10142**
einschl. 3 Ausschnitte, Wärmedämmung aus
Mineralwolle-Matten auf Drahtgeflecht, WLG 040,
Nennweite der Armaturen bis DN 150,
Dicke der Dämmung 80 mm, Baulänge bis 1000 mm
Menge: 7,000 Stk

**04.01.051 Dämmstutzenkappe DIN 4140 an Schmutzfänger/Regel-/Ventil, Ummantelung aus Stahl, verzinkt, DIN EN 10142**
einschl. 3 Ausschnitte, Wärmedämmung aus
Mineralwolle-Matten auf Drahtgeflecht, WLG 040,
Nennweite der Armaturen bis DN 150,
Dicke der Dämmung 100 mm, Baulänge bis 1000 mm
Menge: 7,000 Stk

**04.01.052 Dämmflanschkappe DIN 4140 an Flansch/Kompensator, Ummantelung aus Stahl, verzinkt, DIN EN 10142,**
einschl. 2 Ausschnitte, Wärmedämmung aus
Mineralwolle-Matten auf Drahtgeflecht, WLG 040,
Nennweite der Armaturen bis DN 15,
Dicke der Dämmung 30 mm, Baulänge bis 600 mm
Menge: 7,000 Stk

**04.01.053 Dämmflanschkappe DIN 4140 an Flansch/Kompensator, Ummantelung aus Stahl, verzinkt, DIN EN 10142,**
einschl. 2 Ausschnitte, Wärmedämmung aus
Mineralwolle-Matten auf Drahtgeflecht, WLG 040,
Nennweite der Armaturen bis DN 15,
Dicke der Dämmung 40 mm, Baulänge bis 600 mm
Menge: 7,000 Stk

**04.01.054 Dämmflanschkappe DIN 4140 an Flansch/Kompensator, Ummantelung aus Stahl, verzinkt, DIN EN 10142,**
einschl. 2 Ausschnitte, Wärmedämmung aus
Mineralwolle-Matten auf Drahtgeflecht, WLG 040,
Nennweite der Armaturen bis DN 20,
Dicke der Dämmung 30 mm, Baulänge bis 600 mm
Menge: 7,000 Stk

**04.01.055 Dämmflanschkappe DIN 4140 an Flansch/Kompensator, Ummantelung aus Stahl, verzinkt, DIN EN 10142,**
einschl. 2 Ausschnitte, Wärmedämmung aus
Mineralwolle-Matten auf Drahtgeflecht, WLG 040,
Nennweite der Armaturen bis DN 20,
Dicke der Dämmung 40 mm, Baulänge bis 600 mm
Menge: 7,000 Stk

**04.01.056 Dämmflanschkappe DIN 4140 an Flansch/Kompensator, Ummantelung aus Stahl, verzinkt, DIN EN 10142,**
einschl. 2 Ausschnitte, Wärmedämmung aus
Mineralwolle-Matten auf Drahtgeflecht, WLG 040,
Nennweite der Armaturen bis DN 25,
Dicke der Dämmung 30 mm, Baulänge bis 600 mm
Menge: 7,000 Stk

**04.01.057 Dämmflanschkappe DIN 4140 an Flansch/Kompensator, Ummantelung aus Stahl, verzinkt, DIN EN 10142,**
einschl. 2 Ausschnitte, Wärmedämmung aus
Mineralwolle-Matten auf Drahtgeflecht, WLG 040,
Nennweite der Armaturen bis DN 25,
Dicke der Dämmung 40 mm, Baulänge bis 600 mm
Menge: 7,000 Stk

**04.01.058 Dämmflanschkappe DIN 4140 an Flansch/Kompensator, Ummantelung aus Stahl, verzinkt, DIN EN 10142,**
einschl. 2 Ausschnitte, Wärmedämmung aus
Mineralwolle-Matten auf Drahtgeflecht, WLG 040,
Nennweite der Armaturen bis DN 32,
Dicke der Dämmung 30 mm, Baulänge bis 600 mm
Menge: 7,000 Stk

**04.01.059 Dämmflanschkappe DIN 4140 an Flansch/Kompensator, Ummantelung aus Stahl, verzinkt, DIN EN 10142,**
einschl. 2 Ausschnitte, Wärmedämmung aus
Mineralwolle-Matten auf Drahtgeflecht, WLG 040,
Nennweite der Armaturen bis DN 32,
Dicke der Dämmung 40 mm, Baulänge bis 600 mm
Menge: 7,000 Stk

**04.01.060 Dämmflanschkappe DIN 4140 an Flansch/Kompensator, Ummantelung aus Stahl, verzinkt, DIN EN 10142,**
einschl. 2 Ausschnitte, Wärmedämmung aus
Mineralwolle-Matten auf Drahtgeflecht, WLG 040,
Nennweite der Armaturen bis DN 40,
Dicke der Dämmung 30 mm, Baulänge bis 600 mm
Menge: 7,000 Stk

**04.01.061 Dämmflanschkappe DIN 4140 an Flansch/Kompensator, Ummantelung aus Stahl, verzinkt, DIN EN 10142,**
einschl. 2 Ausschnitte, Wärmedämmung aus
Mineralwolle-Matten auf Drahtgeflecht, WLG 040,
Nennweite der Armaturen bis DN 40,
Dicke der Dämmung 40 mm, Baulänge bis 600 mm
Menge: 7,000 Stk

**04.01.062 Dämmflanschkappe DIN 4140 an Flansch/Kompensator, Ummantelung aus Stahl, verzinkt, DIN EN 10142,**
einschl. 2 Ausschnitte, Wärmedämmung aus
Mineralwolle-Matten auf Drahtgeflecht, WLG 040,
Nennweite der Armaturen bis DN 50,
Dicke der Dämmung 40 mm, Baulänge bis 600 mm
Menge: 7,000 Stk

**04.01.063 Dämmflanschkappe DIN 4140 an Flansch/Kompensator, Ummantelung aus Stahl, verzinkt, DIN EN 10142,**
einschl. 2 Ausschnitte, Wärmedämmung aus
Mineralwolle-Matten auf Drahtgeflecht, WLG 040,
Nennweite der Armaturen bis DN 50,
Dicke der Dämmung 50 mm, Baulänge bis 600 mm
Menge: 7,000 Stk

**04.01.064 Dämmflanschkappe DIN 4140 an Flansch/Kompensator, Ummantelung aus Stahl, verzinkt, DIN EN 10142,**
einschl. 2 Ausschnitte, Wärmedämmung aus
Mineralwolle-Matten auf Drahtgeflecht, WLG 040,
Nennweite der Armaturen bis DN 50,
Dicke der Dämmung 60 mm, Baulänge bis 600 mm
Menge: 7,000 Stk

**04.01.065 Dämmflanschkappe DIN 4140 an Flansch/Kompensator, Ummantelung aus Stahl, verzinkt, DIN EN 10142,**
einschl. 2 Ausschnitte, Wärmedämmung aus
Mineralwolle-Matten auf Drahtgeflecht, WLG 040,
Nennweite der Armaturen bis DN 65,
Dicke der Dämmung 50 mm, Baulänge bis 600 mm
Menge: 7,000 Stk

**04.01.066 Dämmflanschkappe DIN 4140 an Flansch/Kompensator, Ummantelung aus Stahl, verzinkt, DIN EN 10142,**
einschl. 2 Ausschnitte, Wärmedämmung aus
Mineralwolle-Matten auf Drahtgeflecht, WLG 040,
Nennweite der Armaturen bis DN 65,
Dicke der Dämmung 60 mm, Baulänge bis 600 mm
Menge: 7,000 Stk

**04.01.067 Dämmflanschkappe DIN 4140 an Flansch/Kompensator, Ummantelung aus Stahl, verzinkt, DIN EN 10142,**
einschl. 2 Ausschnitte, Wärmedämmung aus
Mineralwolle-Matten auf Drahtgeflecht, WLG 040,
Nennweite der Armaturen bis DN 80,
Dicke der Dämmung 60 mm, Baulänge bis 600 mm
Menge: 7,000 Stk

**04.01.068 Dämmflanschkappe DIN 4140 an Flansch/Kompensator, Ummantelung aus Stahl, verzinkt, DIN EN 10142,**
einschl. 2 Ausschnitte, Wärmedämmung aus
Mineralwolle-Matten auf Drahtgeflecht, WLG 040,
Nennweite der Armaturen bis DN 80,
Dicke der Dämmung 80 mm, Baulänge bis 1000 mm
Menge: 7,000 Stk

**04.01.069 Dämmflanschkappe DIN 4140 an Flansch/Kompensator, Ummantelung aus Stahl, verzinkt, DIN EN 10142,**
einschl. 2 Ausschnitte, Wärmedämmung aus
Mineralwolle-Matten auf Drahtgeflecht, WLG 040,
Nennweite der Armaturen bis DN 80,
Dicke der Dämmung 100 mm, Baulänge bis 1000 mm
Menge: 7,000 Stk

**04.01.070 Dämmflanschkappe DIN 4140 an Flansch/Kompensator, Ummantelung aus Stahl, verzinkt, DIN EN 10142,**
einschl. 2 Ausschnitte, Wärmedämmung aus
Mineralwolle-Matten auf Drahtgeflecht, WLG 040,
Nennweite der Armaturen bis DN 100,
Dicke der Dämmung 80 mm, Baulänge bis 1000 mm
Menge: 7,000 Stk

**04.01.071 Dämmflanschkappe DIN 4140 an Flansch/Kompensator, Ummantelung aus Stahl, verzinkt, DIN EN 10142,**
einschl. 2 Ausschnitte, Wärmedämmung aus
Mineralwolle-Matten auf Drahtgeflecht, WLG 040,
Nennweite der Armaturen bis DN 100,
Dicke der Dämmung 100 mm, Baulänge bis 1000 mm
Menge: 7,000 Stk

**04.01.072 Dämmflanschkappe DIN 4140 an Flansch/Kompensator, Ummantelung aus Stahl, verzinkt, DIN EN 10142,**
einschl. 2 Ausschnitte, Wärmedämmung aus
Mineralwolle-Matten auf Drahtgeflecht, WLG 040,
Nennweite der Armaturen bis DN 125,
Dicke der Dämmung 80 mm, Baulänge bis 1000 mm
Menge: 7,000 Stk

**04.01.073 Dämmflanschkappe DIN 4140 an Flansch/Kompensator, Ummantelung aus Stahl, verzinkt, DIN EN 10142,**
einschl. 2 Ausschnitte, Wärmedämmung aus
Mineralwolle-Matten auf Drahtgeflecht, WLG 040,
Nennweite der Armaturen bis DN 125,
Dicke der Dämmung 100 mm, Baulänge bis 1000 mm
Menge: 7,000 Stk

**04.01.074 Dämmflanschkappe DIN 4140 an Flansch/Kompensator, Ummantelung aus Stahl, verzinkt, DIN EN 10142,**
einschl. 2 Ausschnitte, Wärmedämmung aus
Mineralwolle-Matten auf Drahtgeflecht, WLG 040,
Nennweite der Armaturen bis DN 150,
Dicke der Dämmung 80 mm, Baulänge bis 1000 mm
Menge: 7,000 Stk

**04.01.075 Dämmflanschkappe DIN 4140 an Flansch/Kompensator, Ummantelung aus Stahl, verzinkt, DIN EN 10142,**
einschl. 2 Ausschnitte, Wärmedämmung aus
Mineralwolle-Matten auf Drahtgeflecht, WLG 040,
Nennweite der Armaturen bis DN 150,
Dicke der Dämmung 100 mm, Baulänge bis 1000 mm
Menge: 7,000 Stk

#### Untertitel 04.02 Ummantelung aus Aluminiumblech

**04.02.001 Dämmformkappe DIN 4140 an Schmutzfänger/Regel-/Ventil, Ummantelung aus Aluminiumblech DIN EN 485-2,**
einschl. 3 Ausschnitte, Wärmedämmung aus
Mineralwollmatten auf Drahtgeflecht WLG 040,
Nennweite der Armaturen bis DN 15,
Dicke der Dämmung 30 mm, Baulänge bis 600 mm
Menge: 7,000 Stk

**04.02.002 Dämmformkappe DIN 4140 an Schmutzfänger/Regel-/Ventil, Ummantelung aus Aluminiumblech DIN EN 485-2,**
einschl. 3 Ausschnitte, Wärmedämmung aus
Mineralwollmatten auf Drahtgeflecht WLG 040,
Nennweite der Armaturen bis DN 15,
Dicke der Dämmung 40 mm, Baulänge bis 600 mm
Menge: 7,000 Stk

**04.02.003 Dämmformkappe DIN 4140 an Schmutzfänger/Regel-/Ventil, Ummantelung aus Aluminiumblech DIN EN 485-2,**
einschl. 3 Ausschnitte, Wärmedämmung aus
Mineralwollmatten auf Drahtgeflecht WLG 040,
Nennweite der Armaturen bis DN 20,
Dicke der Dämmung 30 mm, Baulänge bis 600 mm
Menge: 7,000 Stk

**04.02.004 Dämmformkappe DIN 4140 an Schmutzfänger/Regel-/Ventil, Ummantelung aus Aluminiumblech DIN EN 485-2,**
einschl. 3 Ausschnitte, Wärmedämmung aus
Mineralwollmatten auf Drahtgeflecht WLG 040,
Nennweite der Armaturen bis DN 20,
Dicke der Dämmung 40 mm, Baulänge bis 600 mm
Menge: 7,000 Stk

**04.02.005 Dämmformkappe DIN 4140 an Schmutzfänger/Regel-/Ventil, Ummantelung aus Aluminiumblech DIN EN 485-2,**
einschl. 3 Ausschnitte, Wärmedämmung aus
Mineralwollmatten auf Drahtgeflecht WLG 040,
Nennweite der Armaturen bis DN 25,
Dicke der Dämmung 30 mm, Baulänge bis 600 mm
Menge: 7,000 Stk

**04.02.006 Dämmformkappe DIN 4140 an Schmutzfänger/Regel-/Ventil, Ummantelung aus Aluminiumblech DIN EN 485-2,**
einschl. 3 Ausschnitte, Wärmedämmung aus
Mineralwollmatten auf Drahtgeflecht WLG 040,
Nennweite der Armaturen bis DN 25,
Dicke der Dämmung 40 mm, Baulänge bis 600 mm
Menge: 7,000 Stk

**04.02.007 Dämmformkappe DIN 4140 an Schmutzfänger/Regel-/Ventil, Ummantelung aus Aluminiumblech DIN EN 485-2,**
einschl. 3 Ausschnitte, Wärmedämmung aus
Mineralwollmatten auf Drahtgeflecht WLG 040,
Nennweite der Armaturen bis DN 32,
Dicke der Dämmung 30 mm, Baulänge bis 600 mm
Menge: 7,000 Stk

**04.02.008 Dämmformkappe DIN 4140 an Schmutzfänger/Regel-/Ventil, Ummantelung aus Aluminiumblech DIN EN 485-2,**
einschl. 3 Ausschnitte, Wärmedämmung aus
Mineralwollmatten auf Drahtgeflecht WLG 040,
Nennweite der Armaturen bis DN 32,
Dicke der Dämmung 40 mm, Baulänge bis 600 mm
Menge: 7,000 Stk

**04.02.009 Dämmformkappe DIN 4140 an Schmutzfänger/Regel-/Ventil, Ummantelung aus Aluminiumblech DIN EN 485-2,**
einschl. 3 Ausschnitte, Wärmedämmung aus
Mineralwollmatten auf Drahtgeflecht WLG 040,
Nennweite der Armaturen bis DN 40,
Dicke der Dämmung 30 mm, Baulänge bis 600 mm
Menge: 7,000 Stk

**04.02.010 Dämmformkappe DIN 4140 an Schmutzfänger/Regel-/Ventil, Ummantelung aus Aluminiumblech DIN EN 485-2,**
einschl. 3 Ausschnitte, Wärmedämmung aus
Mineralwollmatten auf Drahtgeflecht WLG 040,
Nennweite der Armaturen bis DN 40,
Dicke der Dämmung 40 mm, Baulänge bis 600 mm
Menge: 7,000 Stk

**04.02.011 Dämmformkappe DIN 4140 an Schmutzfänger/Regel-/Ventil, Ummantelung aus Aluminiumblech DIN EN 485-2,**
einschl. 3 Ausschnitte, Wärmedämmung aus
Mineralwollmatten auf Drahtgeflecht WLG 040,
Nennweite der Armaturen bis DN 40,
Dicke der Dämmung 50 mm, Baulänge bis 600 mm
Menge: 7,000 Stk

**04.02.012 Dämmformkappe DIN 4140 an Schmutzfänger/Regel-/Ventil, Ummantelung aus Aluminiumblech DIN EN 485-2,**
einschl. 3 Ausschnitte, Wärmedämmung aus
Mineralwollmatten auf Drahtgeflecht WLG 040,
Nennweite der Armaturen bis DN 50,
Dicke der Dämmung 40 mm, Baulänge bis 600 mm
Menge: 7,000 Stk

**04.02.013 Dämmformkappe DIN 4140 an Schmutzfänger/Regel-/Ventil, Ummantelung aus Aluminiumblech DIN EN 485-2,**
einschl. 3 Ausschnitte, Wärmedämmung aus
Mineralwollmatten auf Drahtgeflecht WLG 040,
Nennweite der Armaturen bis DN 50,
Dicke der Dämmung 50 mm, Baulänge bis 600 mm
Menge: 7,000 Stk

**04.02.014 Dämmformkappe DIN 4140 an Schmutzfänger/Regel-/Ventil, Ummantelung aus Aluminiumblech DIN EN 485-2,**
einschl. 3 Ausschnitte, Wärmedämmung aus
Mineralwollmatten auf Drahtgeflecht WLG 040,
Nennweite der Armaturen bis DN 50,
Dicke der Dämmung 60 mm, Baulänge bis 600 mm
Menge: 7,000 Stk

**04.02.015 Dämmformkappe DIN 4140 an Schmutzfänger/Regel-/Ventil, Ummantelung aus Aluminiumblech DIN EN 485-2,**
einschl. 3 Ausschnitte, Wärmedämmung aus
Mineralwollmatten auf Drahtgeflecht WLG 040,
Nennweite der Armaturen bis DN 65,
Dicke der Dämmung 50 mm, Baulänge bis 600 mm
Menge: 7,000 Stk

**04.02.016 Dämmformkappe DIN 4140 an Schmutzfänger/Regel-/Ventil, Ummantelung aus Aluminiumblech DIN EN 485-2,**
einschl. 3 Ausschnitte, Wärmedämmung aus
Mineralwollmatten auf Drahtgeflecht WLG 040,
Nennweite der Armaturen bis DN 65,
Dicke der Dämmung 60 mm, Baulänge bis 600 mm
Menge: 7,000 Stk

**04.02.017 Dämmformkappe DIN 4140 an Schmutzfänger/Regel-/Ventil, Ummantelung aus Aluminiumblech DIN EN 485-2,**
einschl. 3 Ausschnitte, Wärmedämmung aus
Mineralwollmatten auf Drahtgeflecht WLG 040,
Nennweite der Armaturen bis DN 65,
Dicke der Dämmung 80 mm, Baulänge bis 1000 mm
Menge: 7,000 Stk

**04.02.018 Dämmformkappe DIN 4140 an Schmutzfänger/Regel-/Ventil, Ummantelung aus Aluminiumblech DIN EN 485-2,**
einschl. 3 Ausschnitte, Wärmedämmung aus
Mineralwollmatten auf Drahtgeflecht WLG 040,
Nennweite der Armaturen bis DN 80,
Dicke der Dämmung 60 mm, Baulänge bis 600 mm
Menge: 7,000 Stk

**04.02.019 Dämmformkappe DIN 4140 an Schmutzfänger/Regel-/Ventil, Ummantelung aus Aluminiumblech DIN EN 485-2,**
einschl. 3 Ausschnitte, Wärmedämmung aus
Mineralwollmatten auf Drahtgeflecht WLG 040,
Nennweite der Armaturen bis DN 80,
Dicke der Dämmung 80 mm, Baulänge bis 1000 mm
Menge: 7,000 Stk

**04.02.020 Dämmformkappe DIN 4140 an Schmutzfänger/Regel-/Ventil, Ummantelung aus Aluminiumblech DIN EN 485-2,**
einschl. 3 Ausschnitte, Wärmedämmung aus
Mineralwollmatten auf Drahtgeflecht WLG 040,
Nennweite der Armaturen bis DN 80,
Dicke der Dämmung 100 mm, Baulänge bis 1000 mm
Menge: 7,000 Stk

**04.02.021 Dämmformkappe DIN 4140 an Schmutzfänger/Regel-/Ventil, Ummantelung aus Aluminiumblech DIN EN 485-2,**
einschl. 3 Ausschnitte, Wärmedämmung aus
Mineralwollmatten auf Drahtgeflecht WLG 040,
Nennweite der Armaturen bis DN 100,
Dicke der Dämmung 80 mm, Baulänge bis 1000 mm
Menge: 7,000 Stk

**04.02.022 Dämmformkappe DIN 4140 an Schmutzfänger/Regel-/Ventil, Ummantelung aus Aluminiumblech DIN EN 485-2,**
einschl. 3 Ausschnitte, Wärmedämmung aus
Mineralwollmatten auf Drahtgeflecht WLG 040,
Nennweite der Armaturen bis DN 100,
Dicke der Dämmung 100 mm, Baulänge bis 1000 mm
Menge: 7,000 Stk

**04.02.023 Dämmformkappe DIN 4140 an Schmutzfänger/Regel-/Ventil, Ummantelung aus Aluminiumblech DIN EN 485-2,**
einschl. 3 Ausschnitte, Wärmedämmung aus
Mineralwollmatten auf Drahtgeflecht WLG 040,
Nennweite der Armaturen bis DN 125,
Dicke der Dämmung 80 mm, Baulänge bis 1000 mm
Menge: 7,000 Stk

**04.02.024 Dämmformkappe DIN 4140 an Schmutzfänger/Regel-/Ventil, Ummantelung aus Aluminiumblech DIN EN 485-2,**
einschl. 3 Ausschnitte, Wärmedämmung aus
Mineralwollmatten auf Drahtgeflecht WLG 040,
Nennweite der Armaturen bis DN 125,
Dicke der Dämmung 100 mm, Baulänge bis 1000 mm
Menge: 7,000 Stk

**04.02.025 Dämmformkappe DIN 4140 an Schmutzfänger/Regel-/Ventil, Ummantelung aus Aluminiumblech DIN EN 485-2,**
einschl. 3 Ausschnitte, Wärmedämmung aus
Mineralwollmatten auf Drahtgeflecht WLG 040,
Nennweite der Armaturen bis DN 150,
Dicke der Dämmung 80 mm, Baulänge bis 1000 mm
Menge: 7,000 Stk

**04.02.026 Dämmformkappe DIN 4140 an Schmutzfänger/Regel-/Ventil, Ummantelung aus Aluminiumblech DIN EN 485-2,**
einschl. 3 Ausschnitte, Wärmedämmung aus
Mineralwollmatten auf Drahtgeflecht WLG 040,
Nennweite der Armaturen bis DN 150,
Dicke der Dämmung 100 mm, Baulänge bis 1000 mm
Menge: 7,000 Stk

**04.02.027 Dämmstutzenkappe DIN 4140an Schmutzfänger/Regel-/Ventil, Ummantelung aus Aluminiumblech DIN EN 485-2,**
einschl. 3 Ausschnitte, Wärmedämmung aus
Mineralwollmatten auf Drahtgeflecht WLG 040,
Nennweite der Armaturen bis DN 15,
Dicke der Dämmung 30 mm, Baulänge bis 600 mm
Menge: 7,000 Stk

**04.02.028 Dämmstutzenkappe DIN 4140 an Schmutzfänger/Regel-/Ventil, Ummantelung aus Aluminiumblech DIN EN 485-2,**
einschl. 3 Ausschnitte, Wärmedämmung aus
Mineralwollmatten auf Drahtgeflecht WLG 040,
Nennweite der Armaturen bis DN 15,
Dicke der Dämmung 40 mm, Baulänge bis 600 mm
Menge: 7,000 Stk

**04.02.029 Dämmstutzenkappe DIN 4140 an Schmutzfänger/Regel-/Ventil, Ummantelung aus Aluminiumblech DIN EN 485-2,**
einschl. 3 Ausschnitte, Wärmedämmung aus
Mineralwollmatten auf Drahtgeflecht WLG 040,
Nennweite der Armaturen bis DN 20,
Dicke der Dämmung 30 mm, Baulänge bis 600 mm
Menge: 7,000 Stk

**04.02.030 Dämmstutzenkappe DIN 4140 an Schmutzfänger/Regel-/Ventil, Ummantelung aus Aluminiumblech DIN EN 485-2,**
einschl. 3 Ausschnitte, Wärmedämmung aus
Mineralwollmatten auf Drahtgeflecht WLG 040,
Nennweite der Armaturen bis DN 20,
Dicke der Dämmung 40 mm, Baulänge bis 600 mm
Menge: 7,000 Stk

**04.02.031 Dämmstutzenkappe DIN 4140 an Schmutzfänger/Regel-/Ventil, Ummantelung aus Aluminiumblech DIN EN 485-2,**
einschl. 3 Ausschnitte, Wärmedämmung aus
Mineralwollmatten auf Drahtgeflecht WLG 040,
Nennweite der Armaturen bis DN 25,
Dicke der Dämmung 30 mm, Baulänge bis 600 mm
Menge: 7,000 Stk

**04.02.032 Dämmstutzenkappe DIN 4140 an Schmutzfänger/Regel-/Ventil, Ummantelung aus Aluminiumblech DIN EN 485-2,**
einschl. 3 Ausschnitte, Wärmedämmung aus
Mineralwollmatten auf Drahtgeflecht WLG 040,
Nennweite der Armaturen bis DN 25,
Dicke der Dämmung 40 mm, Baulänge bis 600 mm
Menge: 7,000 Stk

**04.02.033 Dämmstutzenkappe DIN 4140 an Schmutzfänger/Regel-/Ventil, Ummantelung aus Aluminiumblech DIN EN 485-2,**
einschl. 3 Ausschnitte, Wärmedämmung aus
Mineralwollmatten auf Drahtgeflecht WLG 040,
Nennweite der Armaturen bis DN 32,
Dicke der Dämmung 30 mm, Baulänge bis 600 mm
Menge: 7,000 Stk

**04.02.034 Dämmstutzenkappe DIN 4140 an Schmutzfänger/Regel-/Ventil, Ummantelung aus Aluminiumblech DIN EN 485-2,**
einschl. 3 Ausschnitte, Wärmedämmung aus
Mineralwollmatten auf Drahtgeflecht WLG 040,
Nennweite der Armaturen bis DN 32,
Dicke der Dämmung 40 mm, Baulänge bis 600 mm
Menge: 7,000 Stk

**04.02.035 Dämmstutzenkappe DIN 4140 an Schmutzfänger/Regel-/Ventil, Ummantelung aus Aluminiumblech DIN EN 485-2,**
einschl. 3 Ausschnitte, Wärmedämmung aus
Mineralwollmatten auf Drahtgeflecht WLG 040,
Nennweite der Armaturen bis DN 40,
Dicke der Dämmung 30 mm, Baulänge bis 600 mm
Menge: 7,000 Stk

**04.02.036 Dämmstutzenkappe DIN 4140 an Schmutzfänger/Regel-/Ventil, Ummantelung aus Aluminiumblech DIN EN 485-2,**
einschl. 3 Ausschnitte, Wärmedämmung aus
Mineralwollmatten auf Drahtgeflecht WLG 040,
Nennweite der Armaturen bis DN 40,
Dicke der Dämmung 40 mm, Baulänge bis 600 mm
Menge: 7,000 Stk

**04.02.037 Dämmstutzenkappe DIN 4140 an Schmutzfänger/Regel-/Ventil, Ummantelung aus Aluminiumblech DIN EN 485-2,**
einschl. 3 Ausschnitte, Wärmedämmung aus
Mineralwollmatten auf Drahtgeflecht WLG 040,
Nennweite der Armaturen bis DN 40,
Dicke der Dämmung 50 mm, Baulänge bis 600 mm
Menge: 7,000 Stk

**04.02.038 Dämmstutzenkappe DIN 4140 an Schmutzfänger/Regel-/Ventil, Ummantelung aus Aluminiumblech DIN EN 485-2,**
einschl. 3 Ausschnitte, Wärmedämmung aus
Mineralwollmatten auf Drahtgeflecht WLG 040,
Nennweite der Armaturen bis DN 50,
Dicke der Dämmung 40 mm, Baulänge bis 600 mm
Menge: 7,000 Stk

**04.02.039 Dämmstutzenkappe DIN 4140 an Schmutzfänger/Regel-/Ventil, Ummantelung aus Aluminiumblech DIN EN 485-2,**
einschl. 3 Ausschnitte, Wärmedämmung aus
Mineralwollmatten auf Drahtgeflecht WLG 040,
Nennweite der Armaturen bis DN 50,
Dicke der Dämmung 50 mm, Baulänge bis 600 mm
Menge: 7,000 Stk

**04.02.040 Dämmstutzenkappe DIN 4140 an Schmutzfänger/Regel-/Ventil, Ummantelung aus Aluminiumblech DIN EN 485-2,**
einschl. 3 Ausschnitte, Wärmedämmung aus
Mineralwollmatten auf Drahtgeflecht WLG 040,
Nennweite der Armaturen bis DN 50,
Dicke der Dämmung 60 mm, Baulänge bis 600 mm
Menge: 7,000 Stk

**04.02.041 Dämmstutzenkappe DIN 4140 an Schmutzfänger/Regel-/Ventil, Ummantelung aus Aluminiumblech DIN EN 485-2,**
einschl. 3 Ausschnitte, Wärmedämmung aus
Mineralwollmatten auf Drahtgeflecht WLG 040,
Nennweite der Armaturen bis DN 65,
Dicke der Dämmung 50 mm, Baulänge bis 600 mm
Menge: 7,000 Stk

**04.02.042 Dämmstutzenkappe DIN 4140 an Schmutzfänger/Regel-/Ventil, Ummantelung aus Aluminiumblech DIN EN 485-2,**
einschl. 3 Ausschnitte, Wärmedämmung aus
Mineralwollmatten auf Drahtgeflecht WLG 040,
Nennweite der Armaturen bis DN 65,
Dicke der Dämmung 60 mm, Baulänge bis 600 mm
Menge: 7,000 Stk

**04.02.043 Dämmstutzenkappe DIN 4140 an Schmutzfänger/Regel-/Ventil, Ummantelung aus Aluminiumblech DIN EN 485-2,**
einschl. 3 Ausschnitte, Wärmedämmung aus
Mineralwollmatten auf Drahtgeflecht WLG 040,
Nennweite der Armaturen bis DN 65,
Dicke der Dämmung 80 mm, Baulänge bis 1000 mm
Menge: 7,000 Stk

**04.02.044 Dämmstutzenkappe DIN 4140 an Schmutzfänger/Regel-/Ventil, Ummantelung aus Aluminiumblech DIN EN 485-2,**
einschl. 3 Ausschnitte, Wärmedämmung aus
Mineralwollmatten auf Drahtgeflecht WLG 040,
Nennweite der Armaturen bis DN 80,
Dicke der Dämmung 60 mm, Baulänge bis 600 mm
Menge: 7,000 Stk

**04.02.045 Dämmstutzenkappe DIN 4140 an Schmutzfänger/Regel-/Ventil, Ummantelung aus Aluminiumblech DIN EN 485-2,**
einschl. 3 Ausschnitte, Wärmedämmung aus
Mineralwollmatten auf Drahtgeflecht WLG 040,
Nennweite der Armaturen bis DN 80,
Dicke der Dämmung 80 mm, Baulänge bis 1000 mm
Menge: 7,000 Stk

**04.02.046 Dämmstutzenkappe DIN 4140 an Schmutzfänger/Regel-/Ventil, Ummantelung aus Aluminiumblech DIN EN 485-2,**
einschl. 3 Ausschnitte, Wärmedämmung aus
Mineralwollmatten auf Drahtgeflecht WLG 040,
Nennweite der Armaturen bis DN 80,
Dicke der Dämmung 100 mm, Baulänge bis 1000 mm
Menge: 7,000 Stk

**04.02.047 Dämmstutzenkappe DIN 4140 an Schmutzfänger/Regel-/Ventil, Ummantelung aus Aluminiumblech DIN EN 485-2,**
einschl. 3 Ausschnitte, Wärmedämmung aus
Mineralwollmatten auf Drahtgeflecht WLG 040,
Nennweite der Armaturen bis DN 100,
Dicke der Dämmung 80 mm, Baulänge bis 1000 mm
Menge: 7,000 Stk

**04.02.048 Dämmstutzenkappe DIN 4140 an Schmutzfänger/Regel-/Ventil, Ummantelung aus Aluminiumblech DIN EN 485-2,**
einschl. 3 Ausschnitte, Wärmedämmung aus
Mineralwollmatten auf Drahtgeflecht WLG 040,
Nennweite der Armaturen bis DN 100,
Dicke der Dämmung 100 mm, Baulänge bis 1000 mm
Menge: 7,000 Stk

**04.02.049 Dämmstutzenkappe DIN 4140 an Schmutzfänger/Regel-/Ventil, Ummantelung aus Aluminiumblech DIN EN 485-2,**
einschl. 3 Ausschnitte, Wärmedämmung aus
Mineralwollmatten auf Drahtgeflecht WLG 040,
Nennweite der Armaturen bis DN 125,
Dicke der Dämmung 80 mm, Baulänge bis 1000 mm
Menge: 7,000 Stk

**04.02.050 Dämmstutzenkappe DIN 4140 an Schmutzfänger/Regel-/Ventil, Ummantelung aus Aluminiumblech DIN EN 485-2,**
einschl. 3 Ausschnitte, Wärmedämmung aus
Mineralwollmatten auf Drahtgeflecht WLG 040,
Nennweite der Armaturen bis DN 125,
Dicke der Dämmung 100 mm, Baulänge bis 1000 mm
Menge: 7,000 Stk

**04.02.051 Dämmstutzenkappe DIN 4140 an Schmutzfänger/Regel-/Ventil, Ummantelung aus Aluminiumblech DIN EN 485-2,**
einschl. 3 Ausschnitte, Wärmedämmung aus
Mineralwollmatten auf Drahtgeflecht WLG 040,
Nennweite der Armaturen bis DN 150,
Dicke der Dämmung 80 mm, Baulänge bis 1000 mm
Menge: 7,000 Stk

**04.02.052 Dämmstutzenkappe DIN 4140 an Schmutzfänger/Regel-/Ventil, Ummantelung aus Aluminiumblech DIN EN 485-2,**
einschl. 3 Ausschnitte, Wärmedämmung aus
Mineralwollmatten auf Drahtgeflecht WLG 040,
Nennweite der Armaturen bis DN 150,
Dicke der Dämmung 100 mm, Baulänge bis 1000 mm
Menge: 7,000 Stk

**04.02.053 Dämmflanschkappe DIN 4140 an Flansch/Kompensator, Ummantelung aus Aluminiumblech DIN EN 485-2,**
einschl. 2  Ausschnitte, Wärmedämmung aus
Mineralwollmatten auf Drahtgeflecht WLG 040,
Nennweite der Armaturen bis DN 15,
Dicke der Dämmung 30 mm, Baulänge bis 600 mm
Menge: 7,000 Stk

**04.02.054 Dämmflanschkappe DIN 4140 an Flansch/Kompensator, Ummantelung aus Aluminiumblech DIN EN 485-2,**
einschl. 2  Ausschnitte, Wärmedämmung aus
Mineralwollmatten auf Drahtgeflecht WLG 040,
Nennweite der Armaturen bis DN 15,
Dicke der Dämmung 40 mm, Baulänge bis 600 mm
Menge: 7,000 Stk

**04.02.055 Dämmflanschkappe DIN 4140 an Flansch/Kompensator, Ummantelung aus Aluminiumblech DIN EN 485-2,**
einschl. 2  Ausschnitte, Wärmedämmung aus
Mineralwollmatten auf Drahtgeflecht WLG 040,
Nennweite der Armaturen bis DN 20,
Dicke der Dämmung 30 mm, Baulänge bis 600 mm
Menge: 7,000 Stk

**04.02.056 Dämmflanschkappe DIN 4140 an Flansch/Kompensator, Ummantelung aus Aluminiumblech DIN EN 485-2,**
einschl. 2  Ausschnitte, Wärmedämmung aus
Mineralwollmatten auf Drahtgeflecht WLG 040,
Nennweite der Armaturen bis DN 20,
Dicke der Dämmung 40 mm, Baulänge bis 600 mm
Menge: 7,000 Stk

**04.02.057 Dämmflanschkappe DIN 4140 an Flansch/Kompensator, Ummantelung aus Aluminiumblech DIN EN 485-2,**
einschl. 2  Ausschnitte, Wärmedämmung aus
Mineralwollmatten auf Drahtgeflecht WLG 040,
Nennweite der Armaturen bis DN 25,
Dicke der Dämmung 30 mm, Baulänge bis 600 mm
Menge: 7,000 Stk

**04.02.058 Dämmflanschkappe DIN 4140 an Flansch/Kompensator, Ummantelung aus Aluminiumblech DIN EN 485-2,**
einschl. 2  Ausschnitte, Wärmedämmung aus
Mineralwollmatten auf Drahtgeflecht WLG 040,
Nennweite der Armaturen bis DN 25,
Dicke der Dämmung 40 mm, Baulänge bis 600 mm
Menge: 7,000 Stk

**04.02.059 Dämmflanschkappe DIN 4140 an Flansch/Kompensator, Ummantelung aus Aluminiumblech DIN EN 485-2,**
einschl. 2  Ausschnitte, Wärmedämmung aus
Mineralwollmatten auf Drahtgeflecht WLG 040,
Nennweite der Armaturen bis DN 32,
Dicke der Dämmung 30 mm, Baulänge bis 600 mm
Menge: 7,000 Stk

**04.02.060 Dämmflanschkappe DIN 4140 an Flansch/Kompensator, Ummantelung aus Aluminiumblech DIN EN 485-2,**
einschl. 2  Ausschnitte, Wärmedämmung aus
Mineralwollmatten auf Drahtgeflecht WLG 040,
Nennweite der Armaturen bis DN 32,
Dicke der Dämmung 40 mm, Baulänge bis 600 mm
Menge: 7,000 Stk

**04.02.061 Dämmflanschkappe DIN 4140 an Flansch/Kompensator, Ummantelung aus Aluminiumblech DIN EN 485-2,**
einschl. 2  Ausschnitte, Wärmedämmung aus
Mineralwollmatten auf Drahtgeflecht WLG 040,
Nennweite der Armaturen bis DN 40,
Dicke der Dämmung 30 mm, Baulänge bis 600 mm
Menge: 7,000 Stk

**04.02.062 Dämmflanschkappe DIN 4140 an Flansch/Kompensator, Ummantelung aus Aluminiumblech DIN EN 485-2,**
einschl. 2  Ausschnitte, Wärmedämmung aus
Mineralwollmatten auf Drahtgeflecht WLG 040,
Nennweite der Armaturen bis DN 40,
Dicke der Dämmung 40 mm, Baulänge bis 600 mm
Menge: 7,000 Stk

**04.02.063 Dämmflanschkappe DIN 4140 an Flansch/Kompensator, Ummantelung aus Aluminiumblech DIN EN 485-2,**
einschl. 2  Ausschnitte, Wärmedämmung aus
Mineralwollmatten auf Drahtgeflecht WLG 040,
Nennweite der Armaturen bis DN 40,
Dicke der Dämmung 50 mm, Baulänge bis 600 mm
Menge: 7,000 Stk

**04.02.064 Dämmflanschkappe DIN 4140 an Flansch/Kompensator, Ummantelung aus Aluminiumblech DIN EN 485-2,**
einschl. 2  Ausschnitte, Wärmedämmung aus
Mineralwollmatten auf Drahtgeflecht WLG 040,
Nennweite der Armaturen bis DN 50,
Dicke der Dämmung 40 mm, Baulänge bis 600 mm
Menge: 7,000 Stk

**04.02.065 Dämmflanschkappe DIN 4140 an Flansch/Kompensator, Ummantelung aus Aluminiumblech DIN EN 485-2,**
einschl. 2  Ausschnitte, Wärmedämmung aus
Mineralwollmatten auf Drahtgeflecht WLG 040,
Nennweite der Armaturen bis DN 50,
Dicke der Dämmung 50 mm, Baulänge bis 600 mm
Menge: 7,000 Stk

**04.02.066 Dämmflanschkappe DIN 4140 an Flansch/Kompensator, Ummantelung aus Aluminiumblech DIN EN 485-2,**
einschl. 2  Ausschnitte, Wärmedämmung aus
Mineralwollmatten auf Drahtgeflecht WLG 040,
Nennweite der Armaturen bis DN 50,
Dicke der Dämmung 60 mm, Baulänge bis 600 mm
Menge: 7,000 Stk

**04.02.067 Dämmflanschkappe DIN 4140 an Flansch/Kompensator, Ummantelung aus Aluminiumblech DIN EN 485-2,**
einschl. 2  Ausschnitte, Wärmedämmung aus
Mineralwollmatten auf Drahtgeflecht WLG 040,
Nennweite der Armaturen bis DN 65,
Dicke der Dämmung 50 mm, Baulänge bis 600 mm
Menge: 7,000 Stk

**04.02.068 Dämmflanschkappe DIN 4140 an Flansch/Kompensator, Ummantelung aus Aluminiumblech DIN EN 485-2,**
einschl. 2  Ausschnitte, Wärmedämmung aus
Mineralwollmatten auf Drahtgeflecht WLG 040,
Nennweite der Armaturen bis DN 65,
Dicke der Dämmung 60 mm, Baulänge bis 600 mm
Menge: 7,000 Stk

**04.02.069 Dämmflanschkappe DIN 4140 an Flansch/Kompensator, Ummantelung aus Aluminiumblech DIN EN 485-2,**
einschl. 2  Ausschnitte, Wärmedämmung aus
Mineralwollmatten auf Drahtgeflecht WLG 040,
Nennweite der Armaturen bis DN 65,
Dicke der Dämmung 80 mm, Baulänge bis 1000 mm
Menge: 7,000 Stk

**04.02.070 Dämmflanschkappe DIN 4140 an Flansch/Kompensator, Ummantelung aus Aluminiumblech DIN EN 485-2,**
einschl. 2  Ausschnitte, Wärmedämmung aus
Mineralwollmatten auf Drahtgeflecht WLG 040,
Nennweite der Armaturen bis DN 80,
Dicke der Dämmung 60 mm, Baulänge bis 600 mm
Menge: 7,000 Stk

**04.02.071 Dämmflanschkappe DIN 4140 an Flansch/Kompensator, Ummantelung aus Aluminiumblech DIN EN 485-2,**
einschl. 2  Ausschnitte, Wärmedämmung aus
Mineralwollmatten auf Drahtgeflecht WLG 040,
Nennweite der Armaturen bis DN 80,
Dicke der Dämmung 80 mm, Baulänge bis 1000 mm
Menge: 7,000 Stk

**04.02.072 Dämmflanschkappe DIN 4140 an Flansch/Kompensator, Ummantelung aus Aluminiumblech DIN EN 485-2,**
einschl. 2  Ausschnitte, Wärmedämmung aus
Mineralwollmatten auf Drahtgeflecht WLG 040,
Nennweite der Armaturen bis DN 80,
Dicke der Dämmung 100 mm, Baulänge bis 1000 mm
Menge: 7,000 Stk

**04.02.073 Dämmflanschkappe DIN 4140 an Flansch/Kompensator, Ummantelung aus Aluminiumblech DIN EN 485-2,**
einschl. 2  Ausschnitte, Wärmedämmung aus
Mineralwollmatten auf Drahtgeflecht WLG 040,
Nennweite der Armaturen bis DN 100,
Dicke der Dämmung 80 mm, Baulänge bis 1000 mm
Menge: 7,000 Stk

**04.02.074 Dämmflanschkappe DIN 4140 an Flansch/Kompensator, Ummantelung aus Aluminiumblech DIN EN 485-2,**
einschl. 2  Ausschnitte, Wärmedämmung aus
Mineralwollmatten auf Drahtgeflecht WLG 040,
Nennweite der Armaturen bis DN 100,
Dicke der Dämmung 100 mm, Baulänge bis 1000 mm
Menge: 7,000 Stk

**04.02.075 Dämmflanschkappe DIN 4140 an Flansch/Kompensator, Ummantelung aus Aluminiumblech DIN EN 485-2,**
einschl. 2  Ausschnitte, Wärmedämmung aus
Mineralwollmatten auf Drahtgeflecht WLG 040,
Nennweite der Armaturen bis DN 125,
Dicke der Dämmung 80 mm, Baulänge bis 1000 mm
Menge: 7,000 Stk

**04.02.076 Dämmflanschkappe DIN 4140 an Flansch/Kompensator, Ummantelung aus Aluminiumblech DIN EN 485-2,**
einschl. 2  Ausschnitte, Wärmedämmung aus
Mineralwollmatten auf Drahtgeflecht WLG 040,
Nennweite der Armaturen bis DN 125,
Dicke der Dämmung 100 mm, Baulänge bis 1000 mm
Menge: 7,000 Stk

**04.02.077 Dämmflanschkappe DIN 4140 an Flansch/Kompensator, Ummantelung aus Aluminiumblech DIN EN 485-2,**
einschl. 2  Ausschnitte, Wärmedämmung aus
Mineralwollmatten auf Drahtgeflecht WLG 040,
Nennweite der Armaturen bis DN 150,
Dicke der Dämmung 80 mm, Baulänge bis 1000 mm
Menge: 7,000 Stk

**04.02.078 Dämmflanschkappe DIN 4140 an Flansch/Kompensator, Ummantelung aus Aluminiumblech DIN EN 485-2,**
einschl. 2  Ausschnitte, Wärmedämmung aus
Mineralwollmatten auf Drahtgeflecht WLG 040,
Nennweite der Armaturen bis DN 150,
Dicke der Dämmung 100 mm, Baulänge bis 1000 mm
Menge: 7,000 Stk

### Titel 05 Ummantelungen

#### Untertitel 05.01 aus Stahlblech, verzinkt

**05.01.001 Ummantelung von Dämmung DIN 4140 an Rohr, aus Stahlblech, verzinkt, DIN EN 10142,**
einschl. Stützkonstruktion, Verschraubung der Nähte
mit Blechtreibschrauben aus nichtrostendem Stahl,
Rohraußendurchmesser bis 27 mm
Dicke der Dämmung bis 30 mm
Menge: 22,000 m

**05.01.002 Ummantelung von Dämmung DIN 4140 an Rohr, aus Stahlblech, verzinkt, DIN EN 10142,**
einschl. Stützkonstruktion, Verschraubung der Nähte
mit Blechtreibschrauben aus nichtrostendem Stahl,
Rohraußendurchmesser über 27 bis 34 mm
Dicke der Dämmung bis 30 mm
Menge: 22,000 m

**05.01.003 Ummantelung von Dämmung DIN 4140 an Rohr, aus Stahlblech, verzinkt, DIN EN 10142,**
einschl. Stützkonstruktion, Verschraubung der Nähte
mit Blechtreibschrauben aus nichtrostendem Stahl,
Rohraußendurchmesser über 34 bis 43 mm
Dicke der Dämmung bis 40 mm
Menge: 22,000 m

**05.01.004 Ummantelung von Dämmung DIN 4140 an Rohr, aus Stahlblech, verzinkt, DIN EN 10142,**
einschl. Stützkonstruktion, Verschraubung der Nähte
mit Blechtreibschrauben aus nichtrostendem Stahl,
Rohraußendurchmesser über 34 bis 43 mm
Dicke der Dämmung bis 50 mm
Menge: 22,000 m

**05.01.005 Ummantelung von Dämmung DIN 4140 an Rohr, aus Stahlblech, verzinkt, DIN EN 10142,**
einschl. Stützkonstruktion, Verschraubung der Nähte
mit Blechtreibschrauben aus nichtrostendem Stahl,
Rohraußendurchmesser über 43 bis 49 mm
Dicke der Dämmung bis 50 mm
Menge: 22,000 m

**05.01.006 Ummantelung von Dämmung DIN 4140 an Rohr, aus Stahlblech, verzinkt, DIN EN 10142,**
einschl. Stützkonstruktion, Verschraubung der Nähte
mit Blechtreibschrauben aus nichtrostendem Stahl,
Rohraußendurchmesser über 43 bis 49 mm
Dicke der Dämmung bis 60 mm
Menge: 22,000 m

**05.01.007 Ummantelung von Dämmung DIN 4140 an Rohr, aus Stahlblech, verzinkt, DIN EN 10142,**
einschl. Stützkonstruktion, Verschraubung der Nähte
mit Blechtreibschrauben aus nichtrostendem Stahl,
Rohraußendurchmesser über 49 bis 64 mm
Dicke der Dämmung bis 50 mm
Menge: 22,000 m

**05.01.008 Ummantelung von Dämmung DIN 4140 an Rohr, aus Stahlblech, verzinkt, DIN EN 10142,**
einschl. Stützkonstruktion, Verschraubung der Nähte
mit Blechtreibschrauben aus nichtrostendem Stahl,
Rohraußendurchmesser über 49 bis 64 mm
Dicke der Dämmung bis 60 mm
Menge: 22,000 m

**05.01.009 Ummantelung von Dämmung DIN 4140 an Rohr, aus Stahlblech, verzinkt, DIN EN 10142,**
einschl. Stützkonstruktion, Verschraubung der Nähte
mit Blechtreibschrauben aus nichtrostendem Stahl,
Rohraußendurchmesser über 49 bis 64 mm
Dicke der Dämmung bis 70 mm
Menge: 22,000 m

**05.01.010 Ummantelung von Dämmung DIN 4140 an Rohr, aus Stahlblech, verzinkt, DIN EN 10142,**
einschl. Stützkonstruktion, Verschraubung der Nähte
mit Blechtreibschrauben aus nichtrostendem Stahl,
Rohraußendurchmesser über 64 bis 77 mm
Dicke der Dämmung bis 70 mm
Menge: 22,000 m

**05.01.011 Ummantelung von Dämmung DIN 4140 an Rohr, aus Stahlblech, verzinkt, DIN EN 10142,**
einschl. Stützkonstruktion, Verschraubung der Nähte
mit Blechtreibschrauben aus nichtrostendem Stahl,
Rohraußendurchmesser über 64 bis 77 mm
Dicke der Dämmung bis 80 mm
Menge: 22,000 m

**05.01.012 Ummantelung von Dämmung DIN 4140 an Rohr, aus Stahlblech, verzinkt, DIN EN 10142,**
einschl. Stützkonstruktion, Verschraubung der Nähte
mit Blechtreibschrauben aus nichtrostendem Stahl,
Rohraußendurchmesser über 77 bis 89 mm
Dicke der Dämmung bis 80 mm
Menge: 22,000 m

**05.01.013 Ummantelung von Dämmung DIN 4140 an Rohr, aus Stahlblech, verzinkt, DIN EN 10142,**
einschl. Stützkonstruktion, Verschraubung der Nähte
mit Blechtreibschrauben aus nichtrostendem Stahl,
Rohraußendurchmesser über 89 bis 109 mm
Dicke der Dämmung bis 80 mm
Menge: 22,000 m

**05.01.014 Ummantelung von Dämmung DIN 4140 an Rohr, aus Stahlblech, verzinkt, DIN EN 10142,**
einschl. Stützkonstruktion, Verschraubung der Nähte
mit Blechtreibschrauben aus nichtrostendem Stahl,
Rohraußendurchmesser über 34 bis 43 mm
Dicke der Dämmung bis 100 mm
Menge: 22,000 m

**05.01.015 Ummantelung von Dämmung DIN 4140 an Rohr, aus Stahlblech, verzinkt, DIN EN 10142,**
einschl. Stützkonstruktion, Verschraubung der Nähte
mit Blechtreibschrauben aus nichtrostendem Stahl,
Rohraußendurchmesser über 77 bis 89 mm
Dicke der Dämmung bis 100 mm
Menge: 22,000 m

**05.01.016 Ummantelung von Dämmung DIN 4140 an Rohr, aus Stahlblech, verzinkt, DIN EN 10142,**
einschl. Stützkonstruktion, Verschraubung der Nähte
mit Blechtreibschrauben aus nichtrostendem Stahl,
Rohraußendurchmesser über 89 bis 109 mm
Dicke der Dämmung bis 100 mm
Menge: 22,000 m

**05.01.017 Ummantelung von Dämmung DIN 4140 an Rohr, aus Stahlblech, verzinkt, DIN EN 10142,**
einschl. Stützkonstruktion, Verschraubung der Nähte
mit Blechtreibschrauben aus nichtrostendem Stahl,
Rohraußendurchmesser über 89 bis 109 mm
Dicke der Dämmung bis 120 mm
Menge: 22,000 m

**05.01.018 Ummantelung von Dämmung DIN 4140 an Rohr, aus Stahlblech, verzinkt, DIN EN 10142,**
einschl. Stützkonstruktion, Verschraubung der Nähte
mit Blechtreibschrauben aus nichtrostendem Stahl,
Rohraußendurchmesser über 109 bis 140 mm
Dicke der Dämmung bis 120 mm
Menge: 22,000 m

**05.01.019 Ummantelung von Dämmung DIN 4140 an Rohr, aus Stahlblech, verzinkt, DIN EN 10142,**
einschl. Stützkonstruktion, Verschraubung der Nähte
mit Blechtreibschrauben aus nichtrostendem Stahl,
Rohraußendurchmesser über 109 bis 140 mm
Dicke der Dämmung bis 140 mm
Menge: 22,000 m

**05.01.020 Ummantelung von Dämmung DIN 4140 an Rohr, aus Stahlblech, verzinkt, DIN EN 10142,**
einschl. Stützkonstruktion, Verschraubung der Nähte
mit Blechtreibschrauben aus nichtrostendem Stahl,
Rohraußendurchmesser über 140 bis 180 mm
Dicke der Dämmung bis 140 mm
Menge: 22,000 m

**05.01.021 Ausschnitt in Ummantelung von Dämmung an Rohr aus Stahlblech, verzinkt, als Zulage**
Menge: 22,000 Stk

**05.01.022 Blende als Rosette/Deckel aus Stahlblech, verzinkt, zur Ummantelung von Dämmung an Rohr, als Zulage.**
Menge: 22,000 Stk

**05.01.023 Bogen bis 90 Grad aus Stahlblech, verzinkt, zur Ummantelung von Dämmung an Rohr, als Zulage,**
Rohraußendurchmesser bis 43 mm,
Dicke der Dämmung über 30 bis 50 mm
Menge: 22,000 Stk

**05.01.024 Bogen bis 90 Grad aus Stahlblech, verzinkt, zur Ummantelung von Dämmung an Rohr, als Zulage,**
Rohraußendurchmesser über 43 bis 64 mm,
Dicke der Dämmung über 30 bis 50 mm
Menge: 22,000 Stk

**05.01.025 Bogen bis 90 Grad aus Stahlblech, verzinkt, zur Ummantelung von Dämmung an Rohr, als Zulage,**
Rohraußendurchmesser über 43 bis 64 mm,
Dicke der Dämmung über 50 bis 80 mm
Menge: 22,000 Stk

**05.01.026 Bogen bis 90 Grad aus Stahlblech, verzinkt, zur Ummantelung von Dämmung an Rohr, als Zulage,**
Rohraußendurchmesser über 43 bis 64 mm,
Dicke der Dämmung über 80 bis 120 mm
Menge: 22,000 Stk

**05.01.027 Bogen bis 90 Grad aus Stahlblech, verzinkt, zur Ummantelung von Dämmung an Rohr, als Zulage,**
Rohraußendurchmesser über 43 bis 64 mm,
Dicke der Dämmung über 120 bis 160 mm
Menge: 22,000 Stk

**05.01.028 Bogen bis 90 Grad aus Stahlblech, verzinkt, zur Ummantelung von Dämmung an Rohr, als Zulage,**
Rohraußendurchmesser über 64 bis 89 mm,
Dicke der Dämmung über 50 bis 80 mm
Menge: 22,000 Stk

**05.01.029 Bogen bis 90 Grad aus Stahlblech, verzinkt, zur Ummantelung von Dämmung an Rohr, als Zulage,**
Rohraußendurchmesser über 64 bis 89 mm,
Dicke der Dämmung über 80 bis 120 mm
Menge: 22,000 Stk

**05.01.030 Bogen bis 90 Grad aus Stahlblech, verzinkt, zur Ummantelung von Dämmung an Rohr, als Zulage,**
Rohraußendurchmesser über 89 bis 140 mm,
Dicke der Dämmung über 80 bis 120 mm
Menge: 22,000 Stk

**05.01.031 Bogen bis 90 Grad aus Stahlblech, verzinkt, zur Ummantelung von Dämmung an Rohr, als Zulage,**
Rohraußendurchmesser über 89 bis 140 mm,
Dicke der Dämmung über 120 bis 160 mm
Menge: 22,000 Stk

**05.01.032 Bogen bis 90 Grad aus Stahlblech, verzinkt, zur Ummantelung von Dämmung an Rohr, als Zulage,**
Rohraußendurchmesser über 140 bis 180 mm,
Dicke der Dämmung bis 30  mm
Menge: 22,000 Stk

**05.01.033 Bogen bis 90 Grad aus Stahlblech, verzinkt, zur Ummantelung von Dämmung an Rohr, als Zulage,**
Rohraußendurchmesser über 140 bis 180 mm,
Dicke der Dämmung über 30 bis 50  mm
Menge: 22,000 Stk

**05.01.034 Bogen bis 90 Grad aus Stahlblech, verzinkt, zur Ummantelung von Dämmung an Rohr, als Zulage,**
Rohraußendurchmesser über 140 bis 180 mm,
Dicke der Dämmung über 50 bis 80  mm
Menge: 22,000 Stk

**05.01.035 Bogen bis 90 Grad aus Stahlblech, verzinkt, zur Ummantelung von Dämmung an Rohr, als Zulage,**
Rohraußendurchmesser über 140 bis 180 mm,
Dicke der Dämmung über 80 bis 120  mm
Menge: 22,000 Stk

**05.01.036 Konus aus Stahlblech, verzinkt zur Ummantelung von Dämmung an Rohr, als Zulage,**
Länge bis 950 mm in der Schräge,
Rohraußendurchmesser bis 43 mm,
Dicke der Dämmung über 30 bis 50 mm
Menge: 22,000 Stk

**05.01.037 Konus aus Stahlblech, verzinkt zur Ummantelung von Dämmung an Rohr, als Zulage,**
Länge bis 950 mm in der Schräge,
Rohraußendurchmesser bis 43 mm,
Dicke der Dämmung über 50 bis 80 mm
Menge: 22,000 Stk

**05.01.038 Konus aus Stahlblech, verzinkt zur Ummantelung von Dämmung an Rohr, als Zulage,**
Länge bis 950 mm in der Schräge,
Rohraußendurchmesser bis 43 mm,
Dicke der Dämmung über 80 bis 120 mm
Menge: 22,000 Stk

**05.01.039 Konus aus Stahlblech, verzinkt zur Ummantelung von Dämmung an Rohr, als Zulage,**
Länge bis 950 mm in der Schräge,
Rohraußendurchmesser über 43 bis 64 mm,
Dicke der Dämmung bis 30 mm
Menge: 22,000 Stk

**05.01.040 Konus aus Stahlblech, verzinkt zur Ummantelung von Dämmung an Rohr, als Zulage,**
Länge bis 950 mm in der Schräge,
Rohraußendurchmesser über 43 bis 64 mm,
Dicke der Dämmung über 30 bis 50 mm
Menge: 22,000 Stk

**05.01.041 Konus aus Stahlblech, verzinkt zur Ummantelung von Dämmung an Rohr, als Zulage,**
Länge bis 950 mm in der Schräge,
Rohraußendurchmesser über 43 bis 64 mm,
Dicke der Dämmung über 50 bis 80 mm
Menge: 22,000 Stk

**05.01.042 Konus aus Stahlblech, verzinkt zur Ummantelung von Dämmung an Rohr, als Zulage,**
Länge bis 950 mm in der Schräge,
Rohraußendurchmesser über 43 bis 64 mm,
Dicke der Dämmung über 80 bis 120 mm
Menge: 22,000 Stk

**05.01.043 Konus aus Stahlblech, verzinkt zur Ummantelung von Dämmung an Rohr, als Zulage,**
Länge bis 950 mm in der Schräge,
Rohraußendurchmesser über 43 bis 64 mm,
Dicke der Dämmung über 120 bis 160 mm
Menge: 22,000 Stk

**05.01.044 Konus aus Stahlblech, verzinkt zur Ummantelung von Dämmung an Rohr, als Zulage,**
Länge bis 950 mm in der Schräge,
Rohraußendurchmesser über 64 bis 89 mm,
Dicke der Dämmung über 50 bis 80 mm
Menge: 22,000 Stk

**05.01.045 Konus aus Stahlblech, verzinkt zur Ummantelung von Dämmung an Rohr, als Zulage,**
Länge bis 950 mm in der Schräge,
Rohraußendurchmesser über 64 bis 89 mm,
Dicke der Dämmung über 80 bis 120 mm
Menge: 22,000 Stk

**05.01.046 Konus aus Stahlblech, verzinkt zur Ummantelung von Dämmung an Rohr, als Zulage,**
Länge bis 950 mm in der Schräge,
Rohraußendurchmesser über 64 bis 89 mm,
Dicke der Dämmung über 120 bis 160 mm
Menge: 22,000 Stk

**05.01.047 Konus aus Stahlblech, verzinkt zur Ummantelung von Dämmung an Rohr, als Zulage,**
Länge bis 950 mm in der Schräge,
Rohraußendurchmesser über 64 bis 89 mm,
Dicke der Dämmung über 160 bis 200 mm
Menge: 22,000 Stk

**05.01.048 Konus aus Stahlblech, verzinkt zur Ummantelung von Dämmung an Rohr, als Zulage,**
Länge bis 950 mm in der Schräge,
Rohraußendurchmesser über 89 bis 140 mm,
Dicke der Dämmung über 80 bis 120 mm
Menge: 22,000 Stk

**05.01.049 Konus aus Stahlblech, verzinkt zur Ummantelung von Dämmung an Rohr, als Zulage,**
Länge bis 950 mm in der Schräge,
Rohraußendurchmesser über 140 bis 180 mm,
Dicke der Dämmung über 30 bis 50 mm
Menge: 22,000 Stk

**05.01.050 Konus aus Stahlblech, verzinkt zur Ummantelung von Dämmung an Rohr, als Zulage,**
Länge bis 950 mm in der Schräge,
Rohraußendurchmesser über 140 bis 180 mm,
Dicke der Dämmung über 160 bis 200 mm
Menge: 22,000 Stk

**05.01.051 Abflachung der Ummantelung von Dämmung an Rohr, aus Stahlblech verzinkt, einschl. Endstellen als Zulage,**
Kantenlänge bis 950 mm,
Rohraußendurchmesser bis 43 mm,
Dicke der Dämmung über 30 bis 50 mm
Menge: 22,000 Stk

**05.01.052 Abflachung der Ummantelung von Dämmung an Rohr, aus Stahlblech verzinkt, einschl. Endstellen als Zulage,**
Kantenlänge bis 950 mm,
Rohraußendurchmesser über  43 bis 64 mm,
Dicke der Dämmung über 50 bis 80 mm
Menge: 22,000 Stk

**05.01.053 Abflachung der Ummantelung von Dämmung an Rohr, aus Stahlblech verzinkt, einschl. Endstellen als Zulage,**
Kantenlänge bis 950 mm,
Rohraußendurchmesser über  64 bis 89 mm,
Dicke der Dämmung über 50 bis 80 mm
Menge: 22,000 Stk

**05.01.054 Abflachung der Ummantelung von Dämmung an Rohr, aus Stahlblech verzinkt, einschl. Endstellen als Zulage,**
Kantenlänge bis 950 mm,
Rohraußendurchmesser über  89 bis 140 mm,
Dicke der Dämmung über 80 bis 120 mm
Menge: 22,000 Stk

**05.01.055 Abflachung der Ummantelung von Dämmung an Rohr, aus Stahlblech verzinkt, einschl. Endstellen als Zulage,**
Kantenlänge bis 950 mm,
Rohraußendurchmesser über  89 bis 140 mm,
Dicke der Dämmung über 120 bis 160 mm
Menge: 22,000 Stk

**05.01.056 Abflachung der Ummantelung von Dämmung an Rohr, aus Stahlblech verzinkt, einschl. Endstellen als Zulage,**
Kantenlänge bis 950 mm,
Rohraußendurchmesser über  140 bis 180 mm,
Dicke der Dämmung über 160 bis 200 mm
Menge: 22,000 Stk

**05.01.057 Zusätzliche Trennung der Ummantelung von Dämmung an Rohr, aus Stahlblech, verzinkt, als Zulage,**
in Längsrichtung, Länge des Einzelstücks bis 950 mm
Menge: 22,000 Stk

**05.01.058 Paßstück aus Stahlblech, verzinkt, zur Ummantelung von Dämmung an Rohr, als Zulage,**
Rohraußendurchmesser bis 43 mm,
Dicke der Dämmung über 30 bis 50 mm
Menge: 22,000 Stk

**05.01.059 Paßstück aus Stahlblech, verzinkt, zur Ummantelung von Dämmung an Rohr, als Zulage,**
Rohraußendurchmesser über  43 bis 64 mm,
Dicke der Dämmung über 30 bis 50 mm
Menge: 22,000 Stk

**05.01.060 Paßstück aus Stahlblech, verzinkt, zur Ummantelung von Dämmung an Rohr, als Zulage,**
Rohraußendurchmesser über  43 bis 64 mm,
Dicke der Dämmung über 50 bis 80 mm
Menge: 22,000 Stk

**05.01.061 Paßstück aus Stahlblech, verzinkt, zur Ummantelung von Dämmung an Rohr, als Zulage,**
Rohraußendurchmesser über  64 bis 89 mm,
Dicke der Dämmung bis 30 mm
Menge: 22,000 Stk

**05.01.062 Paßstück aus Stahlblech, verzinkt, zur Ummantelung von Dämmung an Rohr, als Zulage,**
Rohraußendurchmesser über  64 bis 89 mm,
Dicke der Dämmung über  30 bis 50 mm
Menge: 22,000 Stk

**05.01.063 Paßstück aus Stahlblech, verzinkt, zur Ummantelung von Dämmung an Rohr, als Zulage,**
Rohraußendurchmesser über  64 bis 89 mm,
Dicke der Dämmung über  50 bis 80 mm
Menge: 22,000 Stk

**05.01.064 Paßstück aus Stahlblech, verzinkt, zur Ummantelung von Dämmung an Rohr, als Zulage,**
Rohraußendurchmesser über  64 bis 89 mm,
Dicke der Dämmung über  80 bis 120 mm
Menge: 22,000 Stk

**05.01.065 Paßstück aus Stahlblech, verzinkt, zur Ummantelung von Dämmung an Rohr, als Zulage,**
Rohraußendurchmesser über  64 bis 89 mm,
Dicke der Dämmung über  120 bis 160 mm
Menge: 22,000 Stk

**05.01.066 Paßstück aus Stahlblech, verzinkt, zur Ummantelung von Dämmung an Rohr, als Zulage,**
Rohraußendurchmesser über  64 bis 89 mm,
Dicke der Dämmung über  160 bis 200 mm
Menge: 22,000 Stk

**05.01.067 Paßstück aus Stahlblech, verzinkt, zur Ummantelung von Dämmung an Rohr, als Zulage,**
Rohraußendurchmesser über  89 bis 140 mm,
Dicke der Dämmung über  50 bis 80 mm
Menge: 22,000 Stk

**05.01.068 Paßstück aus Stahlblech, verzinkt, zur Ummantelung von Dämmung an Rohr, als Zulage,**
Rohraußendurchmesser über  89 bis 140 mm,
Dicke der Dämmung über  80 bis 120 mm
Menge: 22,000 Stk

**05.01.069 Paßstück aus Stahlblech, verzinkt, zur Ummantelung von Dämmung an Rohr, als Zulage,**
Rohraußendurchmesser über  140 bis 180 mm,
Dicke der Dämmung über  120 bis 160 mm
Menge: 22,000 Stk

**05.01.070 Paßstück aus Stahlblech, verzinkt, zur Ummantelung von Dämmung an Rohr, als Zulage,**
Rohraußendurchmesser über  140 bis 180 mm,
Dicke der Dämmung über  160 bis 200 mm
Menge: 22,000 Stk

**05.01.071 Stutzen aus Stahlblech, verzinkt, zur Ummantelung von Dämmung an Rohr, als Zulage,**
Anpassen des abgehenden Mantels und Herstellen des
Ausschnittes im durchgehenden Mantel,
Rohraußendurchmesser bis 43 mm,
Dicke der Dämmung über 30 bis 50 mm
Menge: 22,000 Stk

**05.01.072 Stutzen aus Stahlblech, verzinkt, zur Ummantelung von Dämmung an Rohr, als Zulage,**
Anpassen des abgehenden Mantels und Herstellen des
Ausschnittes im durchgehenden Mantel,
Rohraußendurchmesser über  43 bis 64 mm,
Dicke der Dämmung über 30 bis 50 mm
Menge: 22,000 Stk

**05.01.073 Stutzen aus Stahlblech, verzinkt, zur Ummantelung von Dämmung an Rohr, als Zulage,**
Anpassen des abgehenden Mantels und Herstellen des
Ausschnittes im durchgehenden Mantel,
Rohraußendurchmesser über  43 bis 64 mm,
Dicke der Dämmung über 50 bis 80 mm
Menge: 22,000 Stk

**05.01.074 Stutzen aus Stahlblech, verzinkt, zur Ummantelung von Dämmung an Rohr, als Zulage,**
Anpassen des abgehenden Mantels und Herstellen des
Ausschnittes im durchgehenden Mantel,
Rohraußendurchmesser über  64 bis 89 mm,
Dicke der Dämmung über 50 bis 80 mm
Menge: 22,000 Stk

**05.01.075 Stutzen aus Stahlblech, verzinkt, zur Ummantelung von Dämmung an Rohr, als Zulage,**
Anpassen des abgehenden Mantels und Herstellen des
Ausschnittes im durchgehenden Mantel,
Rohraußendurchmesser über  64 bis 89 mm,
Dicke der Dämmung über 80 bis 120 mm
Menge: 22,000 Stk

**05.01.076 Stutzen aus Stahlblech, verzinkt, zur Ummantelung von Dämmung an Rohr, als Zulage,**
Anpassen des abgehenden Mantels und Herstellen des
Ausschnittes im durchgehenden Mantel,
Rohraußendurchmesser über  89 bis 140 mm,
Dicke der Dämmung über 80 bis 120 mm
Menge: 22,000 Stk

**05.01.077 Stutzen aus Stahlblech, verzinkt, zur Ummantelung von Dämmung an Rohr, als Zulage,**
Anpassen des abgehenden Mantels und Herstellen des
Ausschnittes im durchgehenden Mantel,
Rohraußendurchmesser über  89 bis 140 mm,
Dicke der Dämmung über 120 bis 160 mm
Menge: 22,000 Stk

**05.01.078 Stutzen aus Stahlblech, verzinkt, zur Ummantelung von Dämmung an Rohr, als Zulage,**
Anpassen des abgehenden Mantels und Herstellen des
Ausschnittes im durchgehenden Mantel,
Rohraußendurchmesser über  140 bis 180 mm,
Dicke der Dämmung über 120 bis 160 mm
Menge: 22,000 Stk

**05.01.079 Endstelle der Ummantelung von Dämmung an Rohr, aus Stahlblech, verzinkt, als Zulage,**
als Stirnscheibe,
Rohraußendurchmesser bis 43 mm,
Dicke der Dämmung über 30 bis 50 mm
Menge: 22,000 Stk

**05.01.080 Endstelle der Ummantelung von Dämmung an Rohr, aus Stahlblech, verzinkt, als Zulage,**
als Stirnscheibe,
Rohraußendurchmesser über 43 bis 64 mm,
Dicke der Dämmung über 30 bis 50 mm
Menge: 22,000 Stk

**05.01.081 Endstelle der Ummantelung von Dämmung an Rohr, aus Stahlblech, verzinkt, als Zulage,**
als Stirnscheibe,
Rohraußendurchmesser über 64 bis 89 mm,
Dicke der Dämmung über 50 bis 80 mm
Menge: 22,000 Stk

**05.01.082 Endstelle der Ummantelung von Dämmung an Rohr, aus Stahlblech, verzinkt, als Zulage,**
als Stirnscheibe,
Rohraußendurchmesser über 64 bis 89 mm,
Dicke der Dämmung über 80 bis 120 mm
Menge: 22,000 Stk

**05.01.083 Endstelle der Ummantelung von Dämmung an Rohr, aus Stahlblech, verzinkt, als Zulage,**
als Stirnscheibe,
Rohraußendurchmesser über 89 bis 140 mm,
Dicke der Dämmung über 80 bis 120 mm
Menge: 22,000 Stk

**05.01.084 Endstelle der Ummantelung von Dämmung an Rohr, aus Stahlblech, verzinkt, als Zulage,**
als Stirnscheibe,
Rohraußendurchmesser über 89 bis 140 mm,
Dicke der Dämmung über 120 bis 160 mm
Menge: 22,000 Stk

**05.01.085 Endstelle der Ummantelung von Dämmung an Rohr, aus Stahlblech, verzinkt, als Zulage,**
als Stirnscheibe,
Rohraußendurchmesser über 140 bis 180 mm,
Dicke der Dämmung über 80 bis 120 mm
Menge: 22,000 Stk

**05.01.086 Ummantelung von Wärmedämmung an Apparat/Behälter/Kessel, aus Stahlblech, verzinkt, DIN EN 10142,**
einschl. Stützkonstruktion, Verschraubung der Nähte
mit Blechtreibschrauben aus nichtrostendem Stahl,
Umfang der Ummantelung bis 400 mm
Menge: 22,000 m²

**05.01.087 Ummantelung von Wärmedämmung an Apparat/Behälter/Kessel, aus Stahlblech, verzinkt, DIN EN 10142,**
einschl. Stützkonstruktion, Verschraubung der Nähte
mit Blechtreibschrauben aus nichtrostendem Stahl,
Umfang der Ummantelung über  400 bis 800 mm
Menge: 22,000 m²

**05.01.088 Ummantelung von Wärmedämmung an Apparat/Behälter/Kessel, aus Stahlblech, verzinkt, DIN EN 10142,**
einschl. Stützkonstruktion, Verschraubung der Nähte
mit Blechtreibschrauben aus nichtrostendem Stahl,
Umfang der Ummantelung über  800 bis 1200 mm
Menge: 22,000 m²

**05.01.089 Ummantelung von Wärmedämmung an Apparat/Behälter/Kessel, aus Stahlblech, verzinkt, DIN EN 10142,**
einschl. Stützkonstruktion, Verschraubung der Nähte
mit Blechtreibschrauben aus nichtrostendem Stahl,
Umfang der Ummantelung über  1200 bis 2000 mm
Menge: 22,000 m²

**05.01.090 Ummantelung von Wärmedämmung an Apparat/Behälter/Kessel, aus Stahlblech, verzinkt, DIN EN 10142,**
einschl. Stützkonstruktion, Verschraubung der Nähte
mit Blechtreibschrauben aus nichtrostendem Stahl,
Umfang der Ummantelung über  2000 bis 4000 mm
Menge: 22,000 m²

**05.01.091 Ummantelung von Wärmedämmung an Apparat/Behälter/Kessel, aus Stahlblech, verzinkt, DIN EN 10142,**
einschl. Stützkonstruktion, Verschraubung der Nähte
mit Blechtreibschrauben aus nichtrostendem Stahl,
Umfang der Ummantelung über  4000 mm
Menge: 22,000 m²

**05.01.092 Ummantelung von Wärmedämmung an Behälterboden, aus Stahlblech, verzinkt, DIN EN 10142,**
einschl. Stützkonstruktion, Verschraubung der Nähte
mit Blechtreibschrauben aus nichtrostendem Stahl,
als Trichterboden,
Umfang der Ummantelung bis 400 mm
Menge: 22,000 m²

**05.01.093 Ummantelung von Wärmedämmung an Behälterboden, aus Stahlblech, verzinkt, DIN EN 10142,**
einschl. Stützkonstruktion, Verschraubung der Nähte
mit Blechtreibschrauben aus nichtrostendem Stahl,
als Trichterboden,
Umfang der Ummantelung über  400 bis 800 mm
Menge: 22,000 m²

**05.01.094 Ummantelung von Wärmedämmung an Behälterboden, aus Stahlblech, verzinkt, DIN EN 10142,**
einschl. Stützkonstruktion, Verschraubung der Nähte
mit Blechtreibschrauben aus nichtrostendem Stahl,
als Trichterboden,
Umfang der Ummantelung über  800 bis 1200 mm
Menge: 22,000 m²

**05.01.095 Ummantelung von Wärmedämmung an Behälterboden, aus Stahlblech, verzinkt, DIN EN 10142,**
einschl. Stützkonstruktion, Verschraubung der Nähte
mit Blechtreibschrauben aus nichtrostendem Stahl,
als Trichterboden,
Umfang der Ummantelung über  1200 bis 2000 mm
Menge: 22,000 m²

**05.01.096 Ummantelung von Wärmedämmung an Behälterboden, aus Stahlblech, verzinkt, DIN EN 10142,**
einschl. Stützkonstruktion, Verschraubung der Nähte
mit Blechtreibschrauben aus nichtrostendem Stahl,
als Trichterboden,
Umfang der Ummantelung über  2000 bis 4000 mm
Menge: 22,000 m²

**05.01.097 Ummantelung von Wärmedämmung an Behälterboden, aus Stahlblech, verzinkt, DIN EN 10142,**
einschl. Stützkonstruktion, Verschraubung der Nähte
mit Blechtreibschrauben aus nichtrostendem Stahl,
als Trichterboden,
Umfang der Ummantelung über  4000 mm
Menge: 22,000 m²

**05.01.098 Ummantelung von Wärmedämmung an Behälterboden, aus Stahlblech, verzinkt, DIN EN 10142,**
einschl. Stützkonstruktion, Verschraubung der Nähte
mit Blechtreibschrauben aus nichtrostendem Stahl,
als Kalottenboden,
Umfang der Ummantelung bis  400 mm
Menge: 22,000 m²

**05.01.099 Ummantelung von Wärmedämmung an Behälterboden, aus Stahlblech, verzinkt, DIN EN 10142,**
einschl. Stützkonstruktion, Verschraubung der Nähte
mit Blechtreibschrauben aus nichtrostendem Stahl,
als Kalottenboden,
Umfang der Ummantelung über  400 bis 800 mm
Menge: 22,000 m²

**05.01.100 Ummantelung von Wärmedämmung an Behälterboden, aus Stahlblech, verzinkt, DIN EN 10142,**
einschl. Stützkonstruktion, Verschraubung der Nähte
mit Blechtreibschrauben aus nichtrostendem Stahl,
als Kalottenboden,
Umfang der Ummantelung über  800 bis 1200 mm
Menge: 22,000 m²

**05.01.101 Ummantelung von Wärmedämmung an Behälterboden, aus Stahlblech, verzinkt, DIN EN 10142,**
einschl. Stützkonstruktion, Verschraubung der Nähte
mit Blechtreibschrauben aus nichtrostendem Stahl,
als Kalottenboden,
Umfang der Ummantelung über 1200 bis 2000 mm
Menge: 22,000 m²

**05.01.102 Ummantelung von Wärmedämmung an Behälterboden, aus Stahlblech, verzinkt, DIN EN 10142,**
einschl. Stützkonstruktion, Verschraubung der Nähte
mit Blechtreibschrauben aus nichtrostendem Stahl,
als Kalottenboden,
Umfang der Ummantelung über 2000 bis 4000 mm
Menge: 22,000 m²

**05.01.103 Ummantelung von Wärmedämmung an Behälterboden, aus Stahlblech, verzinkt, DIN EN 10142,**
einschl. Stützkonstruktion, Verschraubung der Nähte
mit Blechtreibschrauben aus nichtrostendem Stahl,
als Kalottenboden,
Umfang der Ummantelung über 4000 mm
Menge: 22,000 m²

**05.01.104 Zusätzliche Trennung der Ummantelung von Dämmung an Apparat/Behälter/Kessel, Stahl, verzinkt, als Zulage,**
in Längsrichtung,
max. Länge des Einzelstücks 950 mm,
Umfang der Ummantelung bis 400 mm
Menge: 22,000 Stk

**05.01.105 Zusätzliche Trennung der Ummantelung von Dämmung an Apparat/Behälter/Kessel, Stahl, verzinkt, als Zulage,**
in Längsrichtung,
max. Länge des Einzelstücks 950 mm,
Umfang der Ummantelung über 400 bis 800 mm
Menge: 22,000 Stk

**05.01.106 Zusätzliche Trennung der Ummantelung von Dämmung an Apparat/Behälter/Kessel, Stahl, verzinkt, als Zulage,**
in Längsrichtung,
max. Länge des Einzelstücks 950 mm,
Umfang der Ummantelung über 800 bis 1200 mm
Menge: 22,000 Stk

**05.01.107 Zusätzliche Trennung der Ummantelung von Dämmung an Apparat/Behälter/Kessel, Stahl, verzinkt, als Zulage,**
in Längsrichtung,
max. Länge des Einzelstücks 950 mm,
Umfang der Ummantelung über 1200 bis 2000 mm
Menge: 22,000 Stk

**05.01.108 Zusätzliche Trennung der Ummantelung von Dämmung an Apparat/Behälter/Kessel, Stahl, verzinkt, als Zulage,**
in Längsrichtung,
max. Länge des Einzelstücks 950 mm,
Umfang der Ummantelung über 2000 bis 4000 mm
Menge: 22,000 Stk

**05.01.109 Zusätzliche Trennung der Ummantelung von Dämmung an Apparat/Behälter/Kessel, Stahl, verzinkt, als Zulage,**
in Längsrichtung,
max. Länge des Einzelstücks 950 mm,
Umfang der Ummantelung über 4000 bis 6000 mm
Menge: 22,000 Stk

**05.01.110 Endstelle der Ummantelung von Dämmung an Apparat/Behälter/Kessel, aus Stahl, verzinkt, als Zulage,**
als Stoßkappe,
Umfang der Ummantelung bis 400 mm
Menge: 22,000 Stk

**05.01.111 Endstelle der Ummantelung von Dämmung an Apparat/Behälter/Kessel, aus Stahl, verzinkt, als Zulage,**
als Stoßkappe,
Umfang der Ummantelung über 400 bis 800 mm
Menge: 22,000 Stk

**05.01.112 Endstelle der Ummantelung von Dämmung an Apparat/Behälter/Kessel, aus Stahl, verzinkt, als Zulage,**
als Stoßkappe,
Umfang der Ummantelung über 800 bis 1200 mm
Menge: 22,000 Stk

**05.01.113 Endstelle der Ummantelung von Dämmung an Apparat/Behälter/Kessel, aus Stahl verzinkt, als Zulage,**
als Stoßkappe,
Umfang der Ummantelung über 1200 bis 2000 mm
Menge: 22,000 Stk

**05.01.114 Endstelle der Ummantelung von Dämmung an Apparat/Behälter/Kessel, aus Stahl verzinkt, als Zulage,**
als Stoßkappe,
Umfang der Ummantelung über 2000 bis 4000 mm
Menge: 22,000 Stk

**05.01.115 Endstelle der Paßstück aus Stahlblech, verzinkt, zur Ummantelung von Dämmung an Apparat/Behälter/Kessel, als Zulage**
max. Länge 500 mm, max. Abwicklungslänge 1950 mm,
Umfang der Ummantelung bis 400 mm
Menge: 22,000 Stk

**05.01.116 Endstelle der Paßstück aus Stahlblech, verzinkt, zur Ummantelung von Dämmung an Apparat/Behälter/Kessel, als Zulage**
max. Länge 500 mm, max. Abwicklungslänge 1950 mm,
Umfang der Ummantelung über 400 bis 800 mm
Menge: 22,000 Stk

**05.01.117 Endstelle der Paßstück aus Stahlblech, verzinkt, zur Ummantelung von Dämmung an Apparat/Behälter/Kessel, als Zulage**
max. Länge 500 mm, max. Abwicklungslänge 1950 mm,
Umfang der Ummantelung über 800 bis 1200 mm
Menge: 22,000 Stk

**05.01.118 Endstelle der Paßstück aus Stahlblech, verzinkt, zur Ummantelung von Dämmung an Apparat/Behälter/Kessel, als Zulage**
max. Länge 500 mm, max. Abwicklungslänge 1950 mm,
Umfang der Ummantelung über 1200 bis 2000 mm
Menge: 22,000 Stk

**05.01.119 Endstelle der Paßstück aus Stahlblech, verzinkt, zur Ummantelung von Dämmung an Apparat/Behälter/Kessel, als Zulage**
max. Länge 500 mm, max. Abwicklungslänge 1950 mm,
Umfang der Ummantelung über 2000 bis 4000 mm
Menge: 22,000 Stk

**05.01.120 Endstelle der Paßstück aus Stahlblech, verzinkt, zur Ummantelung von Dämmung an Apparat/Behälter/Kessel, als Zulage**
max. Länge 500 mm, max. Abwicklungslänge 1950 mm,
Umfang der Ummantelung über 4000 bis 6000 mm
Menge: 22,000 Stk

**05.01.121 Manteleinschnürung der Ummantelung von Dämmung an Apparat/Behälter/Kessel, Stahl, verzinkt, als Zulage,**
max. Breite 950 mm,
Umfang der Ummantelung bis 400 mm
Menge: 22,000 Stk

**05.01.122 Manteleinschnürung der Ummantelung von Dämmung an Apparat/Behälter/Kessel, Stahl, verzinkt, als Zulage,**
max. Breite 950 mm,
Umfang der Ummantelung über  400 bis 800 mm
Menge: 22,000 Stk

**05.01.123 Manteleinschnürung der Ummantelung von Dämmung an Apparat/Behälter/Kessel, Stahl, verzinkt, als Zulage,**
max. Breite 950 mm,
Umfang der Ummantelung über  800 bis 1200 mm
Menge: 22,000 Stk

**05.01.124 Manteleinschnürung der Ummantelung von Dämmung an Apparat/Behälter/Kessel, Stahl, verzinkt, als Zulage,**
max. Breite 950 mm,
Umfang der Ummantelung über  1200 bis 2000 mm
Menge: 22,000 Stk

**05.01.125 Manteleinschnürung der Ummantelung von Dämmung an Apparat/Behälter/Kessel, Stahl, verzinkt, als Zulage,**
max. Breite 950 mm,
Umfang der Ummantelung über  2000 bis 4000 mm
Menge: 22,000 Stk

**05.01.126 Manteleinschnürung der Ummantelung von Dämmung an Apparat/Behälter/Kessel, Stahl, verzinkt, als Zulage,**
max. Breite 950 mm,
Umfang der Ummantelung über  4000 bis 6000 mm
Menge: 22,000 Stk

**05.01.127 Kreisring zur Ummantelung von Dämmung an Apparat/Behälter/Kessel, aus Stahlblech, verzinkt, als Zulage,**
max. Breite 300 mm,
Umfang der Ummantelung bis 400  mm
Menge: 22,000 Stk

**05.01.128 Kreisring zur Ummantelung von Dämmung an Apparat/Behälter/Kessel, aus Stahlblech, verzinkt, als Zulage,**
max. Breite 300 mm,
Umfang der Ummantelung über  400 bis 800 mm
Menge: 22,000 Stk

**05.01.129 Kreisring zur Ummantelung von Dämmung an Apparat/Behälter/Kessel, aus Stahlblech, verzinkt, als Zulage,**
max. Breite 300 mm,
Umfang der Ummantelung über  800 bis 1200 mm
Menge: 22,000 Stk

**05.01.130 Kreisring zur Ummantelung von Dämmung an Apparat/Behälter/Kessel, aus Stahlblech, verzinkt, als Zulage,**
max. Breite 300 mm,
Umfang der Ummantelung über  1200 bis 2000 mm
Menge: 22,000 Stk

**05.01.131 Kreisring zur Ummantelung von Dämmung an Apparat/Behälter/Kessel, aus Stahlblech, verzinkt, als Zulage,**
max. Breite 300 mm,
Umfang der Ummantelung über  2000 bis 4000 mm
Menge: 22,000 Stk

**05.01.132 Kreisring zur Ummantelung von Dämmung an Apparat/Behälter/Kessel, aus Stahlblech, verzinkt, als Zulage,**
max. Breite 300 mm,
Umfang der Ummantelung über  4000 bis 6000 mm
Menge: 22,000 Stk

**05.01.133 Übergangsstück aus Stahlblech, verzinkt, zur Ummantelung von Dämmung an Apparat/Behälter/Kessel, als Zulage,**
mit unterschiedlichen Querschnitten,,
Umfang der Ummantelung bis 400 mm
Menge: 22,000 Stk

**05.01.134 Übergangsstück aus Stahlblech, verzinkt, zur Ummantelung von Dämmung an Apparat/Behälter/Kessel, als Zulage,**
mit unterschiedlichen Querschnitten,,
Umfang der Ummantelung über 400 bis 800 mm
Menge: 22,000 Stk

**05.01.135 Übergangsstück aus Stahlblech, verzinkt, zur Ummantelung von Dämmung an Apparat/Behälter/Kessel, als Zulage,**
mit unterschiedlichen Querschnitten,,
Umfang der Ummantelung über 800 bis 1200 mm
Menge: 22,000 Stk

**05.01.136 Übergangsstück aus Stahlblech, verzinkt, zur Ummantelung von Dämmung an Apparat/Behälter/Kessel, als Zulage,**
mit unterschiedlichen Querschnitten,,
Umfang der Ummantelung über 1200 bis 2000 mm
Menge: 22,000 Stk

**05.01.137 Übergangsstück aus Stahlblech, verzinkt, zur Ummantelung von Dämmung an Apparat/Behälter/Kessel, als Zulage,**
mit unterschiedlichen Querschnitten,,
Umfang der Ummantelung über 2000 bis 4000 mm
Menge: 22,000 Stk

**05.01.138 Übergangsstück aus Stahlblech, verzinkt, zur Ummantelung von Dämmung an Apparat/Behälter/Kessel, als Zulage,**
mit unterschiedlichen Querschnitten,,
Umfang der Ummantelung über 4000 bis 6000 mm
Menge: 22,000 Stk

**05.01.139 Konus aus Stahlblech, verzinkt, zur Ummantelung von Dämmung an Apparat/Behälter/Kessel, als Zulage,**
max. Länge 950 mm in der Schrägen,
Umfang der Ummantelung bis 400 mm
Menge: 22,000 Stk

**05.01.140 Konus aus Stahlblech, verzinkt, zur Ummantelung von Dämmung an Apparat/Behälter/Kessel, als Zulage,**
max. Länge 950 mm in der Schrägen,
Umfang der Ummantelung über  400 bis 800 mm
Menge: 22,000 Stk

**05.01.141 Konus aus Stahlblech, verzinkt, zur Ummantelung von Dämmung an Apparat/Behälter/Kessel, als Zulage,**
max. Länge 950 mm in der Schrägen,
Umfang der Ummantelung über  800 bis 1200 mm
Menge: 22,000 Stk

**05.01.142 Konus aus Stahlblech, verzinkt, zur Ummantelung von Dämmung an Apparat/Behälter/Kessel, als Zulage,**
max. Länge 950 mm in der Schrägen,
Umfang der Ummantelung über  1200 bis 2000 mm
Menge: 22,000 Stk

**05.01.143 Konus aus Stahlblech, verzinkt, zur Ummantelung von Dämmung an Apparat/Behälter/Kessel, als Zulage,**
max. Länge 950 mm in der Schrägen,
Umfang der Ummantelung über  2000 bis 4000 mm
Menge: 22,000 Stk

**05.01.144 Konus aus Stahlblech, verzinkt, zur Ummantelung von Dämmung an Apparat/Behälter/Kessel, als Zulage,**
max. Länge 950 mm in der Schrägen,
Umfang der Ummantelung über  4000 bis 6000 mm
Menge: 22,000 Stk

**05.01.145 Abflachung der Ummantelung von Dämmung an Apparat/Behälter/Kessel, aus Stahlblech, verzinkt, als Zulage,**
max. Kantenlänge 950 mm,
Umfang der Ummantelung bis 400 mm
Menge: 22,000 Stk

**05.01.146 Abflachung der Ummantelung von Dämmung an Apparat/Behälter/Kessel, aus Stahlblech, verzinkt, als Zulage,**
max. Kantenlänge 950 mm,
Umfang der Ummantelung über 400 bis 800 mm
Menge: 22,000 Stk

**05.01.147 Abflachung der Ummantelung von Dämmung an Apparat/Behälter/Kessel, aus Stahlblech, verzinkt, als Zulage,**
max. Kantenlänge 950 mm,
Umfang der Ummantelung über 800 bis 1200 mm
Menge: 22,000 Stk

**05.01.148 Abflachung der Ummantelung von Dämmung an Apparat/Behälter/Kessel, aus Stahlblech, verzinkt, als Zulage,**
max. Kantenlänge 950 mm,
Umfang der Ummantelung über 1200 bis 2000 mm
Menge: 22,000 Stk

**05.01.149 Abflachung der Ummantelung von Dämmung an Apparat/Behälter/Kessel, aus Stahlblech, verzinkt, als Zulage,**
max. Kantenlänge 950 mm,
Umfang der Ummantelung über 2000 bis 4000 mm
Menge: 22,000 Stk

**05.01.150 Abflachung der Ummantelung von Dämmung an Apparat/Behälter/Kessel, aus Stahlblech, verzinkt, als Zulage,**
max. Kantenlänge 950 mm,
Umfang der Ummantelung über 4000 bis 6000 mm
Menge: 22,000 Stk

**05.01.151 Stutzen aus Stahlblech, verzinkt, zur Ummantelung von Dämmung an Apparat/Behälter/Kessel, als Zulage,**
Anpassen des abgehenden Mantels einschl. Ausschnitt in
der Ummantelung, rechtwinkelig/nicht rechtwinkelig,,
Umfang der Ummantelung bis 400 mm
Menge: 22,000 Stk

**05.01.152 Stutzen aus Stahlblech, verzinkt, zur Ummantelung von Dämmung an Apparat/Behälter/Kessel, als Zulage,**
Anpassen des abgehenden Mantels einschl. Ausschnitt in
der Ummantelung, rechtwinkelig/nicht rechtwinkelig,,
Umfang der Ummantelung über 400 bis 800 mm
Menge: 22,000 Stk

**05.01.153 Stutzen aus Stahlblech, verzinkt, zur Ummantelung von Dämmung an Apparat/Behälter/Kessel, als Zulage,**
Anpassen des abgehenden Mantels einschl. Ausschnitt in
der Ummantelung, rechtwinkelig/nicht rechtwinkelig,,
Umfang der Ummantelung über 800 bis 1200 mm
Menge: 22,000 Stk

**05.01.154 Stutzen aus Stahlblech, verzinkt, zur Ummantelung von Dämmung an Apparat/Behälter/Kessel, als Zulage,**
Anpassen des abgehenden Mantels einschl. Ausschnitt in
der Ummantelung, rechtwinkelig/nicht rechtwinkelig,,
Umfang der Ummantelung über 1200 bis 2000 mm
Menge: 22,000 Stk

**05.01.155 Stutzen aus Stahlblech, verzinkt, zur Ummantelung von Dämmung an Apparat/Behälter/Kessel, als Zulage,**
Anpassen des abgehenden Mantels einschl. Ausschnitt in
der Ummantelung, rechtwinkelig/nicht rechtwinkelig,,
Umfang der Ummantelung über 2000 bis 4000 mm
Menge: 22,000 Stk

**05.01.156 Stutzen aus Stahlblech, verzinkt, zur Ummantelung von Dämmung an Apparat/Behälter/Kessel, als Zulage,**
Anpassen des abgehenden Mantels einschl. Ausschnitt in
der Ummantelung, rechtwinkelig/nicht rechtwinkelig,,
Umfang der Ummantelung über 4000 bis 6000 mm
Menge: 22,000 Stk

**05.01.157 Ausschnitt in Ummantelung von Dämmung an Apparat/Behälter/Kessel, aus Stahlblech, verzinkt, als Zulage,**
beginnend mit dem 1. Ausschnitt.
Menge: 22,000 Stk

**05.01.158 Einsatz aus Stahlblech, verzinkt, zur Ummantelung von Dämmung an Apparat/Behälter/Kessel, als Zulage,**
als Trichter/Zylinder.
Menge: 22,000 Stk

**05.01.159 Blende aus Stahlblech, verzinkt, zur Ummantelung von Dämmung an Apparat/Behälter/Kessel, als Zulage,**
als Rosette.
Menge: 22,000 Stk

**05.01.160 Blende aus Stahlblech, verzinkt, zur Ummantelung von Dämmung an Apparat/Behälter/Kessel, als Zulage,**
als Deckel.
Menge: 22,000 Stk

**05.01.161 Ummantelung von Dämmung DIN 4140, an Luftleitung, aus Stahlblech, verzinkt, DIN EN 10142,**
einschl. Stützkonstruktion, Verschraubung der Nähte
mit Blechtreibschrauben aus nichtrostendem Stahl,
Kanal mit rundem Querschnitt,
Umfang der Ummantelung bis 400 mm
Menge: 22,000 m²

**05.01.162 Ummantelung von Dämmung DIN 4140, an Luftleitung, aus Stahlblech, verzinkt, DIN EN 10142,**
einschl. Stützkonstruktion, Verschraubung der Nähte
mit Blechtreibschrauben aus nichtrostendem Stahl,
Kanal mit rundem Querschnitt,
Umfang der Ummantelung über 400 bis 800 mm
Menge: 22,000 m²

**05.01.163 Ummantelung von Dämmung DIN 4140, an Luftleitung, aus Stahlblech, verzinkt, DIN EN 10142,**
einschl. Stützkonstruktion, Verschraubung der Nähte
mit Blechtreibschrauben aus nichtrostendem Stahl,
Kanal mit rundem Querschnitt,
Umfang der Ummantelung über 800 bis 1200 mm
Menge: 22,000 m²

**05.01.164 Ummantelung von Dämmung DIN 4140, an Luftleitung, aus Stahlblech, verzinkt, DIN EN 10142,**
einschl. Stützkonstruktion, Verschraubung der Nähte
mit Blechtreibschrauben aus nichtrostendem Stahl,
Kanal mit rundem Querschnitt,
Umfang der Ummantelung über 1200 bis 2000 mm
Menge: 22,000 m²

**05.01.165 Ummantelung von Dämmung DIN 4140, an Luftleitung, aus Stahlblech, verzinkt, DIN EN 10142,**
einschl. Stützkonstruktion, Verschraubung der Nähte
mit Blechtreibschrauben aus nichtrostendem Stahl,
Kanal mit rundem Querschnitt,
Umfang der Ummantelung über 2000 mm
Menge: 22,000 m²

**05.01.166 Ummantelung von Dämmung DIN 4140, an Luftleitung, aus Stahlblech, verzinkt, DIN EN 10142,**
einschl. Stützkonstruktion, Verschraubung der Nähte
mit Blechtreibschrauben aus nichtrostendem Stahl,
Kanal mit eckigem Querschnitt,
Umfang der Ummantelung bis 400 mm
Menge: 22,000 m²

**05.01.167 Ummantelung von Dämmung DIN 4140, an Luftleitung, aus Stahlblech, verzinkt, DIN EN 10142,**
einschl. Stützkonstruktion, Verschraubung der Nähte
mit Blechtreibschrauben aus nichtrostendem Stahl,
Kanal mit eckigem Querschnitt,
Umfang der Ummantelung über 400 bis 800 mm
Menge: 22,000 m²

**05.01.168 Ummantelung von Dämmung DIN 4140, an Luftleitung, aus Stahlblech, verzinkt, DIN EN 10142,**
einschl. Stützkonstruktion, Verschraubung der Nähte
mit Blechtreibschrauben aus nichtrostendem Stahl,
Kanal mit eckigem Querschnitt,
Umfang der Ummantelung über 800 bis 1200 mm
Menge: 22,000 m²

**05.01.169 Ummantelung von Dämmung DIN 4140, an Luftleitung, aus Stahlblech, verzinkt, DIN EN 10142,**
einschl. Stützkonstruktion, Verschraubung der Nähte
mit Blechtreibschrauben aus nichtrostendem Stahl,
Kanal mit eckigem Querschnitt,
Umfang der Ummantelung über 1200 bis 2000 mm
Menge: 22,000 m²

**05.01.170 Ummantelung von Dämmung DIN 4140, an Luftleitung, aus Stahlblech, verzinkt, DIN EN 10142,**
einschl. Stützkonstruktion, Verschraubung der Nähte
mit Blechtreibschrauben aus nichtrostendem Stahl,
Kanal mit eckigem Querschnitt,
Umfang der Ummantelung über 2000 mm
Menge: 22,000 m²

**05.01.171 Ummantelung von Dämmung DIN 4140, an Luftleitung, aus Stahlblech, verzinkt, DIN EN 10142,**
einschl. Stützkonstruktion, Verschraubung der Nähte
mit Blechtreibschrauben aus nichtrostendem Stahl,
Ummantelung als Formstück für Kanal mit rudem
Querschnitt,
Umfang der Ummantelung bis 400 mm
Menge: 22,000 m²

**05.01.172 Ummantelung von Dämmung DIN 4140, an Luftleitung, aus Stahlblech, verzinkt, DIN EN 10142,**
einschl. Stützkonstruktion, Verschraubung der Nähte
mit Blechtreibschrauben aus nichtrostendem Stahl,
Ummantelung als Formstück für Kanal mit rudem
Querschnitt,
Umfang der Ummantelung über 400 bis 800 mm
Menge: 22,000 m²

**05.01.173 Ummantelung von Dämmung DIN 4140, an Luftleitung, aus Stahlblech, verzinkt, DIN EN 10142,**
einschl. Stützkonstruktion, Verschraubung der Nähte
mit Blechtreibschrauben aus nichtrostendem Stahl,
Ummantelung als Formstück für Kanal mit rudem
Querschnitt,
Umfang der Ummantelung über 800 bis 1200 mm
Menge: 22,000 m²

**05.01.174 Ummantelung von Dämmung DIN 4140, an Luftleitung, aus Stahlblech, verzinkt, DIN EN 10142,**
einschl. Stützkonstruktion, Verschraubung der Nähte
mit Blechtreibschrauben aus nichtrostendem Stahl,
Ummantelung als Formstück für Kanal mit rudem
Querschnitt,
Umfang der Ummantelung über 1200 bis 2000 mm
Menge: 22,000 m²

**05.01.175 Ummantelung von Dämmung DIN 4140, an Luftleitung, aus Stahlblech, verzinkt, DIN EN 10142,**
einschl. Stützkonstruktion, Verschraubung der Nähte
mit Blechtreibschrauben aus nichtrostendem Stahl,
Ummantelung als Formstück für Kanal mit rudem
Querschnitt,
Umfang der Ummantelung über 2000 mm
Menge: 22,000 m²

**05.01.176 Ummantelung von Dämmung DIN 4140, an Luftleitung, aus Stahlblech, verzinkt, DIN EN 10142,**
einschl. Stützkonstruktion, Verschraubung der Nähte
mit Blechtreibschrauben aus nichtrostendem Stahl,
Ummantelung als Formstück für Kanal mit eckigem
Querschnitt,
Umfang der Ummantelung bis 400 mm
Menge: 22,000 m²

**05.01.177 Ummantelung von Dämmung DIN 4140, an Luftleitung, aus Stahlblech, verzinkt, DIN EN 10142,**
einschl. Stützkonstruktion, Verschraubung der Nähte
mit Blechtreibschrauben aus nichtrostendem Stahl,
Ummantelung als Formstück für Kanal mit eckigem
Querschnitt,
Umfang der Ummantelung über 400 bis 800 mm
Menge: 22,000 m²

**05.01.178 Ummantelung von Dämmung DIN 4140, an Luftleitung, aus Stahlblech, verzinkt, DIN EN 10142,**
einschl. Stützkonstruktion, Verschraubung der Nähte
mit Blechtreibschrauben aus nichtrostendem Stahl,
Ummantelung als Formstück für Kanal mit eckigem
Querschnitt,
Umfang der Ummantelung über 800 bis 1200 mm
Menge: 22,000 m²

**05.01.179 Ummantelung von Dämmung DIN 4140, an Luftleitung, aus Stahlblech, verzinkt, DIN EN 10142,**
einschl. Stützkonstruktion, Verschraubung der Nähte
mit Blechtreibschrauben aus nichtrostendem Stahl,
Ummantelung als Formstück für Kanal mit eckigem
Querschnitt,
Umfang der Ummantelung über 1200 bis 2000 mm
Menge: 22,000 m²

**05.01.180 Ummantelung von Dämmung DIN 4140, an Luftleitung, aus Stahlblech, verzinkt, DIN EN 10142,**
einschl. Stützkonstruktion, Verschraubung der Nähte
mit Blechtreibschrauben aus nichtrostendem Stahl,
Ummantelung als Formstück für Kanal mit eckigem
Querschnitt,
Umfang der Ummantelung über 2000 mm
Menge: 22,000 m²

**05.01.181 Ausschnit in Ummantelung von Dämmung an Luftleitung, aus Stahlblech, verzinkt als Zulage.**
Menge: 22,000 Stk

**05.01.182 Blende aus Stahlblech, verzinkt, zur Ummantelung von Dämmung an Luftleitung, als Zulage.**
Menge: 22,000 Stk

#### Untertitel 05.02 aus Aluminiumblech

**05.02.001 Ummantelung von Dämmung DIN 4140 an Rohr, aus Aluminiumblech DIN EN 485-2,**
einschl. Stützkonstruktion, Verschraubung der Nähte
mit Blechtreibschrauben aus nichtrostendem Stahl,
Rohraußendurchmesser bis 27 mm,
Dicke der Dämmung bis 30 mm
Menge: 7,000 m

**05.02.002 Ummantelung von Dämmung DIN 4140 an Rohr, aus Aluminiumblech DIN EN 485-2,**
einschl. Stützkonstruktion, Verschraubung der Nähte
mit Blechtreibschrauben aus nichtrostendem Stahl,
Rohraußendurchmesser über 27 bis 34 mm,
Dicke der Dämmung bis 30 mm
Menge: 7,000 m

**05.02.003 Ummantelung von Dämmung DIN 4140 an Rohr, aus Aluminiumblech DIN EN 485-2,**
einschl. Stützkonstruktion, Verschraubung der Nähte
mit Blechtreibschrauben aus nichtrostendem Stahl,
Rohraußendurchmesser über 27 bis 34 mm,
Dicke der Dämmung  40 mm
Menge: 7,000 m

**05.02.004 Ummantelung von Dämmung DIN 4140 an Rohr, aus Aluminiumblech DIN EN 485-2,**
einschl. Stützkonstruktion, Verschraubung der Nähte
mit Blechtreibschrauben aus nichtrostendem Stahl,
Rohraußendurchmesser über 34 bis 43 mm,
Dicke der Dämmung  40 mm
Menge: 7,000 m

**05.02.005 Ummantelung von Dämmung DIN 4140 an Rohr, aus Aluminiumblech DIN EN 485-2,**
einschl. Stützkonstruktion, Verschraubung der Nähte
mit Blechtreibschrauben aus nichtrostendem Stahl,
Rohraußendurchmesser über 34 bis 43 mm,
Dicke der Dämmung  50 mm
Menge: 7,000 m

**05.02.006 Ummantelung von Dämmung DIN 4140 an Rohr, aus Aluminiumblech DIN EN 485-2,**
einschl. Stützkonstruktion, Verschraubung der Nähte
mit Blechtreibschrauben aus nichtrostendem Stahl,
Rohraußendurchmesser über 43 bis 49 mm,
Dicke der Dämmung  50 mm
Menge: 7,000 m

**05.02.007 Ummantelung von Dämmung DIN 4140 an Rohr, aus Aluminiumblech DIN EN 485-2,**
einschl. Stützkonstruktion, Verschraubung der Nähte
mit Blechtreibschrauben aus nichtrostendem Stahl,
Rohraußendurchmesser über 49 bis 64 mm,
Dicke der Dämmung  50 mm
Menge: 7,000 m

**05.02.008 Ummantelung von Dämmung DIN 4140 an Rohr, aus Aluminiumblech DIN EN 485-2,**
einschl. Stützkonstruktion, Verschraubung der Nähte
mit Blechtreibschrauben aus nichtrostendem Stahl,
Rohraußendurchmesser über 49 bis 64 mm,
Dicke der Dämmung  60 mm
Menge: 7,000 m

**05.02.009 Ummantelung von Dämmung DIN 4140 an Rohr, aus Aluminiumblech DIN EN 485-2,**
einschl. Stützkonstruktion, Verschraubung der Nähte
mit Blechtreibschrauben aus nichtrostendem Stahl,
Rohraußendurchmesser über 64 bis 77 mm,
Dicke der Dämmung  80 mm
Menge: 7,000 m

**05.02.010 Ummantelung von Dämmung DIN 4140 an Rohr, aus Aluminiumblech DIN EN 485-2,**
einschl. Stützkonstruktion, Verschraubung der Nähte
mit Blechtreibschrauben aus nichtrostendem Stahl,
Rohraußendurchmesser über 77 bis 89 mm,
Dicke der Dämmung  80 mm
Menge: 7,000 m

**05.02.011 Ummantelung von Dämmung DIN 4140 an Rohr, aus Aluminiumblech DIN EN 485-2,**
einschl. Stützkonstruktion, Verschraubung der Nähte
mit Blechtreibschrauben aus nichtrostendem Stahl,
Rohraußendurchmesser über 89 bis 109 mm,
Dicke der Dämmung  80 mm
Menge: 7,000 m

**05.02.012 Ummantelung von Dämmung DIN 4140 an Rohr, aus Aluminiumblech DIN EN 485-2,**
einschl. Stützkonstruktion, Verschraubung der Nähte
mit Blechtreibschrauben aus nichtrostendem Stahl,
Rohraußendurchmesser über 34 bis 43 mm,
Dicke der Dämmung  100 mm
Menge: 7,000 m

**05.02.013 Ummantelung von Dämmung DIN 4140 an Rohr, aus Aluminiumblech DIN EN 485-2,**
einschl. Stützkonstruktion, Verschraubung der Nähte
mit Blechtreibschrauben aus nichtrostendem Stahl,
Rohraußendurchmesser über 43 bis 49 mm,
Dicke der Dämmung  100 mm
Menge: 7,000 m

**05.02.014 Ummantelung von Dämmung DIN 4140 an Rohr, aus Aluminiumblech DIN EN 485-2,**
einschl. Stützkonstruktion, Verschraubung der Nähte
mit Blechtreibschrauben aus nichtrostendem Stahl,
Rohraußendurchmesser über 49 bis 64 mm,
Dicke der Dämmung  100 mm
Menge: 7,000 m

**05.02.015 Ummantelung von Dämmung DIN 4140 an Rohr, aus Aluminiumblech DIN EN 485-2,**
einschl. Stützkonstruktion, Verschraubung der Nähte
mit Blechtreibschrauben aus nichtrostendem Stahl,
Rohraußendurchmesser über 49 bis 64 mm,
Dicke der Dämmung  120 mm
Menge: 7,000 m

**05.02.016 Ummantelung von Dämmung DIN 4140 an Rohr, aus Aluminiumblech DIN EN 485-2,**
einschl. Stützkonstruktion, Verschraubung der Nähte
mit Blechtreibschrauben aus nichtrostendem Stahl,
Rohraußendurchmesser über 49 bis 64 mm,
Dicke der Dämmung  140 mm
Menge: 7,000 m

**05.02.017 Ummantelung von Dämmung DIN 4140 an Rohr, aus Aluminiumblech DIN EN 485-2,**
einschl. Stützkonstruktion, Verschraubung der Nähte
mit Blechtreibschrauben aus nichtrostendem Stahl,
Rohraußendurchmesser über 64 bis 77 mm,
Dicke der Dämmung  100 mm
Menge: 7,000 m

**05.02.018 Ummantelung von Dämmung DIN 4140 an Rohr, aus Aluminiumblech DIN EN 485-2,**
einschl. Stützkonstruktion, Verschraubung der Nähte
mit Blechtreibschrauben aus nichtrostendem Stahl,
Rohraußendurchmesser über 64 bis 77 mm,
Dicke der Dämmung  120 mm
Menge: 7,000 m

**05.02.019 Ummantelung von Dämmung DIN 4140 an Rohr, aus Aluminiumblech DIN EN 485-2,**
einschl. Stützkonstruktion, Verschraubung der Nähte
mit Blechtreibschrauben aus nichtrostendem Stahl,
Rohraußendurchmesser über 64 bis 77 mm,
Dicke der Dämmung  140 mm
Menge: 7,000 m

**05.02.020 Ummantelung von Dämmung DIN 4140 an Rohr, aus Aluminiumblech DIN EN 485-2,**
einschl. Stützkonstruktion, Verschraubung der Nähte
mit Blechtreibschrauben aus nichtrostendem Stahl,
Rohraußendurchmesser über 64 bis 77 mm,
Dicke der Dämmung  160 mm
Menge: 7,000 m

**05.02.021 Ummantelung von Dämmung DIN 4140 an Rohr, aus Aluminiumblech DIN EN 485-2,**
einschl. Stützkonstruktion, Verschraubung der Nähte
mit Blechtreibschrauben aus nichtrostendem Stahl,
Rohraußendurchmesser über 89 bis 109 mm,
Dicke der Dämmung  100 mm
Menge: 7,000 m

**05.02.022 Ummantelung von Dämmung DIN 4140 an Rohr, aus Aluminiumblech DIN EN 485-2,**
einschl. Stützkonstruktion, Verschraubung der Nähte
mit Blechtreibschrauben aus nichtrostendem Stahl,
Rohraußendurchmesser über 109 bis 140 mm,
Dicke der Dämmung  100 mm
Menge: 7,000 m

**05.02.023 Ummantelung von Dämmung DIN 4140 an Rohr, aus Aluminiumblech DIN EN 485-2,**
einschl. Stützkonstruktion, Verschraubung der Nähte
mit Blechtreibschrauben aus nichtrostendem Stahl,
Rohraußendurchmesser über 109 bis 140 mm,
Dicke der Dämmung  120 mm
Menge: 7,000 m

**05.02.024 Ummantelung von Dämmung DIN 4140 an Rohr, aus Aluminiumblech DIN EN 485-2,**
einschl. Stützkonstruktion, Verschraubung der Nähte
mit Blechtreibschrauben aus nichtrostendem Stahl,
Rohraußendurchmesser über 109 bis 140 mm,
Dicke der Dämmung  140 mm
Menge: 7,000 m

**05.02.025 Ummantelung von Dämmung DIN 4140 an Rohr, aus Aluminiumblech DIN EN 485-2,**
einschl. Stützkonstruktion, Verschraubung der Nähte
mit Blechtreibschrauben aus nichtrostendem Stahl,
Rohraußendurchmesser über 140 bis 180 mm,
Dicke der Dämmung  140 mm
Menge: 7,000 m

**05.02.026 Ausschnitt in Ummantelung von Dämmung an Rohr, aus Aluminiumblech, als Zulage.**
Menge: 7,000 Stk

**05.02.027 Blende als Rostte/Deckel aus Aluminiumblech, zur Ummantelung von Dämmung an Rohr, als Zulage.**
Menge: 7,000 Stk

**05.02.028 Bogen bis 90 Grad aus Aluminiumblech, zur Ummantelung von Dämmung an Rohr, als Zulage,**
Rohraußendurchmesser bis 43 mm,
Dicke der Dämmung bis 30 mm
Menge: 7,000 Stk

**05.02.029 Bogen bis 90 Grad aus Aluminiumblech, zur Ummantelung von Dämmung an Rohr, als Zulage,**
Rohraußendurchmesser bis 43 mm,
Dicke der Dämmung über 30 bis 50 mm
Menge: 7,000 Stk

**05.02.030 Bogen bis 90 Grad aus Aluminiumblech, zur Ummantelung von Dämmung an Rohr, als Zulage,**
Rohraußendurchmesser über 43 bis 64 mm,
Dicke der Dämmung über 30 bis 50 mm
Menge: 7,000 Stk

**05.02.031 Bogen bis 90 Grad aus Aluminiumblech, zur Ummantelung von Dämmung an Rohr, als Zulage,**
Rohraußendurchmesser über 43 bis 64 mm,
Dicke der Dämmung über 50 bis 80 mm
Menge: 7,000 Stk

**05.02.032 Bogen bis 90 Grad aus Aluminiumblech, zur Ummantelung von Dämmung an Rohr, als Zulage,**
Rohraußendurchmesser über 64 bis 89 mm,
Dicke der Dämmung über 50 bis 80 mm
Menge: 7,000 Stk

**05.02.033 Bogen bis 90 Grad aus Aluminiumblech, zur Ummantelung von Dämmung an Rohr, als Zulage,**
Rohraußendurchmesser über 64 bis 89 mm,
Dicke der Dämmung über 80 bis 120 mm
Menge: 7,000 Stk

**05.02.034 Bogen bis 90 Grad aus Aluminiumblech, zur Ummantelung von Dämmung an Rohr, als Zulage,**
Rohraußendurchmesser über 89 bis 140 mm,
Dicke der Dämmung über 80 bis 120 mm
Menge: 7,000 Stk

**05.02.035 Bogen bis 90 Grad aus Aluminiumblech, zur Ummantelung von Dämmung an Rohr, als Zulage,**
Rohraußendurchmesser über 89 bis 140 mm,
Dicke der Dämmung über 120 bis 160 mm
Menge: 7,000 Stk

**05.02.036 Bogen bis 90 Grad aus Aluminiumblech, zur Ummantelung von Dämmung an Rohr, als Zulage,**
Rohraußendurchmesser über 140 bis 180 mm,
Dicke der Dämmung bis 30 mm
Menge: 7,000 Stk

**05.02.037 Bogen bis 90 Grad aus Aluminiumblech, zur Ummantelung von Dämmung an Rohr, als Zulage,**
Rohraußendurchmesser über 140 bis 180 mm,
Dicke der Dämmung über 30 bis 50 mm
Menge: 7,000 Stk

**05.02.038 Bogen bis 90 Grad aus Aluminiumblech, zur Ummantelung von Dämmung an Rohr, als Zulage,**
Rohraußendurchmesser über 140 bis 180 mm,
Dicke der Dämmung über 50 bis 80 mm
Menge: 7,000 Stk

**05.02.039 Bogen bis 90 Grad aus Aluminiumblech, zur Ummantelung von Dämmung an Rohr, als Zulage,**
Rohraußendurchmesser über 140 bis 180 mm,
Dicke der Dämmung über 80 bis 120 mm
Menge: 7,000 Stk

**05.02.040 Konus aus Aluminiumblech, zur Ummantelung von Dämmung an Rohr, als Zulage,**
Länge bis 950 mm in der Schräge,
Rohraußendurchmesser bis 43 mm,
Dicke der Dämmung bis 30 mm
Menge: 7,000 Stk

**05.02.041 Konus aus Aluminiumblech, zur Ummantelung von Dämmung an Rohr, als Zulage,**
Länge bis 950 mm in der Schräge,
Rohraußendurchmesser bis 43 mm,
Dicke der Dämmung über 30 bis 50 mm
Menge: 7,000 Stk

**05.02.042 Konus aus Aluminiumblech, zur Ummantelung von Dämmung an Rohr, als Zulage,**
Länge bis 950 mm in der Schräge,
Rohraußendurchmesser über 43 bis 64 mm,
Dicke der Dämmung über 30 bis 50 mm
Menge: 7,000 Stk

**05.02.043 Konus aus Aluminiumblech, zur Ummantelung von Dämmung an Rohr, als Zulage,**
Länge bis 950 mm in der Schräge,
Rohraußendurchmesser über 43 bis 64 mm,
Dicke der Dämmung über 50 bis 80 mm
Menge: 7,000 Stk

**05.02.044 Konus aus Aluminiumblech, zur Ummantelung von Dämmung an Rohr, als Zulage,**
Länge bis 950 mm in der Schräge,
Rohraußendurchmesser über 64 bis 89 mm,
Dicke der Dämmung über 50 bis 80 mm
Menge: 7,000 Stk

**05.02.045 Konus aus Aluminiumblech, zur Ummantelung von Dämmung an Rohr, als Zulage,**
Länge bis 950 mm in der Schräge,
Rohraußendurchmesser über 64 bis 89 mm,
Dicke der Dämmung über 80 bis 120 mm
Menge: 7,000 Stk

**05.02.046 Konus aus Aluminiumblech, zur Ummantelung von Dämmung an Rohr, als Zulage,**
Länge bis 950 mm in der Schräge,
Rohraußendurchmesser über 89 bis 140 mm,
Dicke der Dämmung über 80 bis 120 mm
Menge: 7,000 Stk

**05.02.047 Konus aus Aluminiumblech, zur Ummantelung von Dämmung an Rohr, als Zulage,**
Länge bis 950 mm in der Schräge,
Rohraußendurchmesser über 89 bis 140 mm,
Dicke der Dämmung über 120 bis 160 mm
Menge: 7,000 Stk

**05.02.048 Konus aus Aluminiumblech, zur Ummantelung von Dämmung an Rohr, als Zulage,**
Länge bis 950 mm in der Schräge,
Rohraußendurchmesser über 140 bis 180 mm,
Dicke der Dämmung über 120 bis 160 mm
Menge: 7,000 Stk

**05.02.049 Konus aus Aluminiumblech, zur Ummantelung von Dämmung an Rohr, als Zulage,**
Länge bis 950 mm in der Schräge,
Rohraußendurchmesser über 140 bis 180 mm,
Dicke der Dämmung über 160 bis 200 mm
Menge: 7,000 Stk

**05.02.050 Abflachung der Ummantelung von Dämmung an Rohr, aus Aluminiumblech, einschl. Endstellen, als Zulage,**
Kantenlänge bis 950 mm,
Rohraußendurchmesser bis 43 mm,
Dicke der Dämmung bis 30 mm
Menge: 7,000 Stk

**05.02.051 Abflachung der Ummantelung von Dämmung an Rohr, aus Aluminiumblech, einschl. Endstellen, als Zulage,**
Kantenlänge bis 950 mm,
Rohraußendurchmesser bis 43 mm,
Dicke der Dämmung über 30 bis 50 mm
Menge: 7,000 Stk

**05.02.052 Abflachung der Ummantelung von Dämmung an Rohr, aus Aluminiumblech, einschl. Endstellen, als Zulage,**
Kantenlänge bis 950 mm,
Rohraußendurchmesser über 43 bis 64 mm,
Dicke der Dämmung über 30 bis 50 mm
Menge: 7,000 Stk

**05.02.053 Abflachung der Ummantelung von Dämmung an Rohr, aus Aluminiumblech, einschl. Endstellen, als Zulage,**
Kantenlänge bis 950 mm,
Rohraußendurchmesser über 43 bis 64 mm,
Dicke der Dämmung über 50 bis 80 mm
Menge: 7,000 Stk

**05.02.054 Abflachung der Ummantelung von Dämmung an Rohr, aus Aluminiumblech, einschl. Endstellen, als Zulage,**
Kantenlänge bis 950 mm,
Rohraußendurchmesser über 64 bis 89 mm,
Dicke der Dämmung über 50 bis 80 mm
Menge: 7,000 Stk

**05.02.055 Abflachung der Ummantelung von Dämmung an Rohr, aus Aluminiumblech, einschl. Endstellen, als Zulage,**
Kantenlänge bis 950 mm,
Rohraußendurchmesser über 64 bis 89 mm,
Dicke der Dämmung über 80 bis 120 mm
Menge: 7,000 Stk

**05.02.056 Abflachung der Ummantelung von Dämmung an Rohr, aus Aluminiumblech, einschl. Endstellen, als Zulage,**
Kantenlänge bis 950 mm,
Rohraußendurchmesser über 89 bis 140 mm,
Dicke der Dämmung über 80 bis 120 mm
Menge: 7,000 Stk

**05.02.057 Abflachung der Ummantelung von Dämmung an Rohr, aus Aluminiumblech, einschl. Endstellen, als Zulage,**
Kantenlänge bis 950 mm,
Rohraußendurchmesser über 89 bis 140 mm,
Dicke der Dämmung über 120 bis 160 mm
Menge: 7,000 Stk

**05.02.058 Abflachung der Ummantelung von Dämmung an Rohr, aus Aluminiumblech, einschl. Endstellen, als Zulage,**
Kantenlänge bis 950 mm,
Rohraußendurchmesser über 140 bis 180 mm,
Dicke der Dämmung über 120 bis 160 mm
Menge: 7,000 Stk

**05.02.059 Abflachung der Ummantelung von Dämmung an Rohr, aus Aluminiumblech, einschl. Endstellen, als Zulage,**
Kantenlänge bis 950 mm,
Rohraußendurchmesser über 140 bis 180 mm,
Dicke der Dämmung über 160 bis 200 mm
Menge: 7,000 Stk

**05.02.060 Zusätzliche Trennung der Ummantelung von Dämmung an Rohr, aus Aluminiumblech, als Zulage,**
in Längsrichtung, Länge des Einzelstücks bis 950 mm.
Menge: 7,000 Stk

**05.02.061 Paßstück aus Aluminiumblech, zur Ummantelung von Dämmung an Rohr, als Zulage,**
Rohraußendurchmesser bis 43 mm,
Dicke der Dämmung bis 30 mm
Menge: 7,000 Stk

**05.02.062 Paßstück aus Aluminiumblech, zur Ummantelung von Dämmung an Rohr, als Zulage,**
Rohraußendurchmesser bis 43 mm,
Dicke der Dämmung über 30 bis 50 mm
Menge: 7,000 Stk

**05.02.063 Paßstück aus Aluminiumblech, zur Ummantelung von Dämmung an Rohr, als Zulage,**
Rohraußendurchmesser über 43 bis 64 mm,
Dicke der Dämmung über 30 bis 50 mm
Menge: 7,000 Stk

**05.02.064 Paßstück aus Aluminiumblech, zur Ummantelung von Dämmung an Rohr, als Zulage,**
Rohraußendurchmesser über 43 bis 64 mm,
Dicke der Dämmung über 50 bis 80 mm
Menge: 7,000 Stk

**05.02.065 Paßstück aus Aluminiumblech, zur Ummantelung von Dämmung an Rohr, als Zulage,**
Rohraußendurchmesser über 64 bis 89 mm,
Dicke der Dämmung über 50 bis 80 mm
Menge: 7,000 Stk

**05.02.066 Paßstück aus Aluminiumblech, zur Ummantelung von Dämmung an Rohr, als Zulage,**
Rohraußendurchmesser über 89 bis 140 mm,
Dicke der Dämmung bis 30 mm
Menge: 7,000 Stk

**05.02.067 Paßstück aus Aluminiumblech, zur Ummantelung von Dämmung an Rohr, als Zulage,**
Rohraußendurchmesser über 89 bis 140 mm,
Dicke der Dämmung über 30 bis 50 mm
Menge: 7,000 Stk

**05.02.068 Paßstück aus Aluminiumblech, zur Ummantelung von Dämmung an Rohr, als Zulage,**
Rohraußendurchmesser über 89 bis 140 mm,
Dicke der Dämmung über 50 bis 80 mm
Menge: 7,000 Stk

**05.02.069 Paßstück aus Aluminiumblech, zur Ummantelung von Dämmung an Rohr, als Zulage,**
Rohraußendurchmesser über 89 bis 140 mm,
Dicke der Dämmung über 80 bis 120 mm
Menge: 7,000 Stk

**05.02.070 Paßstück aus Aluminiumblech, zur Ummantelung von Dämmung an Rohr, als Zulage,**
Rohraußendurchmesser über 89 bis 140 mm,
Dicke der Dämmung über 120 bis 160 mm
Menge: 7,000 Stk

**05.02.071 Paßstück aus Aluminiumblech, zur Ummantelung von Dämmung an Rohr, als Zulage,**
Rohraußendurchmesser über 89 bis 140 mm,
Dicke der Dämmung über 160 bis 200 mm
Menge: 7,000 Stk

**05.02.072 Paßstück aus Aluminiumblech, zur Ummantelung von Dämmung an Rohr, als Zulage,**
Rohraußendurchmesser über 140 bis 180 mm,
Dicke der Dämmung über 80 bis 120 mm
Menge: 7,000 Stk

**05.02.073 Stutzen aus Aluminiumblech, zur Ummantelung von Dämmung an Rohr, als Zulage,**
Anpassen des abgehenden Mantels und Herstellen des
Ausschnittes im durchgehenden Mantel,
Rohraußendurchmesser bis 43 mm,
Dicke der Dämmung bis 30 mm
Menge: 7,000 Stk

**05.02.074 Stutzen aus Aluminiumblech, zur Ummantelung von Dämmung an Rohr, als Zulage,**
Anpassen des abgehenden Mantels und Herstellen des
Ausschnittes im durchgehenden Mantel,
Rohraußendurchmesser bis 43 mm,
Dicke der Dämmung über 30 bis 50 mm
Menge: 7,000 Stk

**05.02.075 Stutzen aus Aluminiumblech, zur Ummantelung von Dämmung an Rohr, als Zulage,**
Anpassen des abgehenden Mantels und Herstellen des
Ausschnittes im durchgehenden Mantel,
Rohraußendurchmesser über 43 bis 64 mm,
Dicke der Dämmung über 30 bis 50 mm
Menge: 7,000 Stk

**05.02.076 Stutzen aus Aluminiumblech, zur Ummantelung von Dämmung an Rohr, als Zulage,**
Anpassen des abgehenden Mantels und Herstellen des
Ausschnittes im durchgehenden Mantel,
Rohraußendurchmesser über 43 bis 64 mm,
Dicke der Dämmung über 50 bis 80 mm
Menge: 7,000 Stk

**05.02.077 Stutzen aus Aluminiumblech, zur Ummantelung von Dämmung an Rohr, als Zulage,**
Anpassen des abgehenden Mantels und Herstellen des
Ausschnittes im durchgehenden Mantel,
Rohraußendurchmesser über 64 bis 89 mm,
Dicke der Dämmung über 50 bis 80 mm
Menge: 7,000 Stk

**05.02.078 Stutzen aus Aluminiumblech, zur Ummantelung von Dämmung an Rohr, als Zulage,**
Anpassen des abgehenden Mantels und Herstellen des
Ausschnittes im durchgehenden Mantel,
Rohraußendurchmesser über 64 bis 89 mm,
Dicke der Dämmung über 80 bis 120 mm
Menge: 7,000 Stk

**05.02.079 Stutzen aus Aluminiumblech, zur Ummantelung von Dämmung an Rohr, als Zulage,**
Anpassen des abgehenden Mantels und Herstellen des
Ausschnittes im durchgehenden Mantel,
Rohraußendurchmesser über 89 bis 140 mm,
Dicke der Dämmung über 50 bis 80 mm
Menge: 7,000 Stk

**05.02.080 Stutzen aus Aluminiumblech, zur Ummantelung von Dämmung an Rohr, als Zulage,**
Anpassen des abgehenden Mantels und Herstellen des
Ausschnittes im durchgehenden Mantel,
Rohraußendurchmesser über 89 bis 140 mm,
Dicke der Dämmung über 80 bis 120 mm
Menge: 7,000 Stk

**05.02.081 Stutzen aus Aluminiumblech, zur Ummantelung von Dämmung an Rohr, als Zulage,**
Anpassen des abgehenden Mantels und Herstellen des
Ausschnittes im durchgehenden Mantel,
Rohraußendurchmesser über 89 bis 140 mm,
Dicke der Dämmung über 120 bis 160 mm
Menge: 7,000 Stk

**05.02.082 Stutzen aus Aluminiumblech, zur Ummantelung von Dämmung an Rohr, als Zulage,**
Anpassen des abgehenden Mantels und Herstellen des
Ausschnittes im durchgehenden Mantel,
Rohraußendurchmesser über 140 bis 180 mm,
Dicke der Dämmung über 120 bis 160 mm
Menge: 7,000 Stk

**05.02.083 Stutzen aus Aluminiumblech, zur Ummantelung von Dämmung an Rohr, als Zulage,**
Anpassen des abgehenden Mantels und Herstellen des
Ausschnittes im durchgehenden Mantel,
Rohraußendurchmesser über 140 bis 180 mm,
Dicke der Dämmung über 160 bis 200 mm
Menge: 7,000 Stk

**05.02.084 Endstelle der Ummantelung von Dämmung an Rohr, aus Aluminiumblech, als Zulage,**
als Stirnscheibe,
Rohraußendurchmesser bis 43 mm,
Dicke der Dämmung bis 30 mm
Menge: 7,000 Stk

**05.02.085 Endstelle der Ummantelung von Dämmung an Rohr, aus Aluminiumblech, als Zulage,**
als Stirnscheibe,
Rohraußendurchmesser bis 43 mm,
Dicke der Dämmung über 30 bis 50 mm
Menge: 7,000 Stk

**05.02.086 Endstelle der Ummantelung von Dämmung an Rohr, aus Aluminiumblech, als Zulage,**
als Stirnscheibe,
Rohraußendurchmesser über 43 bis 64 mm,
Dicke der Dämmung über 30 bis 50 mm
Menge: 7,000 Stk

**05.02.087 Endstelle der Ummantelung von Dämmung an Rohr, aus Aluminiumblech, als Zulage,**
als Stirnscheibe,
Rohraußendurchmesser über 43 bis 64 mm,
Dicke der Dämmung über 50 bis 80 mm
Menge: 7,000 Stk

**05.02.088 Endstelle der Ummantelung von Dämmung an Rohr, aus Aluminiumblech, als Zulage,**
als Stirnscheibe,
Rohraußendurchmesser über 64 bis 89 mm,
Dicke der Dämmung bis 30 mm
Menge: 7,000 Stk

**05.02.089 Endstelle der Ummantelung von Dämmung an Rohr, aus Aluminiumblech, als Zulage,**
als Stirnscheibe,
Rohraußendurchmesser über 64 bis 89 mm,
Dicke der Dämmung über 30 bis 50 mm
Menge: 7,000 Stk

**05.02.090 Endstelle der Ummantelung von Dämmung an Rohr, aus Aluminiumblech, als Zulage,**
als Stirnscheibe,
Rohraußendurchmesser über 64 bis 89 mm,
Dicke der Dämmung über 50 bis 80 mm
Menge: 7,000 Stk

**05.02.091 Endstelle der Ummantelung von Dämmung an Rohr, aus Aluminiumblech, als Zulage,**
als Stirnscheibe,
Rohraußendurchmesser über 64 bis 89 mm,
Dicke der Dämmung über 80 bis 120 mm
Menge: 7,000 Stk

**05.02.092 Endstelle der Ummantelung von Dämmung an Rohr, aus Aluminiumblech, als Zulage,**
als Stirnscheibe,
Rohraußendurchmesser über 64 bis 89 mm,
Dicke der Dämmung über 120 bis 160 mm
Menge: 7,000 Stk

**05.02.093 Endstelle der Ummantelung von Dämmung an Rohr, aus Aluminiumblech, als Zulage,**
als Stirnscheibe,
Rohraußendurchmesser über 64 bis 89 mm,
Dicke der Dämmung über 160 bis 200 mm
Menge: 7,000 Stk

**05.02.094 Endstelle der Ummantelung von Dämmung an Rohr, aus Aluminiumblech, als Zulage,**
als Stirnscheibe,
Rohraußendurchmesser über 89 bis 140 mm,
Dicke der Dämmung über 80 bis 120 mm
Menge: 7,000 Stk

**05.02.095 Endstelle der Ummantelung von Dämmung an Rohr, aus Aluminiumblech, als Zulage,**
als Stirnscheibe,
Rohraußendurchmesser über 89 bis 140 mm,
Dicke der Dämmung über 120 bis 160 mm
Menge: 7,000 Stk

**05.02.096 Endstelle der Ummantelung von Dämmung an Rohr, aus Aluminiumblech, als Zulage,**
als Stirnscheibe,
Rohraußendurchmesser über 140 bis 180 mm,
Dicke der Dämmung über 120 bis 160 mm
Menge: 7,000 Stk

**05.02.097 Ummantelung von Wärmedämmung an Apparat/Behälter/Kessel, aus Aluminiumblech DIN EN 10142,**
einschl. Stützkonstruktion, Verschraubung der Nähte
mit Blechtreibschrauben aus nichtrostendem Stahl,
Umfang der Ummantelung bis 400 mm
Menge: 7,000 m²

**05.02.098 Ummantelung von Wärmedämmung an Apparat/Behälter/Kessel, aus Aluminiumblech DIN EN 10142,**
einschl. Stützkonstruktion, Verschraubung der Nähte
mit Blechtreibschrauben aus nichtrostendem Stahl,
Umfang der Ummantelung über 400 bis 800 mm
Menge: 7,000 m²

**05.02.099 Ummantelung von Wärmedämmung an Apparat/Behälter/Kessel, aus Aluminiumblech DIN EN 10142,**
einschl. Stützkonstruktion, Verschraubung der Nähte
mit Blechtreibschrauben aus nichtrostendem Stahl,
Umfang der Ummantelung über 800 bis 1200 mm
Menge: 7,000 m²

**05.02.100 Ummantelung von Wärmedämmung an Apparat/Behälter/Kessel, aus Aluminiumblech DIN EN 10142,**
einschl. Stützkonstruktion, Verschraubung der Nähte
mit Blechtreibschrauben aus nichtrostendem Stahl,
Umfang der Ummantelung über 1200 bis 2000 mm
Menge: 7,000 m²

**05.02.101 Ummantelung von Wärmedämmung an Apparat/Behälter/Kessel, aus Aluminiumblech DIN EN 10142,**
einschl. Stützkonstruktion, Verschraubung der Nähte
mit Blechtreibschrauben aus nichtrostendem Stahl,
Umfang der Ummantelung über 2000 bis 4000 mm
Menge: 7,000 m²

**05.02.102 Ummantelung von Wärmedämmung an Apparat/Behälter/Kessel, aus Aluminiumblech DIN EN 10142,**
einschl. Stützkonstruktion, Verschraubung der Nähte
mit Blechtreibschrauben aus nichtrostendem Stahl,
Umfang der Ummantelung über  4000 mm
Menge: 7,000 m²

**05.02.103 Ummantelung von Wärmedämmung an Behälterboden, aus Aluminiumblech DIN EN 485-2,**
einschl. Stützkonstruktion, Verschraubung der Nähte
mit Blechtreibschrauben aus nichtrostendem Stahl,
als Trichterboden,
Umfang der Ummantelung bis 400 mm
Menge: 7,000 m²

**05.02.104 Ummantelung von Wärmedämmung an Behälterboden, aus Aluminiumblech DIN EN 485-2,**
einschl. Stützkonstruktion, Verschraubung der Nähte
mit Blechtreibschrauben aus nichtrostendem Stahl,
als Trichterboden,
Umfang der Ummantelung über 400 bis 800 mm
Menge: 7,000 m²

**05.02.105 Ummantelung von Wärmedämmung an Behälterboden, aus Aluminiumblech DIN EN 485-2,**
einschl. Stützkonstruktion, Verschraubung der Nähte
mit Blechtreibschrauben aus nichtrostendem Stahl,
als Trichterboden,
Umfang der Ummantelung über 800 bis 1200 mm
Menge: 7,000 m²

**05.02.106 Ummantelung von Wärmedämmung an Behälterboden, aus Aluminiumblech DIN EN 485-2,**
einschl. Stützkonstruktion, Verschraubung der Nähte
mit Blechtreibschrauben aus nichtrostendem Stahl,
als Trichterboden,
Umfang der Ummantelung über 1200 bis 2000 mm
Menge: 7,000 m²

**05.02.107 Ummantelung von Wärmedämmung an Behälterboden, aus Aluminiumblech DIN EN 485-2,**
einschl. Stützkonstruktion, Verschraubung der Nähte
mit Blechtreibschrauben aus nichtrostendem Stahl,
als Trichterboden,
Umfang der Ummantelung über 2000 bis 4000 mm
Menge: 7,000 m²

**05.02.108 Ummantelung von Wärmedämmung an Behälterboden, aus Aluminiumblech DIN EN 485-2,**
einschl. Stützkonstruktion, Verschraubung der Nähte
mit Blechtreibschrauben aus nichtrostendem Stahl,
als Trichterboden,
Umfang der Ummantelung über 4000 mm
Menge: 7,000 m²

**05.02.109 Ummantelung von Wärmedämmung an Behälterboden, aus Aluminiumblech DIN EN 485-2,**
einschl. Stützkonstruktion, Verschraubung der Nähte
mit Blechtreibschrauben aus nichtrostendem Stahl,
als Kalottenboden,
Umfang der Ummantelung bis 400 mm
Menge: 7,000 m²

**05.02.110 Ummantelung von Wärmedämmung an Behälterboden, aus Aluminiumblech DIN EN 485-2,**
einschl. Stützkonstruktion, Verschraubung der Nähte
mit Blechtreibschrauben aus nichtrostendem Stahl,
als Kalottenboden,
Umfang der Ummantelung über 400 bis 800 mm
Menge: 7,000 m²

**05.02.111 Ummantelung von Wärmedämmung an Behälterboden, aus Aluminiumblech DIN EN 485-2,**
einschl. Stützkonstruktion, Verschraubung der Nähte
mit Blechtreibschrauben aus nichtrostendem Stahl,
als Kalottenboden,
Umfang der Ummantelung über 800 bis 1200 mm
Menge: 7,000 m²

**05.02.112 Ummantelung von Wärmedämmung an Behälterboden, aus Aluminiumblech DIN EN 485-2,**
einschl. Stützkonstruktion, Verschraubung der Nähte
mit Blechtreibschrauben aus nichtrostendem Stahl,
als Kalottenboden,
Umfang der Ummantelung über 1200 bis 2000 mm
Menge: 7,000 m²

**05.02.113 Ummantelung von Wärmedämmung an Behälterboden, aus Aluminiumblech DIN EN 485-2,**
einschl. Stützkonstruktion, Verschraubung der Nähte
mit Blechtreibschrauben aus nichtrostendem Stahl,
als Kalottenboden,
Umfang der Ummantelung über 2000 bis 4000 mm
Menge: 7,000 m²

**05.02.114 Ummantelung von Wärmedämmung an Behälterboden, aus Aluminiumblech DIN EN 485-2,**
einschl. Stützkonstruktion, Verschraubung der Nähte
mit Blechtreibschrauben aus nichtrostendem Stahl,
als Kalottenboden,
Umfang der Ummantelung über 4000 mm
Menge: 7,000 m²

**05.02.115 Zusätzliche Trennung der Ummantelung von Dämmung an Apparat/Behälter/Kessel, Aluminiumblech, als Zulage,**
in Längsrichtung,
max. Länge des Einzelstücks 950 mm,
Umfang der Ummantelung bis 400 mm
Menge: 7,000 Stk

**05.02.116 Zusätzliche Trennung der Ummantelung von Dämmung an Apparat/Behälter/Kessel, Aluminiumblech, als Zulage,**
in Längsrichtung,
max. Länge des Einzelstücks 950 mm,
Umfang der Ummantelung über 400 bis 800 mm
Menge: 7,000 Stk

**05.02.117 Zusätzliche Trennung der Ummantelung von Dämmung an Apparat/Behälter/Kessel, miniumblech, als Zulage,**
in Längsrichtung,
max. Länge des Einzelstücks 950 mm,
Umfang der Ummantelung über 800 bis 1200 mm
Menge: 7,000 Stk

**05.02.118 Zusätzliche Trennung der Ummantelung von Dämmung an Apparat/Behälter/Kessel, Aluminiumblech, als Zulage,**
in Längsrichtung,
max. Länge des Einzelstücks 950 mm,
Umfang der Ummantelung über 1200 bis 2000 mm
Menge: 7,000 Stk

**05.02.119 Zusätzliche Trennung der Ummantelung von Dämmung an Apparat/Behälter/Kessel, Aluminiumblech, als Zulage,**
in Längsrichtung,
max. Länge des Einzelstücks 950 mm,
Umfang der Ummantelung über 2000 bis 4000 mm
Menge: 7,000 Stk

**05.02.120 Zusätzliche Trennung der Ummantelung von Dämmung an Apparat/Behälter/Kessel, Aluminiumblech, als Zulage,**
in Längsrichtung,
max. Länge des Einzelstücks 950 mm,
Umfang der Ummantelung über 4000 bis 6000 mm
Menge: 7,000 Stk

**05.02.121 Endstelle der Ummantelung von Dämmung an Apparat/Behälter/Kessel, Aluminiumblech als Zulage,**
als Stoßkappe,
Umfang der Ummantelung bis 400 mm
Menge: 7,000 Stk

**05.02.122 Endstelle der Ummantelung von Dämmung an Apparat/Behälter/Kessel, Aluminiumblech als Zulage,**
als Stoßkappe,
Umfang der Ummantelung über 400 bis 800 mm
Menge: 7,000 Stk

**05.02.123 Endstelle der Ummantelung von Dämmung an Apparat/Behälter/Kessel, Aluminiumblech als Zulage,**
als Stoßkappe,
Umfang der Ummantelung über 800 bis 1200 mm
Menge: 7,000 Stk

**05.02.124 Endstelle der Ummantelung von Dämmung an Apparat/Behälter/Kessel, Aluminiumblech als Zulage,**
als Stoßkappe,
Umfang der Ummantelung über 1200 bis 2000 mm
Menge: 7,000 Stk

**05.02.125 Endstelle der Ummantelung von Dämmung an Apparat/Behälter/Kessel, Aluminiumblech als Zulage,**
als Stoßkappe,
Umfang der Ummantelung über 2000 bis 4000 mm
Menge: 7,000 Stk

**05.02.126 Endstelle der Ummantelung von Dämmung an Apparat/Behälter/Kessel, Aluminiumblech als Zulage,**
als Stoßkappe,
Umfang der Ummantelung über 4000 bis 6000 mm
Menge: 7,000 Stk

**05.02.127 Paßstück aus Aluminiumblech, zur Ummantelung von Dämmung an Apparat/Behälter/Kessel, als Zulage,**
max. Länge 500 mm, max. Abwicklungslänge 1950 mm,
Umfang der Ummantelung bis 400 mm
Menge: 7,000 Stk

**05.02.128 Paßstück aus Aluminiumblech, zur Ummantelung von Dämmung an Apparat/Behälter/Kessel, als Zulage,**
max. Länge 500 mm, max. Abwicklungslänge 1950 mm,
Umfang der Ummantelung über 400 bis 800 mm
Menge: 7,000 Stk

**05.02.129 Paßstück aus Aluminiumblech, zur Ummantelung von Dämmung an Apparat/Behälter/Kessel, als Zulage,**
max. Länge 500 mm, max. Abwicklungslänge 1950 mm,
Umfang der Ummantelung über 800 bis 1200 mm
Menge: 7,000 Stk

**05.02.130 Paßstück aus Aluminiumblech, zur Ummantelung von Dämmung an Apparat/Behälter/Kessel, als Zulage,**
max. Länge 500 mm, max. Abwicklungslänge 1950 mm,
Umfang der Ummantelung über 1200 bis 2000 mm
Menge: 7,000 Stk

**05.02.131 Paßstück aus Aluminiumblech, zur Ummantelung von Dämmung an Apparat/Behälter/Kessel, als Zulage,**
max. Länge 500 mm, max. Abwicklungslänge 1950 mm,
Umfang der Ummantelung über 2000 bis 4000 mm
Menge: 7,000 Stk

**05.02.132 Paßstück aus Aluminiumblech, zur Ummantelung von Dämmung an Apparat/Behälter/Kessel, als Zulage,**
max. Länge 500 mm, max. Abwicklungslänge 1950 mm,
Umfang der Ummantelung über 4000 bis 6000 mm
Menge: 7,000 Stk

**05.02.133 Manteleinschnürung der Ummantelung von Dämmung an Apparat/Behälter/Kessel, Aluminiumblech, als Zulage,**
max. Breite 950 mm,
Umfang der Ummantelung bis 400 mm
Menge: 7,000 Stk

**05.02.134 Manteleinschnürung der Ummantelung von Dämmung an Apparat/Behälter/Kessel, Aluminiumblech, als Zulage,**
max. Breite 950 mm,
Umfang der Ummantelung über 400 bis 800 mm
Menge: 7,000 Stk

**05.02.135 Manteleinschnürung der Ummantelung von Dämmung an Apparat/Behälter/Kessel, Aluminiumblech, als Zulage,**
max. Breite 950 mm,
Umfang der Ummantelung über 800 bis 1200 mm
Menge: 7,000 Stk

**05.02.136 Manteleinschnürung der Ummantelung von Dämmung an Apparat/Behälter/Kessel, Aluminiumblech, als Zulage,**
max. Breite 950 mm,
Umfang der Ummantelung über 1200 bis 2000 mm
Menge: 7,000 Stk

**05.02.137 Manteleinschnürung der Ummantelung von Dämmung an Apparat/Behälter/Kessel, Aluminiumblech, als Zulage,**
max. Breite 950 mm,
Umfang der Ummantelung über 2000 bis 4000 mm
Menge: 7,000 Stk

**05.02.138 Manteleinschnürung der Ummantelung von Dämmung an Apparat/Behälter/Kessel, Aluminiumblech, als Zulage,**
max. Breite 950 mm,
Umfang der Ummantelung über 4000 bis 6000 mm
Menge: 7,000 Stk

**05.02.139 Kreisring zur Ummantelung von Dämmung an Apparat/Behälter/Kessel, aus Aluminiumblech, als Zulage,**
max. Breite 300 mm,
Umfang der Ummantelung bis 400 mm
Menge: 7,000 Stk

**05.02.140 Kreisring zur Ummantelung von Dämmung an Apparat/Behälter/Kessel, aus Aluminiumblech, als Zulage,**
max. Breite 300 mm,
Umfang der Ummantelung über 400 bis 800 mm
Menge: 7,000 Stk

**05.02.141 Kreisring zur Ummantelung von Dämmung an Apparat/Behälter/Kessel, aus Aluminiumblech, als Zulage,**
max. Breite 300 mm,
Umfang der Ummantelung über 800 bis 1200 mm
Menge: 7,000 Stk

**05.02.142 Kreisring zur Ummantelung von Dämmung an Apparat/Behälter/Kessel, aus Aluminiumblech, als Zulage,**
max. Breite 300 mm,
Umfang der Ummantelung über 1200 bis 2000 mm
Menge: 7,000 Stk

**05.02.143 Kreisring zur Ummantelung von Dämmung an Apparat/Behälter/Kessel, aus Aluminiumblech, als Zulage,**
max. Breite 300 mm,
Umfang der Ummantelung über 2000 bis 4000 mm
Menge: 7,000 Stk

**05.02.144 Kreisring zur Ummantelung von Dämmung an Apparat/Behälter/Kessel, aus Aluminiumblech, als Zulage,**
max. Breite 300 mm,
Umfang der Ummantelung über 4000 bis 6000 mm
Menge: 7,000 Stk

**05.02.145 Übergangsstück aus Aluminiumblech, zur Ummantelung von Dämmung an Apparat/Behälter/Kessel, als Zulage,**
mit unterschiedlichen Querschnitten,,
Umfang der Ummantelung bis 400 mm
Menge: 7,000 Stk

**05.02.146 Übergangsstück aus Aluminiumblech, zur Ummantelung von Dämmung an Apparat/Behälter/Kessel, als Zulage,**
mit unterschiedlichen Querschnitten,,
Umfang der Ummantelung über 400 bis 800 mm
Menge: 7,000 Stk

**05.02.147 Übergangsstück aus Aluminiumblech, zur Ummantelung von Dämmung an Apparat/Behälter/Kessel, als Zulage,**
mit unterschiedlichen Querschnitten,,
Umfang der Ummantelung über 800 bis 1200 mm
Menge: 7,000 Stk

**05.02.148 Übergangsstück aus Aluminiumblech, zur Ummantelung von Dämmung an Apparat/Behälter/Kessel, als Zulage,**
mit unterschiedlichen Querschnitten,,
Umfang der Ummantelung über 1200 bis 2000 mm
Menge: 7,000 Stk

**05.02.149 Übergangsstück aus Aluminiumblech, zur Ummantelung von Dämmung an Apparat/Behälter/Kessel, als Zulage,**
mit unterschiedlichen Querschnitten,,
Umfang der Ummantelung über 2000 bis 4000 mm
Menge: 7,000 Stk

**05.02.150 Übergangsstück aus Aluminiumblech, zur Ummantelung von Dämmung an Apparat/Behälter/Kessel, als Zulage,**
mit unterschiedlichen Querschnitten,,
Umfang der Ummantelung über 4000 bis 6000 mm
Menge: 7,000 Stk

**05.02.151 Konus aus Aluminiumblech, zur Ummantelung von Dämmung an Apparat/Behälter/Kessel, als Zulage,**
max. Länge 950 mm in der Schräge,
Umfang der Ummantelung bis 400 mm
Menge: 7,000 Stk

**05.02.152 Konus aus Aluminiumblech, zur Ummantelung von Dämmung an Apparat/Behälter/Kessel, als Zulage,**
max. Länge 950 mm in der Schräge,
Umfang der Ummantelung über 400 bis 800 mm
Menge: 7,000 Stk

**05.02.153 Konus aus Aluminiumblech, zur Ummantelung von Dämmung an Apparat/Behälter/Kessel, als Zulage,**
max. Länge 950 mm in der Schräge,
Umfang der Ummantelung über 800 bis 1200 mm
Menge: 7,000 Stk

**05.02.154 Konus aus Aluminiumblech, zur Ummantelung von Dämmung an Apparat/Behälter/Kessel, als Zulage,**
max. Länge 950 mm in der Schräge,
Umfang der Ummantelung über 1200 bis 2000 mm
Menge: 7,000 Stk

**05.02.155 Konus aus Aluminiumblech, zur Ummantelung von Dämmung an Apparat/Behälter/Kessel, als Zulage,**
max. Länge 950 mm in der Schräge,
Umfang der Ummantelung über 2000 bis 4000 mm
Menge: 7,000 Stk

**05.02.156 Konus aus Aluminiumblech, zur Ummantelung von Dämmung an Apparat/Behälter/Kessel, als Zulage,**
max. Länge 950 mm in der Schräge,
Umfang der Ummantelung über 4000 bis 6000 mm
Menge: 7,000 Stk

**05.02.157 Abflachung der Ummantelung von Dämmung an Apparat/Behälter/Kessel, aus Aluminiumblech, als Zulage,**
max. Kantenlänge 950 mm,
Umfang der Ummantelung bis 400 mm
Menge: 7,000 Stk

**05.02.158 Abflachung der Ummantelung von Dämmung an Apparat/Behälter/Kessel, aus Aluminiumblech, als Zulage,**
max. Kantenlänge 950 mm,
Umfang der Ummantelung über 400 bis 800 mm
Menge: 7,000 Stk

**05.02.159 Abflachung der Ummantelung von Dämmung an Apparat/Behälter/Kessel, aus Aluminiumblech, als Zulage,**
max. Kantenlänge 950 mm,
Umfang der Ummantelung über 800 bis 1200 mm
Menge: 7,000 Stk

**05.02.160 Abflachung der Ummantelung von Dämmung an Apparat/Behälter/Kessel, aus Aluminiumblech, als Zulage,**
max. Kantenlänge 950 mm,
Umfang der Ummantelung über 1200 bis 2000 mm
Menge: 7,000 Stk

**05.02.161 Abflachung der Ummantelung von Dämmung an Apparat/Behälter/Kessel, aus Aluminiumblech, als Zulage,**
max. Kantenlänge 950 mm,
Umfang der Ummantelung über 2000 bis 4000 mm
Menge: 7,000 Stk

**05.02.162 Abflachung der Ummantelung von Dämmung an Apparat/Behälter/Kessel, aus Aluminiumblech, als Zulage,**
max. Kantenlänge 950 mm,
Umfang der Ummantelung über 4000 bis 6000 mm
Menge: 7,000 Stk

**05.02.163 Stutzen aus Aluminiumblech, zur Ummantelung von Dämmung an Apparat/Behälter/Kessel, als Zulage,**
Anpassen des abgehenden Mantels einschl. Ausschnitt in
der Ummantelung, rechtwinkelig/nicht rechtwinkelig,
Umfang der Ummantelung bis 400 mm
Menge: 7,000 Stk

**05.02.164 Stutzen aus Aluminiumblech, zur Ummantelung von Dämmung an Apparat/Behälter/Kessel, als Zulage,**
Anpassen des abgehenden Mantels einschl. Ausschnitt in
der Ummantelung, rechtwinkelig/nicht rechtwinkelig,
Umfang der Ummantelung über 400 bis 800 mm
Menge: 7,000 Stk

**05.02.165 Stutzen aus Aluminiumblech, zur Ummantelung von Dämmung an Apparat/Behälter/Kessel, als Zulage,**
Anpassen des abgehenden Mantels einschl. Ausschnitt in
der Ummantelung, rechtwinkelig/nicht rechtwinkelig,
Umfang der Ummantelung über 800 bis 1200 mm
Menge: 7,000 Stk

**05.02.166 Stutzen aus Aluminiumblech, zur Ummantelung von Dämmung an Apparat/Behälter/Kessel, als Zulage,**
Anpassen des abgehenden Mantels einschl. Ausschnitt in
der Ummantelung, rechtwinkelig/nicht rechtwinkelig,
Umfang der Ummantelung über 1200 bis 2000 mm
Menge: 7,000 Stk

**05.02.167 Stutzen aus Aluminiumblech, zur Ummantelung von Dämmung an Apparat/Behälter/Kessel, als Zulage,**
Anpassen des abgehenden Mantels einschl. Ausschnitt in
der Ummantelung, rechtwinkelig/nicht rechtwinkelig,
Umfang der Ummantelung über 2000 bis 4000 mm
Menge: 7,000 Stk

**05.02.168 Stutzen aus Aluminiumblech, zur Ummantelung von Dämmung an Apparat/Behälter/Kessel, als Zulage,**
Anpassen des abgehenden Mantels einschl. Ausschnitt in
der Ummantelung, rechtwinkelig/nicht rechtwinkelig,
Umfang der Ummantelung über 4000 bis 6000 mm
Menge: 7,000 Stk

**05.02.169 Ausschnitt in Ummantelung von Dämmung, an Apparat/Behälter/Kessel, aus Aluminiumblech, als Zulage,**
beginnend mit dem 1. Ausschnitt.
Menge: 7,000 Stk

**05.02.170 Einsatz aus Aluminiumblech, zur Ummantelung von Dämmung an Apparat/Behälter/Kessel, als Zulage,**
als Trichter/Zylinder.
Menge: 7,000 Stk

**05.02.171 Blende aus Aluminiumblech, zur Ummantelung von Dämmung an Apparat/Behälter/Kessel, als Zulage,**
als Rosette.
Menge: 7,000 Stk

**05.02.172 Blende aus Aluminiumblech, zur Ummantelung von Dämmung an Apparat/Behälter/Kessel, als Zulage,**
als Deckel.
Menge: 7,000 Stk

**05.02.173 Ummantelung von Dämmung DIN 4140, an Luftleitung, aus Aluminiumblech DIN EN 485-2,**
einschl. Stützkonstruktion, Verschraubung der Nähte
mit Blechtreibschrauben aus nichtrostendem Stahl,
Kanal mit rundem Querschnitt,
Umfang der Ummantelung bis 400 mm
Menge: 7,000 m²

**05.02.174 Ummantelung von Dämmung DIN 4140, an Luftleitung, aus Aluminiumblech DIN EN 485-2,**
einschl. Stützkonstruktion, Verschraubung der Nähte
mit Blechtreibschrauben aus nichtrostendem Stahl,
Kanal mit rundem Querschnitt,
Umfang der Ummantelung über 400 bis 800 mm
Menge: 7,000 m²

**05.02.175 Ummantelung von Dämmung DIN 4140, an Luftleitung, aus Aluminiumblech DIN EN 485-2,**
einschl. Stützkonstruktion, Verschraubung der Nähte
mit Blechtreibschrauben aus nichtrostendem Stahl,
Kanal mit rundem Querschnitt,
Umfang der Ummantelung über 800 bis 1200 mm
Menge: 7,000 m²

**05.02.176 Ummantelung von Dämmung DIN 4140, an Luftleitung, aus Aluminiumblech DIN EN 485-2,**
einschl. Stützkonstruktion, Verschraubung der Nähte
mit Blechtreibschrauben aus nichtrostendem Stahl,
Kanal mit rundem Querschnitt,
Umfang der Ummantelung über 1200 bis 2000 mm
Menge: 7,000 m²

**05.02.177 Ummantelung von Dämmung DIN 4140, an Luftleitung, aus Aluminiumblech DIN EN 485-2,**
einschl. Stützkonstruktion, Verschraubung der Nähte
mit Blechtreibschrauben aus nichtrostendem Stahl,
Kanal mit rundem Querschnitt,
Umfang der Ummantelung über 2000 mm
Menge: 7,000 m²

**05.02.178 Ummantelung von Dämmung DIN 4140, an Luftleitung, aus Aluminiumblech DIN EN 485-2,**
einschl. Stützkonstruktion, Verschraubung der Nähte
mit Blechtreibschrauben aus nichtrostendem Stahl,
Kanal mit eckigem Querschnitt,
Umfang der Ummantelung bis 400 mm
Menge: 7,000 m²

**05.02.179 Ummantelung von Dämmung DIN 4140, an Luftleitung, aus Aluminiumblech DIN EN 485-2,**
einschl. Stützkonstruktion, Verschraubung der Nähte
mit Blechtreibschrauben aus nichtrostendem Stahl,
Kanal mit eckigem Querschnitt,
Umfang der Ummantelung über 400 bis 800 mm
Menge: 7,000 m²

**05.02.180 Ummantelung von Dämmung DIN 4140, an Luftleitung, aus Aluminiumblech DIN EN 485-2,**
einschl. Stützkonstruktion, Verschraubung der Nähte
mit Blechtreibschrauben aus nichtrostendem Stahl,
Kanal mit eckigem Querschnitt,
Umfang der Ummantelung über 800 bis 1200 mm
Menge: 7,000 m²

**05.02.181 Ummantelung von Dämmung DIN 4140, an Luftleitung, aus Aluminiumblech DIN EN 485-2,**
einschl. Stützkonstruktion, Verschraubung der Nähte
mit Blechtreibschrauben aus nichtrostendem Stahl,
Kanal mit eckigem Querschnitt,
Umfang der Ummantelung über 1200 bis 2000 mm
Menge: 7,000 m²

**05.02.182 Ummantelung von Dämmung DIN 4140, an Luftleitung, aus Aluminiumblech DIN EN 485-2,**
einschl. Stützkonstruktion, Verschraubung der Nähte
mit Blechtreibschrauben aus nichtrostendem Stahl,
Kanal mit eckigem Querschnitt,
Umfang der Ummantelung über 2000 mm
Menge: 7,000 m²

**05.02.183 Ummantelung von Dämmung DIN 4140, an Luftleitung, aus Aluminiumblech DIN EN 485-2,**
einschl. Stützkonstruktion, Verschraubung der Nähte
mit Blechtreibschrauben aus nichtrostendem Stahl,
Ummantelung als Formstück für Kanal mit rundem
Querschnitt,
Umfang der Ummantelung bis 400 mm
Menge: 7,000 m²

**05.02.184 Ummantelung von Dämmung DIN 4140, an Luftleitung, aus Aluminiumblech DIN EN 485-2,**
einschl. Stützkonstruktion, Verschraubung der Nähte
mit Blechtreibschrauben aus nichtrostendem Stahl,
Ummantelung als Formstück für Kanal mit rundem
Querschnitt,
Umfang der Ummantelung über 400 bis 800 mm
Menge: 7,000 m²

**05.02.185 Ummantelung von Dämmung DIN 4140, an Luftleitung, aus Aluminiumblech DIN EN 485-2,**
einschl. Stützkonstruktion, Verschraubung der Nähte
mit Blechtreibschrauben aus nichtrostendem Stahl,
Ummantelung als Formstück für Kanal mit rundem
Querschnitt,
Umfang der Ummantelung über 800 bis 1200 mm
Menge: 7,000 m²

**05.02.186 Ummantelung von Dämmung DIN 4140, an Luftleitung, aus Aluminiumblech DIN EN 485-2,**
einschl. Stützkonstruktion, Verschraubung der Nähte
mit Blechtreibschrauben aus nichtrostendem Stahl,
Ummantelung als Formstück für Kanal mit rundem
Querschnitt,
Umfang der Ummantelung über 1200 bis 2000 mm
Menge: 7,000 m²

**05.02.187 Ummantelung von Dämmung DIN 4140, an Luftleitung, aus Aluminiumblech DIN EN 485-2,**
einschl. Stützkonstruktion, Verschraubung der Nähte
mit Blechtreibschrauben aus nichtrostendem Stahl,
Ummantelung als Formstück für Kanal mit rundem
Querschnitt,
Umfang der Ummantelung über 2000 mm
Menge: 7,000 m²

**05.02.188 Ausschnitt in Ummantelung von Dämmung an Luftleitung, aus Aluminiumblech, als Zulage,**
Menge: 7,000 Stk

**05.02.189 Blende aus Aluminiumblech, zur Ummantelung von Dämmung an Luftleitung, als Zulage.**
Menge: 7,000 Stk

#### Untertitel 05.03 aus Folie aus hartem Kunststoff

**05.03.001 Ummantelung von Dämmung DIN 4140 an Rohr, aus harter Kunststoffolie, Dicke min. 0,35 mm,**
in Verbindung mit der Dämmung Baustoffklasse B1
DIN 4102-1,
Rohraußendurchmesser bis 27 mm,
Dicke der Dämmung bis 30 mm
Menge: 22,000 m

**05.03.002 Ummantelung von Dämmung DIN 4140 an Rohr, aus harter Kunststoffolie, Dicke min. 0,35 mm,**
in Verbindung mit der Dämmung Baustoffklasse B1
DIN 4102-1,
Rohraußendurchmesser bis 27 mm,
Dicke der Dämmung bis 40 mm
Menge: 22,000 m

**05.03.003 Ummantelung von Dämmung DIN 4140 an Rohr, aus harter Kunststoffolie, Dicke min. 0,35 mm,**
in Verbindung mit der Dämmung Baustoffklasse B1
DIN 4102-1,
Rohraußendurchmesser über 27 bis 34 mm,
Dicke der Dämmung bis 30 mm
Menge: 22,000 m

**05.03.004 Ummantelung von Dämmung DIN 4140 an Rohr, aus harter Kunststoffolie, Dicke min. 0,35 mm,**
in Verbindung mit der Dämmung Baustoffklasse B1
DIN 4102-1,
Rohraußendurchmesser über 27 bis 34 mm,
Dicke der Dämmung bis 40 mm
Menge: 22,000 m

**05.03.005 Ummantelung von Dämmung DIN 4140 an Rohr, aus harter Kunststoffolie, Dicke min. 0,35 mm,**
in Verbindung mit der Dämmung Baustoffklasse B1
DIN 4102-1,
Rohraußendurchmesser über 34 bis 43 mm,
Dicke der Dämmung bis 30 mm
Menge: 22,000 m

**05.03.006 Ummantelung von Dämmung DIN 4140 an Rohr, aus harter Kunststoffolie, Dicke min. 0,35 mm,**
in Verbindung mit der Dämmung Baustoffklasse B1
DIN 4102-1,
Rohraußendurchmesser über 34 bis 43 mm,
Dicke der Dämmung bis 40 mm
Menge: 22,000 m

**05.03.007 Ummantelung von Dämmung DIN 4140 an Rohr, aus harter Kunststoffolie, Dicke min. 0,35 mm,**
in Verbindung mit der Dämmung Baustoffklasse B1
DIN 4102-1,
Rohraußendurchmesser über 34 bis 43 mm,
Dicke der Dämmung bis 50 mm
Menge: 22,000 m

**05.03.008 Ummantelung von Dämmung DIN 4140 an Rohr, aus harter Kunststoffolie, Dicke min. 0,35 mm,**
in Verbindung mit der Dämmung Baustoffklasse B1
DIN 4102-1,
Rohraußendurchmesser über 43 bis 49 mm,
Dicke der Dämmung bis 40 mm
Menge: 22,000 m

**05.03.009 Ummantelung von Dämmung DIN 4140 an Rohr, aus harter Kunststoffolie, Dicke min. 0,35 mm,**
in Verbindung mit der Dämmung Baustoffklasse B1
DIN 4102-1,
Rohraußendurchmesser über 43 bis 49 mm,
Dicke der Dämmung bis 50 mm
Menge: 22,000 m

**05.03.010 Ummantelung von Dämmung DIN 4140 an Rohr, aus harter Kunststoffolie, Dicke min. 0,35 mm,**
in Verbindung mit der Dämmung Baustoffklasse B1
DIN 4102-1,
Rohraußendurchmesser über 49 bis 64 mm,
Dicke der Dämmung bis 50 mm
Menge: 22,000 m

**05.03.011 Ummantelung von Dämmung DIN 4140 an Rohr, aus harter Kunststoffolie, Dicke min. 0,35 mm,**
in Verbindung mit der Dämmung Baustoffklasse B1
DIN 4102-1,
Rohraußendurchmesser über 49 bis 64 mm,
Dicke der Dämmung bis 60 mm
Menge: 22,000 m

**05.03.012 Ummantelung von Dämmung DIN 4140 an Rohr, aus harter Kunststoffolie, Dicke min. 0,35 mm,**
in Verbindung mit der Dämmung Baustoffklasse B1
DIN 4102-1,
Rohraußendurchmesser über 49 bis 64 mm,
Dicke der Dämmung bis 70 mm
Menge: 22,000 m

**05.03.013 Ummantelung von Dämmung DIN 4140 an Rohr, aus harter Kunststoffolie, Dicke min. 0,35 mm,**
in Verbindung mit der Dämmung Baustoffklasse B1
DIN 4102-1,
Rohraußendurchmesser über 64 bis 77 mm,
Dicke der Dämmung bis 50 mm
Menge: 22,000 m

**05.03.014 Ummantelung von Dämmung DIN 4140 an Rohr, aus harter Kunststoffolie, Dicke min. 0,35 mm,**
in Verbindung mit der Dämmung Baustoffklasse B1
DIN 4102-1,
Rohraußendurchmesser über 64 bis 77 mm,
Dicke der Dämmung bis 60 mm
Menge: 22,000 m

**05.03.015 Ummantelung von Dämmung DIN 4140 an Rohr, aus harter Kunststoffolie, Dicke min. 0,35 mm,**
in Verbindung mit der Dämmung Baustoffklasse B1
DIN 4102-1,
Rohraußendurchmesser über 64 bis 77 mm,
Dicke der Dämmung bis 70 mm
Menge: 22,000 m

**05.03.016 Ummantelung von Dämmung DIN 4140 an Rohr, aus harter Kunststoffolie, Dicke min. 0,35 mm,**
in Verbindung mit der Dämmung Baustoffklasse B1
DIN 4102-1,
Rohraußendurchmesser über 64 bis 77 mm,
Dicke der Dämmung bis 80 mm
Menge: 22,000 m

**05.03.017 Ummantelung von Dämmung DIN 4140 an Rohr, aus harter Kunststoffolie, Dicke min. 0,35 mm,**
in Verbindung mit der Dämmung Baustoffklasse B1
DIN 4102-1,
Rohraußendurchmesser über 77 bis 89 mm,
Dicke der Dämmung bis 70 mm
Menge: 22,000 m

**05.03.018 Ummantelung von Dämmung DIN 4140 an Rohr, aus harter Kunststoffolie, Dicke min. 0,35 mm,**
in Verbindung mit der Dämmung Baustoffklasse B1
DIN 4102-1,
Rohraußendurchmesser über 77 bis 89 mm,
Dicke der Dämmung bis 80 mm
Menge: 22,000 m

**05.03.019 Ummantelung von Dämmung DIN 4140 an Rohr, aus harter Kunststoffolie, Dicke min. 0,35 mm,**
in Verbindung mit der Dämmung Baustoffklasse B1
DIN 4102-1,
Rohraußendurchmesser über 89 bis 109 mm,
Dicke der Dämmung bis 80 mm
Menge: 22,000 m

**05.03.020 Ummantelung von Dämmung DIN 4140 an Rohr, aus harter Kunststoffolie, Dicke min. 0,35 mm,**
in Verbindung mit der Dämmung Baustoffklasse B1
DIN 4102-1,
Rohraußendurchmesser über 34 bis 43 mm,
Dicke der Dämmung bis 100 mm
Menge: 22,000 m

**05.03.021 Ummantelung von Dämmung DIN 4140 an Rohr, aus harter Kunststoffolie, Dicke min. 0,35 mm,**
in Verbindung mit der Dämmung Baustoffklasse B1
DIN 4102-1,
Rohraußendurchmesser über 43 bis 49 mm,
Dicke der Dämmung bis 100 mm
Menge: 22,000 m

**05.03.022 Ummantelung von Dämmung DIN 4140 an Rohr, aus harter Kunststoffolie, Dicke min. 0,35 mm,**
in Verbindung mit der Dämmung Baustoffklasse B1
DIN 4102-1,
Rohraußendurchmesser über 89 bis 109 mm,
Dicke der Dämmung bis 100 mm
Menge: 22,000 m

**05.03.023 Ummantelung von Dämmung DIN 4140 an Rohr, aus harter Kunststoffolie, Dicke min. 0,35 mm,**
in Verbindung mit der Dämmung Baustoffklasse B1
DIN 4102-1,
Rohraußendurchmesser über 89 bis 109 mm,
Dicke der Dämmung bis 120 mm
Menge: 22,000 m

**05.03.024 Ummantelung von Dämmung DIN 4140 an Rohr, aus harter Kunststoffolie, Dicke min. 0,35 mm,**
in Verbindung mit der Dämmung Baustoffklasse B1
DIN 4102-1,
Rohraußendurchmesser über 109 bis 140 mm,
Dicke der Dämmung bis 100 mm
Menge: 22,000 m

**05.03.025 Ummantelung von Dämmung DIN 4140 an Rohr, aus harter Kunststoffolie, Dicke min. 0,35 mm,**
in Verbindung mit der Dämmung Baustoffklasse B1
DIN 4102-1,
Rohraußendurchmesser über 109 bis 140 mm,
Dicke der Dämmung bis 120 mm
Menge: 22,000 m

**05.03.026 Ummantelung von Dämmung DIN 4140 an Rohr, aus harter Kunststoffolie, Dicke min. 0,35 mm,**
in Verbindung mit der Dämmung Baustoffklasse B1
DIN 4102-1,
Rohraußendurchmesser über 109 bis 140 mm,
Dicke der Dämmung bis 140 mm
Menge: 22,000 m

**05.03.027 Ummantelung von Dämmung DIN 4140 an Rohr, aus harter Kunststoffolie, Dicke min. 0,35 mm,**
in Verbindung mit der Dämmung Baustoffklasse B1
DIN 4102-1,
Rohraußendurchmesser über 140 bis 180 mm,
Dicke der Dämmung bis 140 mm
Menge: 22,000 m

**05.03.028 Ummantelung von Dämmung DIN 4140 an Rohr, aus harter Kunststoffolie, Dicke min. 0,35 mm,**
in Verbindung mit der Dämmung Baustoffklasse B1
DIN 4102-1,
Rohraußendurchmesser über 140 bis 180 mm,
Dicke der Dämmung bis 160 mm
Menge: 22,000 m

**05.03.029 Bogen bis 90 Grad aus harter Kunststofflolie, zur Ummantelung von Dämmung an Rohr, als Zulage,**
Rohraußendurchmesser bis 43 mm,
Dicke der Dämmung bis 30 mm
Menge: 22,000 Stk

**05.03.030 Bogen bis 90 Grad aus harter Kunststofflolie, zur Ummantelung von Dämmung an Rohr, als Zulage,**
Rohraußendurchmesser bis 43 mm,
Dicke der Dämmung über 30 bis 50 mm
Menge: 22,000 Stk

**05.03.031 Bogen bis 90 Grad aus harter Kunststofflolie, zur Ummantelung von Dämmung an Rohr, als Zulage,**
Rohraußendurchmesser über 43 bis 64 mm,
Dicke der Dämmung über 30 bis 50 mm
Menge: 22,000 Stk

**05.03.032 Bogen bis 90 Grad aus harter Kunststofflolie, zur Ummantelung von Dämmung an Rohr, als Zulage,**
Rohraußendurchmesser über 43 bis 64 mm,
Dicke der Dämmung über 50 bis 80 mm
Menge: 22,000 Stk

**05.03.033 Bogen bis 90 Grad aus harter Kunststofflolie, zur Ummantelung von Dämmung an Rohr, als Zulage,**
Rohraußendurchmesser über 64 bis 89 mm,
Dicke der Dämmung über 50 bis 80 mm
Menge: 22,000 Stk

**05.03.034 Bogen bis 90 Grad aus harter Kunststofflolie, zur Ummantelung von Dämmung an Rohr, als Zulage,**
Rohraußendurchmesser über 64 bis 89 mm,
Dicke der Dämmung über 80 bis 120 mm
Menge: 22,000 Stk

**05.03.035 Bogen bis 90 Grad aus harter Kunststofflolie, zur Ummantelung von Dämmung an Rohr, als Zulage,**
Rohraußendurchmesser über 64 bis 89 mm,
Dicke der Dämmung über 120 bis 160 mm
Menge: 22,000 Stk

**05.03.036 Bogen bis 90 Grad aus harter Kunststofflolie, zur Ummantelung von Dämmung an Rohr, als Zulage,**
Rohraußendurchmesser über 64 bis 89 mm,
Dicke der Dämmung über 160 bis 200 mm
Menge: 22,000 Stk

**05.03.037 Bogen bis 90 Grad aus harter Kunststofflolie, zur Ummantelung von Dämmung an Rohr, als Zulage,**
Rohraußendurchmesser über 89 bis 140 mm,
Dicke der Dämmung über 80 bis 120 mm
Menge: 22,000 Stk

**05.03.038 Bogen bis 90 Grad aus harter Kunststofflolie, zur Ummantelung von Dämmung an Rohr, als Zulage,**
Rohraußendurchmesser über 89 bis 140 mm,
Dicke der Dämmung über 120 bis 160 mm
Menge: 22,000 Stk

**05.03.039 Bogen bis 90 Grad aus harter Kunststofflolie, zur Ummantelung von Dämmung an Rohr, als Zulage,**
Rohraußendurchmesser über 140 bis 180 mm,
Dicke der Dämmung über 120 bis 160 mm
Menge: 22,000 Stk

**05.03.040 Konus aus harter Kunststoffolie, zur Ummantelung von Dämmung an Rohr, als Zulage,**
Rohraußendurchmesser bis 43 mm,
Dicke der Dämmung über 30 bis 50 mm
Menge: 22,000 Stk

**05.03.041 Konus aus harter Kunststoffolie, zur Ummantelung von Dämmung an Rohr, als Zulage,**
Rohraußendurchmesser über 43 bis 64 mm,
Dicke der Dämmung über 30 bis 50 mm
Menge: 22,000 Stk

**05.03.042 Konus aus harter Kunststoffolie, zur Ummantelung von Dämmung an Rohr, als Zulage,**
Rohraußendurchmesser über 43 bis 64 mm,
Dicke der Dämmung über 50 bis 80 mm
Menge: 22,000 Stk

**05.03.043 Konus aus harter Kunststoffolie, zur Ummantelung von Dämmung an Rohr, als Zulage,**
Rohraußendurchmesser über 64 bis 89 mm,
Dicke der Dämmung über 50 bis 80 mm
Menge: 22,000 Stk

**05.03.044 Konus aus harter Kunststoffolie, zur Ummantelung von Dämmung an Rohr, als Zulage,**
Rohraußendurchmesser über 64 bis 89 mm,
Dicke der Dämmung über 80 bis 120 mm
Menge: 22,000 Stk

**05.03.045 Konus aus harter Kunststoffolie, zur Ummantelung von Dämmung an Rohr, als Zulage,**
Rohraußendurchmesser über 89 bis 140 mm,
Dicke der Dämmung über 80 bis 120 mm
Menge: 22,000 Stk

**05.03.046 Konus aus harter Kunststoffolie, zur Ummantelung von Dämmung an Rohr, als Zulage,**
Rohraußendurchmesser über 89 bis 140 mm,
Dicke der Dämmung über 120 bis 160 mm
Menge: 22,000 Stk

**05.03.047 Konus aus harter Kunststoffolie, zur Ummantelung von Dämmung an Rohr, als Zulage,**
Rohraußendurchmesser über 140 bis 180 mm,
Dicke der Dämmung über 80 bis 120 mm
Menge: 22,000 Stk

**05.03.048 Stutzen aus harter Kunststoffolie, zur Ummantelung von Dämmung an Rohr, als Zulage,**
Anpassen des abgehenden Mantels und Herstellen des
Ausschnittes im durchgehenden Mantel,
Rohraußendurchmesser bis 43 mm,
Dicke der Dämmung über 30 bis 50 mm
Menge: 22,000 Stk

**05.03.049 Stutzen aus harter Kunststoffolie, zur Ummantelung von Dämmung an Rohr, als Zulage,**
Anpassen des abgehenden Mantels und Herstellen des
Ausschnittes im durchgehenden Mantel,
Rohraußendurchmesser über 43 bis 64 mm,
Dicke der Dämmung über 30 bis 50 mm
Menge: 22,000 Stk

**05.03.050 Stutzen aus harter Kunststoffolie, zur Ummantelung von Dämmung an Rohr, als Zulage,**
Anpassen des abgehenden Mantels und Herstellen des
Ausschnittes im durchgehenden Mantel,
Rohraußendurchmesser über 43 bis 64 mm,
Dicke der Dämmung über 50 bis 80 mm
Menge: 22,000 Stk

**05.03.051 Stutzen aus harter Kunststoffolie, zur Ummantelung von Dämmung an Rohr, als Zulage,**
Anpassen des abgehenden Mantels und Herstellen des
Ausschnittes im durchgehenden Mantel,
Rohraußendurchmesser über 64 bis 89 mm,
Dicke der Dämmung über 50 bis 80 mm
Menge: 22,000 Stk

**05.03.052 Stutzen aus harter Kunststoffolie, ur Ummantelung von Dämmung an Rohr, als Zulage,**
Anpassen des abgehenden Mantels und Herstellen des
Ausschnittes im durchgehenden Mantel,
Rohraußendurchmesser über 64 bis 89 mm,
Dicke der Dämmung über 80 bis 120 mm
Menge: 22,000 Stk

**05.03.053 Stutzen aus harter Kunststoffolie, zur Ummantelung von Dämmung an Rohr, als Zulage,**
Anpassen des abgehenden Mantels und Herstellen des
Ausschnittes im durchgehenden Mantel,
Rohraußendurchmesser über 89 bis 140 mm,
Dicke der Dämmung über 80 bis 120 mm
Menge: 22,000 Stk

**05.03.054 Stutzen aus harter Kunststoffolie, zur Ummantelung von Dämmung an Rohr, als Zulage,**
Anpassen des abgehenden Mantels und Herstellen des
Ausschnittes im durchgehenden Mantel,
Rohraußendurchmesser über 89 bis 140 mm,
Dicke der Dämmung über 120 bis 160 mm
Menge: 22,000 Stk

**05.03.055 Stutzen aus harter Kunststoffolie, zur Ummantelung von Dämmung an Rohr, als Zulage,**
Anpassen des abgehenden Mantels und Herstellen des
Ausschnittes im durchgehenden Mantel,
Rohraußendurchmesser über 140 bis 180 mm,
Dicke der Dämmung über 80 bis 120 mm
Menge: 22,000 Stk

**05.03.056 Ummantelung vorhandener Hartmanteldämmung an Rohr aus harter Kunstofflolie, Dicke min. 0,35 mm,**
Baustoffklasse B 1 DIN 4102-1 mit Zwischenlage zur
Egalisierung.
Menge: 22,000 m²

#### Untertitel 05.04 aus Aluminium-Grobkornfolie

**05.04.001 Ummantelung von Dämmung DIN 4140 an Rohr, aus Alu-Grobfolie DIN EN 546-1, Dicke min. 0,2 mm,**
Verschluß der Längsnähte mit Klammern/Nieten,
Rohraußendurchmesser bis 27 mm,
Dicke der Dämmung bis 30 mm
Menge: 7,000 m

**05.04.002 Ummantelung von Dämmung DIN 4140 an Rohr, aus Alu-Grobfolie DIN EN 546-1, Dicke min. 0,2 mm,**
Verschluß der Längsnähte mit Klammern/Nieten,
Rohraußendurchmesser über 27 bis 34 mm,
Dicke der Dämmung bis 30 mm
Menge: 7,000 m

**05.04.003 Ummantelung von Dämmung DIN 4140 an Rohr, aus Alu-Grobfolie DIN EN 546-1, Dicke min. 0,2 mm,**
Verschluß der Längsnähte mit Klammern/Nieten,
Rohraußendurchmesser über 27 bis 34 mm,
Dicke der Dämmung 40 mm
Menge: 7,000 m

**05.04.004 Ummantelung von Dämmung DIN 4140 an Rohr, aus Alu-Grobfolie DIN EN 546-1, Dicke min. 0,2 mm,**
Verschluß der Längsnähte mit Klammern/Nieten,
Rohraußendurchmesser über 34 bis 43 mm,
Dicke der Dämmung bis 30 mm
Menge: 7,000 m

**05.04.005 Ummantelung von Dämmung DIN 4140 an Rohr, aus Alu-Grobfolie DIN EN 546-1, Dicke min. 0,2 mm,**
Verschluß der Längsnähte mit Klammern/Nieten,
Rohraußendurchmesser über 34 bis 43 mm,
Dicke der Dämmung 40 mm
Menge: 7,000 m

**05.04.006 Ummantelung von Dämmung DIN 4140 an Rohr, aus Alu-Grobfolie DIN EN 546-1, Dicke min. 0,2 mm,**
Verschluß der Längsnähte mit Klammern/Nieten,
Rohraußendurchmesser über 34 bis 43 mm,
Dicke der Dämmung 50 mm
Menge: 7,000 m

**05.04.007 Ummantelung von Dämmung DIN 4140 an Rohr, aus Alu-Grobfolie DIN EN 546-1, Dicke min. 0,2 mm,**
Verschluß der Längsnähte mit Klammern/Nieten,
Rohraußendurchmesser über 43 bis 49 mm,
Dicke der Dämmung 40 mm
Menge: 7,000 m

**05.04.008 Ummantelung von Dämmung DIN 4140 an Rohr, aus Alu-Grobfolie DIN EN 546-1, Dicke min. 0,2 mm,**
Verschluß der Längsnähte mit Klammern/Nieten,
Rohraußendurchmesser über 43 bis 49 mm,
Dicke der Dämmung 50 mm
Menge: 7,000 m

**05.04.009 Ummantelung von Dämmung DIN 4140 an Rohr, aus Alu-Grobfolie DIN EN 546-1, Dicke min. 0,2 mm,**
Verschluß der Längsnähte mit Klammern/Nieten,
Rohraußendurchmesser über 49 bis 64 mm,
Dicke der Dämmung 70 mm
Menge: 7,000 m

**05.04.010 Ummantelung von Dämmung DIN 4140 an Rohr, aus Alu-Grobfolie DIN EN 546-1, Dicke min. 0,2 mm,**
Verschluß der Längsnähte mit Klammern/Nieten,
Rohraußendurchmesser über 64 bis 77 mm,
Dicke der Dämmung 60 mm
Menge: 7,000 m

**05.04.011 Ummantelung von Dämmung DIN 4140 an Rohr, aus Alu-Grobfolie DIN EN 546-1, Dicke min. 0,2 mm,**
Verschluß der Längsnähte mit Klammern/Nieten,
Rohraußendurchmesser über 64 bis 77 mm,
Dicke der Dämmung 70 mm
Menge: 7,000 m

**05.04.012 Ummantelung von Dämmung DIN 4140 an Rohr, aus Alu-Grobfolie DIN EN 546-1, Dicke min. 0,2 mm,**
Verschluß der Längsnähte mit Klammern/Nieten,
Rohraußendurchmesser über 64 bis 77 mm,
Dicke der Dämmung 80 mm
Menge: 7,000 m

**05.04.013 Ummantelung von Dämmung DIN 4140 an Rohr, aus Alu-Grobfolie DIN EN 546-1, Dicke min. 0,2 mm,**
Verschluß der Längsnähte mit Klammern/Nieten,
Rohraußendurchmesser über 77 bis 89 mm,
Dicke der Dämmung 80 mm
Menge: 7,000 m

**05.04.014 Ummantelung von Dämmung DIN 4140 an Rohr, aus Alu-Grobfolie DIN EN 546-1, Dicke min. 0,2 mm,**
Verschluß der Längsnähte mit Klammern/Nieten,
Rohraußendurchmesser über 89 bis 109 mm,
Dicke der Dämmung 80 mm
Menge: 7,000 m

**05.04.015 Ummantelung von Dämmung DIN 4140 an Rohr, aus Alu-Grobfolie DIN EN 546-1, Dicke min. 0,2 mm,**
Verschluß der Längsnähte mit Klammern/Nieten,
Rohraußendurchmesser über 109 bis 140 mm,
Dicke der Dämmung 80 mm
Menge: 7,000 m

**05.04.016 Ummantelung von Dämmung DIN 4140 an Rohr, aus Alu-Grobfolie DIN EN 546-1, Dicke min. 0,2 mm,**
Verschluß der Längsnähte mit Klammern/Nieten,
Rohraußendurchmesser über 49 bis 64 mm,
Dicke der Dämmung 100 mm
Menge: 7,000 m

**05.04.017 Ummantelung von Dämmung DIN 4140 an Rohr, aus Alu-Grobfolie DIN EN 546-1, Dicke min. 0,2 mm,**
Verschluß der Längsnähte mit Klammern/Nieten,
Rohraußendurchmesser über 49 bis 64 mm,
Dicke der Dämmung 120 mm
Menge: 7,000 m

**05.04.018 Ummantelung von Dämmung DIN 4140 an Rohr, aus Alu-Grobfolie DIN EN 546-1, Dicke min. 0,2 mm,**
Verschluß der Längsnähte mit Klammern/Nieten,
Rohraußendurchmesser über 49 bis 64 mm,
Dicke der Dämmung 140 mm
Menge: 7,000 m

**05.04.019 Ummantelung von Dämmung DIN 4140 an Rohr, aus Alu-Grobfolie DIN EN 546-1, Dicke min. 0,2 mm,**
Verschluß der Längsnähte mit Klammern/Nieten,
Rohraußendurchmesser über 64 bis 77 mm,
Dicke der Dämmung 100 mm
Menge: 7,000 m

**05.04.020 Ummantelung von Dämmung DIN 4140 an Rohr, aus Alu-Grobfolie DIN EN 546-1, Dicke min. 0,2 mm,**
Verschluß der Längsnähte mit Klammern/Nieten,
Rohraußendurchmesser über 64 bis 77 mm,
Dicke der Dämmung 120 mm
Menge: 7,000 m

**05.04.021 Ummantelung von Dämmung DIN 4140 an Rohr, aus Alu-Grobfolie DIN EN 546-1, Dicke min. 0,2 mm,**
Verschluß der Längsnähte mit Klammern/Nieten,
Rohraußendurchmesser über 77 bis 89 mm,
Dicke der Dämmung 100 mm
Menge: 7,000 m

**05.04.022 Ummantelung von Dämmung DIN 4140 an Rohr, aus Alu-Grobfolie DIN EN 546-1, Dicke min. 0,2 mm,**
Verschluß der Längsnähte mit Klammern/Nieten,
Rohraußendurchmesser über 89 bis 109 mm,
Dicke der Dämmung 100 mm
Menge: 7,000 m

**05.04.023 Ummantelung von Dämmung DIN 4140 an Rohr, aus Alu-Grobfolie DIN EN 546-1, Dicke min. 0,2 mm,**
Verschluß der Längsnähte mit Klammern/Nieten,
Rohraußendurchmesser über 109 bis 140 mm,
Dicke der Dämmung 100 mm
Menge: 7,000 m

**05.04.024 Ummantelung von Dämmung DIN 4140 an Rohr, aus Alu-Grobfolie DIN EN 546-1, Dicke min. 0,2 mm,**
Verschluß der Längsnähte mit Klammern/Nieten,
Rohraußendurchmesser über 109 bis 140 mm,
Dicke der Dämmung 120 mm
Menge: 7,000 m

**05.04.025 Ummantelung von Dämmung DIN 4140 an Rohr, aus Alu-Grobfolie DIN EN 546-1, Dicke min. 0,2 mm,**
Verschluß der Längsnähte mit Klammern/Nieten,
Rohraußendurchmesser über 140 bis 180 mm,
Dicke der Dämmung 140 mm
Menge: 7,000 m

**05.04.026 Ummantelung von Dämmung DIN 4140 an Rohr, aus Alu-Grobfolie DIN EN 546-1, Dicke min. 0,2 mm,**
Verschluß der Längsnähte mit Klammern/Nieten,
Rohraußendurchmesser über 140 bis 180 mm,
Dicke der Dämmung 160 mm
Menge: 7,000 m

**05.04.027 Ummantelung von Dämmung DIN 4140 an Rohr, aus Alu-Grobfolie DIN EN 546-1, Dicke min. 0,2 mm,**
Verschluß der Längsnähte mit Klammern/Nieten,
Rohraußendurchmesser über 140 bis 180 mm,
Dicke der Dämmung 180 mm
Menge: 7,000 m

**05.04.028 Ausschnitt in Ummantelung von Dämmung an Rohr, aus Alu-Grobkornfolie, Dicke min. 0,2 mm, als Zulage,**
Menge: 7,000 Stk

**05.04.029 Bogen aus Alu-Grobkornfolie zur Ummantelung von Dämmung an Rohr, Dicke min. 0,2 mm, als Zulage,**
bis 90 Grad, Rohraußendurchmesser bis 43 mm,
Dicke der Dämmung über 30 bis 50 mm
Menge: 7,000 Stk

**05.04.030 Bogen aus Alu-Grobkornfolie zur Ummantelung von Dämmung an Rohr, Dicke min. 0,2 mm, als Zulage,**
bis 90 Grad, Rohraußendurchmesser über 43 bis 64 mm,
Dicke der Dämmung über 30 bis 50 mm
Menge: 7,000 Stk

**05.04.031 Bogen aus Alu-Grobkornfolie zur Ummantelung von Dämmung an Rohr, Dicke min. 0,2 mm, als Zulage,**
bis 90 Grad, Rohraußendurchmesser über 43 bis 64 mm,
Dicke der Dämmung über 50 bis 80 mm
Menge: 7,000 Stk

**05.04.032 Bogen aus Alu-Grobkornfolie zur Ummantelung von Dämmung an Rohr, Dicke min. 0,2 mm, als Zulage,**
bis 90 Grad, Rohraußendurchmesser über 64 bis 89 mm,
Dicke der Dämmung über 50 bis 80 mm
Menge: 7,000 Stk

**05.04.033 Bogen aus Alu-Grobkornfolie zur Ummantelung von Dämmung an Rohr, Dicke min. 0,2 mm, als Zulage,**
bis 90 Grad, Rohraußendurchmesser über 64 bis 89 mm,
Dicke der Dämmung über 80 bis 120 mm
Menge: 7,000 Stk

**05.04.034 Bogen aus Alu-Grobkornfolie zur Ummantelung von Dämmung an Rohr, Dicke min. 0,2 mm, als Zulage,**
bis 90 Grad, Rohraußendurchmesser über 89 bis 140 mm,
Dicke der Dämmung über 80 bis 120 mm
Menge: 7,000 Stk

**05.04.035 Bogen aus Alu-Grobkornfolie zur Ummantelung von Dämmung an Rohr, Dicke min. 0,2 mm, als Zulage,**
bis 90 Grad, Rohraußendurchmesser über 89 bis 140 mm,
Dicke der Dämmung über 120 bis 160 mm
Menge: 7,000 Stk

**05.04.036 Bogen aus Alu-Grobkornfolie zur Ummantelung von Dämmung an Rohr, Dicke min. 0,2 mm, als Zulage,**
bis 90 Grad, Rohraußendurchmesser über 140 bis 180 mm,
Dicke der Dämmung über 80 bis 120 mm
Menge: 7,000 Stk

**05.04.037 Konus aus Alu-Grobkornfolie zur Ummantelung von Dämmung an Rohr, Dicke min. 0,2 mm, als Zulage,**
Rohraußendurchmesser bis 43 mm,
Dicke der Dämmung über 30 bis 50 mm
Menge: 7,000 Stk

**05.04.038 Konus aus Alu-Grobkornfolie zur Ummantelung von Dämmung an Rohr, Dicke min. 0,2 mm, als Zulage,**
Rohraußendurchmesser über 43 bis 64 mm,
Dicke der Dämmung über 30 bis 50 mm
Menge: 7,000 Stk

**05.04.039 Konus aus Alu-Grobkornfolie zur Ummantelung von Dämmung an Rohr, Dicke min. 0,2 mm, als Zulage,**
Rohraußendurchmesser über 43 bis 64 mm,
Dicke der Dämmung über 50 bis 80 mm
Menge: 7,000 Stk

**05.04.040 Konus aus Alu-Grobkornfolie zur Ummantelung von Dämmung an Rohr, Dicke min. 0,2 mm, als Zulage,**
Rohraußendurchmesser über 64 bis 89 mm,
Dicke der Dämmung über 50 bis 80 mm
Menge: 7,000 Stk

**05.04.041 Konus aus Alu-Grobkornfolie zur Ummantelung von Dämmung an Rohr, Dicke min. 0,2 mm, als Zulage,**
Rohraußendurchmesser über 64 bis 89 mm,
Dicke der Dämmung über 80 bis 120 mm
Menge: 7,000 Stk

**05.04.042 Konus aus Alu-Grobkornfolie zur Ummantelung von Dämmung an Rohr, Dicke min. 0,2 mm, als Zulage,**
Rohraußendurchmesser über 89 bis 140 mm,
Dicke der Dämmung über 80 bis 120 mm
Menge: 7,000 Stk

**05.04.043 Konus aus Alu-Grobkornfolie zur Ummantelung von Dämmung an Rohr, Dicke min. 0,2 mm, als Zulage,**
Rohraußendurchmesser über 89 bis 140 mm,
Dicke der Dämmung über 120 bis 160 mm
Menge: 7,000 Stk

**05.04.044 Konus aus Alu-Grobkornfolie zur Ummantelung von Dämmung an Rohr, Dicke min. 0,2 mm, als Zulage,**
Rohraußendurchmesser über 89 bis 140 mm,
Dicke der Dämmung über 160 bis 200 mm
Menge: 7,000 Stk

**05.04.045 Konus aus Alu-Grobkornfolie zur Ummantelung von Dämmung an Rohr, Dicke min. 0,2 mm, als Zulage,**
Rohraußendurchmesser über 140 bis 180 mm,
Dicke der Dämmung über 160 bis 200 mm
Menge: 7,000 Stk

**05.04.046 Paßstück aus Alu-Grobkornfolie zur Ummantelung von Dämmung an Rohr, Dicke min. 0,2 mm, als Zulage,**
Rohraußendurchmesser bis 43 mm,
Dicke der Dämmung über 30 bis 50 mm
Menge: 7,000 Stk

**05.04.047 Paßstück aus Alu-Grobkornfolie zur Ummantelung von Dämmung an Rohr, Dicke min. 0,2 mm, als Zulage,**
Rohraußendurchmesser über 43 bis 64 mm,
Dicke der Dämmung über 30 bis 50 mm
Menge: 7,000 Stk

**05.04.048 Paßstück aus Alu-Grobkornfolie zur Ummantelung von Dämmung an Rohr, Dicke min. 0,2 mm, als Zulage,**
Rohraußendurchmesser über 43 bis 64 mm,
Dicke der Dämmung über 50 bis 80 mm
Menge: 7,000 Stk

**05.04.049 Paßstück aus Alu-Grobkornfolie zur Ummantelung von Dämmung an Rohr, Dicke min. 0,2 mm, als Zulage,**
Rohraußendurchmesser über 64 bis 89 mm,
Dicke der Dämmung über 50 bis 80 mm
Menge: 7,000 Stk

**05.04.050 Paßstück aus Alu-Grobkornfolie zur Ummantelung von Dämmung an Rohr, Dicke min. 0,2 mm, als Zulage,**
Rohraußendurchmesser über 64 bis 89 mm,
Dicke der Dämmung über 80 bis 120 mm
Menge: 7,000 Stk

**05.04.051 Paßstück aus Alu-Grobkornfolie zur Ummantelung von Dämmung an Rohr, Dicke min. 0,2 mm, als Zulage,**
Rohraußendurchmesser über 89 bis 140 mm,
Dicke der Dämmung über 80 bis 120 mm
Menge: 7,000 Stk

**05.04.052 Paßstück aus Alu-Grobkornfolie zur Ummantelung von Dämmung an Rohr, Dicke min. 0,2 mm, als Zulage,**
Rohraußendurchmesser über 140 bis 180 mm,
Dicke der Dämmung über 120 bis 160 mm
Menge: 7,000 Stk

**05.04.053 Paßstück aus Alu-Grobkornfolie zur Ummantelung von Dämmung an Rohr, Dicke min. 0,2 mm, als Zulage,**
Rohraußendurchmesser über 140 bis 180 mm,
Dicke der Dämmung über 160 bis 200 mm
Menge: 7,000 Stk

**05.04.054 Stutzen aus Alu-Grobkornfolie zur Ummantelung von Dämmung an Rohr, Dicke min. 0,2 mm, als Zulage,**
Anpassen des abgehenden Mantels und Herstellen des
Ausschnittes im durchgehenden Mantel,
Rohraußendurchmesser bis 43 mm,
Dicke der Dämmung über 30 bis 50 mm
Menge: 7,000 Stk

**05.04.055 Stutzen aus Alu-Grobkornfolie zur Ummantelung von Dämmung an Rohr, Dicke min. 0,2 mm, als Zulage,**
Anpassen des abgehenden Mantels und Herstellen des
Ausschnittes im durchgehenden Mantel,
Rohraußendurchmesser über 43 bis 64 mm,
Dicke der Dämmung über 30 bis 50 mm
Menge: 7,000 Stk

**05.04.056 Stutzen aus Alu-Grobkornfolie zur Ummantelung von Dämmung an Rohr, Dicke min. 0,2 mm, als Zulage,**
Anpassen des abgehenden Mantels und Herstellen des
Ausschnittes im durchgehenden Mantel,
Rohraußendurchmesser über 43 bis 64 mm,
Dicke der Dämmung über 50 bis 80 mm
Menge: 7,000 Stk

**05.04.057 Stutzen aus Alu-Grobkornfolie zur Ummantelung von Dämmung an Rohr, Dicke min. 0,2 mm, als Zulage,**
Anpassen des abgehenden Mantels und Herstellen des
Ausschnittes im durchgehenden Mantel,
Rohraußendurchmesser über 64 bis 89 mm,
Dicke der Dämmung über 50 bis 80 mm
Menge: 7,000 Stk

**05.04.058 Stutzen aus Alu-Grobkornfolie zur Ummantelung von Dämmung an Rohr, Dicke min. 0,2 mm, als Zulage,**
Anpassen des abgehenden Mantels und Herstellen des
Ausschnittes im durchgehenden Mantel,
Rohraußendurchmesser über 64 bis 89 mm,
Dicke der Dämmung über 80 bis 120 mm
Menge: 7,000 Stk

**05.04.059 Stutzen aus Alu-Grobkornfolie zur Ummantelung von Dämmung an Rohr, Dicke min. 0,2 mm, als Zulage,**
Anpassen des abgehenden Mantels und Herstellen des
Ausschnittes im durchgehenden Mantel,
Rohraußendurchmesser über 89 bis 140 mm,
Dicke der Dämmung über 50 bis 80 mm
Menge: 7,000 Stk

**05.04.060 Stutzen aus Alu-Grobkornfolie zur Ummantelung von Dämmung an Rohr, Dicke min. 0,2 mm, als Zulage,**
Anpassen des abgehenden Mantels und Herstellen des
Ausschnittes im durchgehenden Mantel,
Rohraußendurchmesser über 89 bis 140 mm,
Dicke der Dämmung über 80 bis 120 mm
Menge: 7,000 Stk

**05.04.061 Stutzen aus Alu-Grobkornfolie zur Ummantelung von Dämmung an Rohr, Dicke min. 0,2 mm, als Zulage,**
Anpassen des abgehenden Mantels und Herstellen des
Ausschnittes im durchgehenden Mantel,
Rohraußendurchmesser über 89 bis 140 mm,
Dicke der Dämmung über 120 bis 160 mm
Menge: 7,000 Stk

**05.04.062 Stutzen aus Alu-Grobkornfolie zur Ummantelung von Dämmung an Rohr, Dicke min. 0,2 mm, als Zulage,**
Anpassen des abgehenden Mantels und Herstellen des
Ausschnittes im durchgehenden Mantel,
Rohraußendurchmesser über 140 bis 180 mm,
Dicke der Dämmung über 120 bis 160 mm
Menge: 7,000 Stk

**05.04.063 Stutzen aus Alu-Grobkornfolie zur Ummantelung von Dämmung an Rohr, Dicke min. 0,2 mm, als Zulage,**
Anpassen des abgehenden Mantels und Herstellen des
Ausschnittes im durchgehenden Mantel,
Rohraußendurchmesser über 140 bis 180 mm,
Dicke der Dämmung über 160 bis 200 mm
Menge: 7,000 Stk

**05.04.064 Endstelle aus Alu-Grobkornfolie, Ummantelung von Dämmung an Rohr, Dicke min. 0,2 mm, als Zulage,**
als Manschette,
Rohraußendurchmesser bis 43 mm,
Dicke der Dämmung über 30 bis 50 mm
Menge: 7,000 Stk

**05.04.065 Endstelle aus Alu-Grobkornfolie, Ummantelung von Dämmung an Rohr, Dicke min. 0,2 mm, als Zulage,**
als Manschette,
Rohraußendurchmesser über 43 bis 64 mm,
Dicke der Dämmung über 30 bis 50 mm
Menge: 7,000 Stk

**05.04.066 Endstelle aus Alu-Grobkornfolie, Ummantelung von Dämmung an Rohr, Dicke min. 0,2 mm, als Zulage,**
als Manschette,
Rohraußendurchmesser über 43 bis 64 mm,
Dicke der Dämmung über 50 bis 80 mm
Menge: 7,000 Stk

**05.04.067 Endstelle aus Alu-Grobkornfolie, Ummantelung von Dämmung an Rohr, Dicke min. 0,2 mm, als Zulage,**
als Manschette,
Rohraußendurchmesser über 64 bis 89 mm,
Dicke der Dämmung über 50 bis 80 mm
Menge: 7,000 Stk

**05.04.068 Endstelle aus Alu-Grobkornfolie, Ummantelung von Dämmung an Rohr, Dicke min. 0,2 mm, als Zulage,**
als Manschette,
Rohraußendurchmesser über 64 bis 89 mm,
Dicke der Dämmung über 80 bis 120 mm
Menge: 7,000 Stk

**05.04.069 Endstelle aus Alu-Grobkornfolie, Ummantelung von Dämmung an Rohr, Dicke min. 0,2 mm, als Zulage,**
als Manschette,
Rohraußendurchmesser über 89 bis 140 mm,
Dicke der Dämmung über 80 bis 120 mm
Menge: 7,000 Stk

**05.04.070 Endstelle aus Alu-Grobkornfolie, Ummantelung von Dämmung an Rohr, Dicke min. 0,2 mm, als Zulage,**
als Manschette,
Rohraußendurchmesser über 89 bis 140 mm,
Dicke der Dämmung über 120 bis 160 mm
Menge: 7,000 Stk

**05.04.071 Endstelle aus Alu-Grobkornfolie, Ummantelung von Dämmung an Rohr, Dicke min. 0,2 mm, als Zulage,**
als Manschette,
Rohraußendurchmesser über 140 bis 180 mm,
Dicke der Dämmung über 120 bis 160 mm
Menge: 7,000 Stk

**05.04.072 Ummantelung von Dämmung DIN 4140 an Rohr, aus Alu-Grobkornfolie DIN EN 546-1, Dicke min. 0,3 mm,**
Verschluß der Längsnähte mit Klammern/Nieten,
Rohraußendurchmesser bis 27 mm,
Dicke der Dämmung bis 30 mm
Menge: 7,000 m

**05.04.073 Ummantelung von Dämmung DIN 4140 an Rohr, aus Alu-Grobkornfolie DIN EN 546-1, Dicke min. 0,3 mm,**
Verschluß der Längsnähte mit Klammern/Nieten,
Rohraußendurchmesser über 27 bis 34 mm,
Dicke der Dämmung bis 30 mm
Menge: 7,000 m

**05.04.074 Ummantelung von Dämmung DIN 4140 an Rohr, aus Alu-Grobkornfolie DIN EN 546-1, Dicke min. 0,3 mm,**
Verschluß der Längsnähte mit Klammern/Nieten,
Rohraußendurchmesser über 27 bis 34 mm,
Dicke der Dämmung 40 mm
Menge: 7,000 m

**05.04.075 Ummantelung von Dämmung DIN 4140 an Rohr, aus Alu-Grobkornfolie DIN EN 546-1, Dicke min. 0,3 mm,**
Verschluß der Längsnähte mit Klammern/Nieten,
Rohraußendurchmesser über 34 bis 43 mm,
Dicke der Dämmung 40 mm
Menge: 7,000 m

**05.04.076 Ummantelung von Dämmung DIN 4140 an Rohr, aus Alu-Grobkornfolie DIN EN 546-1, Dicke min. 0,3 mm,**
Verschluß der Längsnähte mit Klammern/Nieten,
Rohraußendurchmesser über 34 bis 43 mm,
Dicke der Dämmung 50 mm
Menge: 7,000 m

**05.04.077 Ummantelung von Dämmung DIN 4140 an Rohr, aus Alu-Grobkornfolie DIN EN 546-1, Dicke min. 0,3 mm,**
Verschluß der Längsnähte mit Klammern/Nieten,
Rohraußendurchmesser über 43 bis 49 mm,
Dicke der Dämmung 40 mm
Menge: 7,000 m

**05.04.078 Ummantelung von Dämmung DIN 4140 an Rohr, aus Alu-Grobkornfolie DIN EN 546-1, Dicke min. 0,3 mm,**
Verschluß der Längsnähte mit Klammern/Nieten,
Rohraußendurchmesser über 43 bis 49 mm,
Dicke der Dämmung 50 mm
Menge: 7,000 m

**05.04.079 Ummantelung von Dämmung DIN 4140 an Rohr, aus Alu-Grobkornfolie DIN EN 546-1, Dicke min. 0,3 mm,**
Verschluß der Längsnähte mit Klammern/Nieten,
Rohraußendurchmesser über 49 bis 64 mm,
Dicke der Dämmung 50 mm
Menge: 7,000 m

**05.04.080 Ummantelung von Dämmung DIN 4140 an Rohr, aus Alu-Grobkornfolie DIN EN 546-1, Dicke min. 0,3 mm,**
Verschluß der Längsnähte mit Klammern/Nieten,
Rohraußendurchmesser über 49 bis 64 mm,
Dicke der Dämmung 60 mm
Menge: 7,000 m

**05.04.081 Ummantelung von Dämmung DIN 4140 an Rohr, aus Alu-Grobkornfolie DIN EN 546-1, Dicke min. 0,3 mm,**
Verschluß der Längsnähte mit Klammern/Nieten,
Rohraußendurchmesser über 49 bis 64 mm,
Dicke der Dämmung 70 mm
Menge: 7,000 m

**05.04.082 Ummantelung von Dämmung DIN 4140 an Rohr, aus Alu-Grobkornfolie DIN EN 546-1, Dicke min. 0,3 mm,**
Verschluß der Längsnähte mit Klammern/Nieten,
Rohraußendurchmesser über 64 bis 77 mm,
Dicke der Dämmung 60 mm
Menge: 7,000 m

**05.04.083 Ummantelung von Dämmung DIN 4140 an Rohr, aus Alu-Grobkornfolie DIN EN 546-1, Dicke min. 0,3 mm,**
Verschluß der Längsnähte mit Klammern/Nieten,
Rohraußendurchmesser über 64 bis 77 mm,
Dicke der Dämmung 70 mm
Menge: 7,000 m

**05.04.084 Ummantelung von Dämmung DIN 4140 an Rohr, aus Alu-Grobkornfolie DIN EN 546-1, Dicke min. 0,3 mm,**
Verschluß der Längsnähte mit Klammern/Nieten,
Rohraußendurchmesser über 64 bis 77 mm,
Dicke der Dämmung 80 mm
Menge: 7,000 m

**05.04.085 Ummantelung von Dämmung DIN 4140 an Rohr, aus Alu-Grobkornfolie DIN EN 546-1, Dicke min. 0,3 mm,**
Verschluß der Längsnähte mit Klammern/Nieten,
Rohraußendurchmesser über 77 bis 89 mm,
Dicke der Dämmung 70 mm
Menge: 7,000 m

**05.04.086 Ummantelung von Dämmung DIN 4140 an Rohr, aus Alu-Grobkornfolie DIN EN 546-1, Dicke min. 0,3 mm,**
Verschluß der Längsnähte mit Klammern/Nieten,
Rohraußendurchmesser über 77 bis 89 mm,
Dicke der Dämmung 80 mm
Menge: 7,000 m

**05.04.087 Ummantelung von Dämmung DIN 4140 an Rohr, aus Alu-Grobkornfolie DIN EN 546-1, Dicke min. 0,3 mm,**
Verschluß der Längsnähte mit Klammern/Nieten,
Rohraußendurchmesser über 89 bis 109 mm,
Dicke der Dämmung 60 mm
Menge: 7,000 m

**05.04.088 Ummantelung von Dämmung DIN 4140 an Rohr, aus Alu-Grobkornfolie DIN EN 546-1, Dicke min. 0,3 mm,**
Verschluß der Längsnähte mit Klammern/Nieten,
Rohraußendurchmesser über 89 bis 109 mm,
Dicke der Dämmung 70 mm
Menge: 7,000 m

**05.04.089 Ummantelung von Dämmung DIN 4140 an Rohr, aus Alu-Grobkornfolie DIN EN 546-1, Dicke min. 0,3 mm,**
Verschluß der Längsnähte mit Klammern/Nieten,
Rohraußendurchmesser über 89 bis 109 mm,
Dicke der Dämmung 80 mm
Menge: 7,000 m

**05.04.090 Ummantelung von Dämmung DIN 4140 an Rohr, aus Alu-Grobkornfolie DIN EN 546-1, Dicke min. 0,3 mm,**
Verschluß der Längsnähte mit Klammern/Nieten,
Rohraußendurchmesser über 49 bis 64 mm,
Dicke der Dämmung 100 mm
Menge: 7,000 m

**05.04.091 Ummantelung von Dämmung DIN 4140 an Rohr, aus Alu-Grobkornfolie DIN EN 546-1, Dicke min. 0,3 mm,**
Verschluß der Längsnähte mit Klammern/Nieten,
Rohraußendurchmesser über 49 bis 64 mm,
Dicke der Dämmung 120 mm
Menge: 7,000 m

**05.04.092 Ummantelung von Dämmung DIN 4140 an Rohr, aus Alu-Grobkornfolie DIN EN 546-1, Dicke min. 0,3 mm,**
Verschluß der Längsnähte mit Klammern/Nieten,
Rohraußendurchmesser über 49 bis 64 mm,
Dicke der Dämmung 140 mm
Menge: 7,000 m

**05.04.093 Ummantelung von Dämmung DIN 4140 an Rohr, aus Alu-Grobkornfolie DIN EN 546-1, Dicke min. 0,3 mm,**
Verschluß der Längsnähte mit Klammern/Nieten,
Rohraußendurchmesser über 64 bis 77 mm,
Dicke der Dämmung 160 mm
Menge: 7,000 m

**05.04.094 Ummantelung von Dämmung DIN 4140 an Rohr, aus Alu-Grobkornfolie DIN EN 546-1, Dicke min. 0,3 mm,**
Verschluß der Längsnähte mit Klammern/Nieten,
Rohraußendurchmesser über 89 bis 109 mm,
Dicke der Dämmung 100 mm
Menge: 7,000 m

**05.04.095 Ummantelung von Dämmung DIN 4140 an Rohr, aus Alu-Grobkornfolie DIN EN 546-1, Dicke min. 0,3 mm,**
Verschluß der Längsnähte mit Klammern/Nieten,
Rohraußendurchmesser über 89 bis 109 mm,
Dicke der Dämmung 120 mm
Menge: 7,000 m

**05.04.096 Ummantelung von Dämmung DIN 4140 an Rohr, aus Alu-Grobkornfolie DIN EN 546-1, Dicke min. 0,3 mm,**
Verschluß der Längsnähte mit Klammern/Nieten,
Rohraußendurchmesser über 89 bis 109 mm,
Dicke der Dämmung 140 mm
Menge: 7,000 m

**05.04.097 Ummantelung von Dämmung DIN 4140 an Rohr, aus Alu-Grobkornfolie DIN EN 546-1, Dicke min. 0,3 mm,**
Verschluß der Längsnähte mit Klammern/Nieten,
Rohraußendurchmesser über 89 bis 109 mm,
Dicke der Dämmung 160 mm
Menge: 7,000 m

**05.04.098 Ummantelung von Dämmung DIN 4140 an Rohr, aus Alu-Grobkornfolie DIN EN 546-1, Dicke min. 0,3 mm,**
Verschluß der Längsnähte mit Klammern/Nieten,
Rohraußendurchmesser über 89 bis 109 mm,
Dicke der Dämmung 180 mm
Menge: 7,000 m

**05.04.099 Ummantelung von Dämmung DIN 4140 an Rohr, aus Alu-Grobkornfolie DIN EN 546-1, Dicke min. 0,3 mm,**
Verschluß der Längsnähte mit Klammern/Nieten,
Rohraußendurchmesser über 89 bis 109 mm,
Dicke der Dämmung 200 mm
Menge: 7,000 m

**05.04.100 Ummantelung von Dämmung DIN 4140 an Rohr, aus Alu-Grobkornfolie DIN EN 546-1, Dicke min. 0,3 mm,**
Verschluß der Längsnähte mit Klammern/Nieten,
Rohraußendurchmesser über 109 bis 140 mm,
Dicke der Dämmung 100 mm
Menge: 7,000 m

**05.04.101 Ummantelung von Dämmung DIN 4140 an Rohr, aus Alu-Grobkornfolie DIN EN 546-1, Dicke min. 0,3 mm,**
Verschluß der Längsnähte mit Klammern/Nieten,
Rohraußendurchmesser über 109 bis 140 mm,
Dicke der Dämmung 120 mm
Menge: 7,000 m

**05.04.102 Ummantelung von Dämmung DIN 4140 an Rohr, aus Alu-Grobkornfolie DIN EN 546-1, Dicke min. 0,3 mm,**
Verschluß der Längsnähte mit Klammern/Nieten,
Rohraußendurchmesser über 109 bis 140 mm,
Dicke der Dämmung 140 mm
Menge: 7,000 m

**05.04.103 Ummantelung von Dämmung DIN 4140 an Rohr, aus Alu-Grobkornfolie DIN EN 546-1, Dicke min. 0,3 mm,**
Verschluß der Längsnähte mit Klammern/Nieten,
Rohraußendurchmesser über 140 bis 180 mm,
Dicke der Dämmung 140 mm
Menge: 7,000 m

**05.04.104 Ausschnitt in Ummantelung von Dämmung an Rohr, aus Alu-Grobkornfolie, Dicke min. 0,3 mm, als Zulage.**
Menge: 7,000 Stk

**05.04.105 Bogen aus Alu-Grobkornfolie zur Ummantelung von Dämmung an Rohr, Dicke min. 0,3 mm, als Zulage,**
bis 90 Grad, Rohraußendurchmesser bis 43 mm,
Dicke der Dämmung bis 30 mm
Menge: 7,000 Stk

**05.04.106 Bogen aus Alu-Grobkornfolie zur Ummantelung von Dämmung an Rohr, Dicke min. 0,3 mm, als Zulage,**
bis 90 Grad, Rohraußendurchmesser bis 43 mm,
Dicke der Dämmung über 30 bis 50 mm
Menge: 7,000 Stk

**05.04.107 Bogen aus Alu-Grobkornfolie zur Ummantelung von Dämmung an Rohr, Dicke min. 0,3 mm, als Zulage,**
bis 90 Grad, Rohraußendurchmesser über 43 bis 64 mm,
Dicke der Dämmung über 30 bis 50 mm
Menge: 7,000 Stk

**05.04.108 Bogen aus Alu-Grobkornfolie zur Ummantelung von Dämmung an Rohr, Dicke min. 0,3 mm, als Zulage,**
bis 90 Grad, Rohraußendurchmesser über 43 bis 64 mm,
Dicke der Dämmung über 50 bis 80 mm
Menge: 7,000 Stk

**05.04.109 Bogen aus Alu-Grobkornfolie zur Ummantelung von Dämmung an Rohr, Dicke min. 0,3 mm, als Zulage,**
bis 90 Grad, Rohraußendurchmesser über 64 bis 89 mm,
Dicke der Dämmung über 50 bis 80 mm
Menge: 7,000 Stk

**05.04.110 Bogen aus Alu-Grobkornfolie zur Ummantelung von Dämmung an Rohr, Dicke min. 0,3 mm, als Zulage,**
bis 90 Grad, Rohraußendurchmesser über 64 bis 89 mm,
Dicke der Dämmung über 80 bis 120 mm
Menge: 7,000 Stk

**05.04.111 Bogen aus Alu-Grobkornfolie zur Ummantelung von Dämmung an Rohr, Dicke min. 0,3 mm, als Zulage,**
bis 90 Grad, Rohraußendurchmesser über 89 bis 140 mm,
Dicke der Dämmung über 80 bis 120 mm
Menge: 7,000 Stk

**05.04.112 Bogen aus Alu-Grobkornfolie zur Ummantelung von Dämmung an Rohr, Dicke min. 0,3 mm, als Zulage,**
bis 90 Grad, Rohraußendurchmesser über 89 bis 140 mm,
Dicke der Dämmung über 120 bis 160 mm
Menge: 7,000 Stk

**05.04.113 Bogen aus Alu-Grobkornfolie zur Ummantelung von Dämmung an Rohr, Dicke min. 0,3 mm, als Zulage,**
bis 90 Grad, Rohraußendurchmesser über 89 bis 140 mm,
Dicke der Dämmung über 160 bis 200 mm
Menge: 7,000 Stk

**05.04.114 Bogen aus Alu-Grobkornfolie zur Ummantelung von Dämmung an Rohr, Dicke min. 0,3 mm, als Zulage,**
bis 90 Grad, Rohraußendurchmesser über 140 bis 180 mm,
Dicke der Dämmung über 120 bis 160 mm
Menge: 7,000 Stk

**05.04.115 Konus aus Alu-Grobkornfolie zur Ummantelung von Dämmung an Rohr, Dicke min. 0,3 mm, als Zulage,**
Rohraußendurchmesser bis 43 mm,
Dicke der Dämmung über 30 bis 50 mm
Menge: 7,000 Stk

**05.04.116 Konus aus Alu-Grobkornfolie zur Ummantelung von Dämmung an Rohr, Dicke min. 0,3 mm, als Zulage,**
Rohraußendurchmesser über 43 bis 64 mm,
Dicke der Dämmung über 30 bis 50 mm
Menge: 7,000 Stk

**05.04.117 Konus aus Alu-Grobkornfolie zur Ummantelung von Dämmung an Rohr, Dicke min. 0,3 mm, als Zulage,**
Rohraußendurchmesser über 43 bis 64 mm,
Dicke der Dämmung über 50 bis 80 mm
Menge: 7,000 Stk

**05.04.118 Konus aus Alu-Grobkornfolie zur Ummantelung von Dämmung an Rohr, Dicke min. 0,3 mm, als Zulage,**
Rohraußendurchmesser über 64 bis 89 mm,
Dicke der Dämmung über 50 bis 80 mm
Menge: 7,000 Stk

**05.04.119 Konus aus Alu-Grobkornfolie zur Ummantelung von Dämmung an Rohr, Dicke min. 0,3 mm, als Zulage,**
Rohraußendurchmesser über 64 bis 89 mm,
Dicke der Dämmung über 80 bis 120 mm
Menge: 7,000 Stk

**05.04.120 Konus aus Alu-Grobkornfolie zur Ummantelung von Dämmung an Rohr, Dicke min. 0,3 mm, als Zulage,**
Rohraußendurchmesser über 89 bis 140 mm,
Dicke der Dämmung über 80 bis 120 mm
Menge: 7,000 Stk

**05.04.121 Konus aus Alu-Grobkornfolie zur Ummantelung von Dämmung an Rohr, Dicke min. 0,3 mm, als Zulage,**
Rohraußendurchmesser über 89 bis 140 mm,
Dicke der Dämmung über 120 bis 160 mm
Menge: 7,000 Stk

**05.04.122 Konus aus Alu-Grobkornfolie zur Ummantelung von Dämmung an Rohr, Dicke min. 0,3 mm, als Zulage,**
Rohraußendurchmesser über 140 bis 180 mm,
Dicke der Dämmung über 80 bis 120 mm
Menge: 7,000 Stk

**05.04.123 Paßstück aus Alu-Grobkornfolie zur Ummantelung von Dämmung an Rohr, Dicke min. 0,3 mm, als Zulage,**
Rohraußendurchmesser bis 43 mm,
Dicke der Dämmung über 30 bis 50 mm
Menge: 7,000 Stk

**05.04.124 Paßstück aus Alu-Grobkornfolie zur Ummantelung von Dämmung an Rohr, Dicke min. 0,3 mm, als Zulage,**
Rohraußendurchmesser über 43 bis 64 mm,
Dicke der Dämmung über 30 bis 50 mm
Menge: 7,000 Stk

**05.04.125 Paßstück aus Alu-Grobkornfolie zur Ummantelung von Dämmung an Rohr, Dicke min. 0,3 mm, als Zulage,**
Rohraußendurchmesser über 43 bis 64 mm,
Dicke der Dämmung über 50 bis 80 mm
Menge: 7,000 Stk

**05.04.126 Paßstück aus Alu-Grobkornfolie zur Ummantelung von Dämmung an Rohr, Dicke min. 0,3 mm, als Zulage,**
Rohraußendurchmesser über 64 bis 89 mm,
Dicke der Dämmung über 50 bis 80 mm
Menge: 7,000 Stk

**05.04.127 Paßstück aus Alu-Grobkornfolie zur Ummantelung von Dämmung an Rohr, Dicke min. 0,3 mm, als Zulage,**
Rohraußendurchmesser über 64 bis 89 mm,
Dicke der Dämmung über 80 bis 120 mm
Menge: 7,000 Stk

**05.04.128 Paßstück aus Alu-Grobkornfolie zur Ummantelung von Dämmung an Rohr, Dicke min. 0,3 mm, als Zulage,**
Rohraußendurchmesser über 89 bis 140 mm,
Dicke der Dämmung über 80 bis 120 mm
Menge: 7,000 Stk

**05.04.129 Paßstück aus Alu-Grobkornfolie zur Ummantelung von Dämmung an Rohr, Dicke min. 0,3 mm, als Zulage,**
Rohraußendurchmesser über 89 bis 140 mm,
Dicke der Dämmung über 120 bis 160 mm
Menge: 7,000 Stk

**05.04.130 Paßstück aus Alu-Grobkornfolie zur Ummantelung von Dämmung an Rohr, Dicke min. 0,3 mm, als Zulage,**
Rohraußendurchmesser über 140 bis 180 mm,
Dicke der Dämmung über 80 bis 120 mm
Menge: 7,000 Stk

**05.04.131 Stuzen aus Alu-Grobkornfolie zur Ummantelung von Dämmung an Rohr, Dicke min. 0,3 mm, als Zulage,**
Anpassen des abgehenden Mantels und Herstellen des
Ausschnittes im durchgehenden Mantel,
Rohraußendurchmesser bis 43 mm,
Dicke der Dämmung über 30 bis 50 mm
Menge: 7,000 Stk

**05.04.132 Stuzen aus Alu-Grobkornfolie zur Ummantelung von Dämmung an Rohr, Dicke min. 0,3 mm, als Zulage,**
Anpassen des abgehenden Mantels und Herstellen des
Ausschnittes im durchgehenden Mantel,
Rohraußendurchmesser über 43 bis 64 mm,
Dicke der Dämmung über 30 bis 50 mm
Menge: 7,000 Stk

**05.04.133 Stuzen aus Alu-Grobkornfolie zur Ummantelung von Dämmung an Rohr, Dicke min. 0,3 mm, als Zulage,**
Anpassen des abgehenden Mantels und Herstellen des
Ausschnittes im durchgehenden Mantel,
Rohraußendurchmesser über 43 bis 64 mm,
Dicke der Dämmung über 50 bis 80 mm
Menge: 7,000 Stk

**05.04.134 Stuzen aus Alu-Grobkornfolie zur Ummantelung von Dämmung an Rohr, Dicke min. 0,3 mm, als Zulage,**
Anpassen des abgehenden Mantels und Herstellen des
Ausschnittes im durchgehenden Mantel,
Rohraußendurchmesser über 64 bis 89 mm,
Dicke der Dämmung über 50 bis 80 mm
Menge: 7,000 Stk

**05.04.135 Stuzen aus Alu-Grobkornfolie zur Ummantelung von Dämmung an Rohr, Dicke min. 0,3 mm, als Zulage,**
Anpassen des abgehenden Mantels und Herstellen des
Ausschnittes im durchgehenden Mantel,
Rohraußendurchmesser über 64 bis 89 mm,
Dicke der Dämmung über 80 bis 120 mm
Menge: 7,000 Stk

**05.04.136 Stuzen aus Alu-Grobkornfolie zur Ummantelung von Dämmung an Rohr, Dicke min. 0,3 mm, als Zulage,**
Anpassen des abgehenden Mantels und Herstellen des
Ausschnittes im durchgehenden Mantel,
Rohraußendurchmesser über 89 bis 140 mm,
Dicke der Dämmung über 80 bis 120 mm
Menge: 7,000 Stk

**05.04.137 Stuzen aus Alu-Grobkornfolie zur Ummantelung von Dämmung an Rohr, Dicke min. 0,3 mm, als Zulage,**
Anpassen des abgehenden Mantels und Herstellen des
Ausschnittes im durchgehenden Mantel,
Rohraußendurchmesser über 89 bis 140 mm,
Dicke der Dämmung über 120 bis 160 mm
Menge: 7,000 Stk

**05.04.138 Stuzen aus Alu-Grobkornfolie zur Ummantelung von Dämmung an Rohr, Dicke min. 0,3 mm, als Zulage,**
Anpassen des abgehenden Mantels und Herstellen des
Ausschnittes im durchgehenden Mantel,
Rohraußendurchmesser über 140 bis 180 mm,
Dicke der Dämmung über 80 bis 120 mm
Menge: 7,000 Stk

**05.04.139 Endstelle aus Alu-Grobkornfolie, Ummantelung von Dämmung an Rohr, Dicke min. 0,3 mm, als Zulage,**
als Manschette,
Rohraußendurchmesser bis 43 mm,
Dicke der Dämmung über 30 bis 50 mm
Menge: 7,000 Stk

**05.04.140 Endstelle aus Alu-Grobkornfolie, Ummantelung von Dämmung an Rohr, Dicke min. 0,3 mm, als Zulage,**
als Manschette,
Rohraußendurchmesser über 43 bis 64 mm,
Dicke der Dämmung über 30 bis 50 mm
Menge: 7,000 Stk

**05.04.141 Endstelle aus Alu-Grobkornfolie, Ummantelung von Dämmung an Rohr, Dicke min. 0,3 mm, als Zulage,**
als Manschette,
Rohraußendurchmesser über 43 bis 64 mm,
Dicke der Dämmung über 50 bis 80 mm
Menge: 7,000 Stk

**05.04.142 Endstelle aus Alu-Grobkornfolie, Ummantelung von Dämmung an Rohr, Dicke min. 0,3 mm, als Zulage,**
als Manschette,
Rohraußendurchmesser über 64 bis 89 mm,
Dicke der Dämmung über 50 bis 80 mm
Menge: 7,000 Stk

**05.04.143 Endstelle aus Alu-Grobkornfolie, Ummantelung von Dämmung an Rohr, Dicke min. 0,3 mm, als Zulage,**
als Manschette,
Rohraußendurchmesser über 64 bis 89 mm,
Dicke der Dämmung über 80 bis 120 mm
Menge: 7,000 Stk

**05.04.144 Endstelle aus Alu-Grobkornfolie, Ummantelung von Dämmung an Rohr, Dicke min. 0,3 mm, als Zulage,**
als Manschette,
Rohraußendurchmesser über 64 bis 89 mm,
Dicke der Dämmung über 120 bis 160 mm
Menge: 7,000 Stk

**05.04.145 Endstelle aus Alu-Grobkornfolie, Ummantelung von Dämmung an Rohr, Dicke min. 0,3 mm, als Zulage,**
als Manschette,
Rohraußendurchmesser über 89 bis 140 mm,
Dicke der Dämmung über 80 bis 120 mm
Menge: 7,000 Stk

**05.04.146 Endstelle aus Alu-Grobkornfolie, Ummantelung von Dämmung an Rohr, Dicke min. 0,3 mm, als Zulage,**
als Manschette,
Rohraußendurchmesser über 89 bis 140 mm,
Dicke der Dämmung über 120 bis 160 mm
Menge: 7,000 Stk

**05.04.147 Endstelle aus Alu-Grobkornfolie, Ummantelung von Dämmung an Rohr, Dicke min. 0,3 mm, als Zulage,**
als Manschette,
Rohraußendurchmesser über 140 bis 180 mm,
Dicke der Dämmung bis 30 mm
Menge: 7,000 Stk

**05.04.148 Endstelle aus Alu-Grobkornfolie, Ummantelung von Dämmung an Rohr, Dicke min. 0,3 mm, als Zulage,**
als Manschette,
Rohraußendurchmesser über 140 bis 180 mm,
Dicke der Dämmung über 30 bis 50 mm
Menge: 7,000 Stk

**05.04.149 Endstelle aus Alu-Grobkornfolie, Ummantelung von Dämmung an Rohr, Dicke min. 0,3 mm, als Zulage,**
als Manschette,
Rohraußendurchmesser über 140 bis 180 mm,
Dicke der Dämmung über 50 bis 80 mm
Menge: 7,000 Stk

**05.04.150 Endstelle aus Alu-Grobkornfolie, Ummantelung von Dämmung an Rohr, Dicke min. 0,3 mm, als Zulage,**
als Manschette,
Rohraußendurchmesser über 140 bis 180 mm,
Dicke der Dämmung über 80 bis 120 mm
Menge: 7,000 Stk

### Titel 06 Sonstige Leistungen

#### Untertitel 06.01 Blechmantel (nur einbauen)

**06.01.001 Blechmantel nur einbauen,**
einschl. liefern der Befestigungen.
Menge: 15,000 m²

**06.01.002 Blechmantel nur einbauen,**
als Formstück, einschl. liefern der Befestigungen.
Menge: 22,000 m²

**06.01.003 Kleinflächige Ausbesserung an Ummantelung von Dämmung, aus Stahlblech, verzinkt, DIN EN 10142,**
einschl. Stützkonstruktion, Verschraubung mit
Blechtreibschrauben aus nichtrostendem Stahl.
Menge: 15,000 m²

**06.01.004 Rohrleitungskennzeichnungsband, Kennzeichnung der Rohrleitungen nach DIN 2403 und DIN 2404, Normfarben,**
aus selbstklebendem Kunststoff ohne Beschriftung,
Breite 50 mm
Menge: 30,000 m

**06.01.005 Rohrleitungskennzeichnungsband, Kennzeichnung der Rohrleitungen nach DIN 2403 und DIN 2404, Normfarben,**
aus selbstklebendem Kunststoff mit Beschriftung,
Breite 40 mm
Menge: 15,000 m

**06.01.006 Rohrleitungskennzeichnungsband, Kennzeichnung der Rohrleitungen nach DIN 2403 und DIN 2404, Normfarben,**
aus selbstklebendem Kunststoff mit Beschriftung,
Breite 50 mm
Menge: 22,000 m

**06.01.007 Rohrleitungskennzeichnungsband, Kennzeichnung der Rohrleitungen nach DIN 2403 und DIN 2404, Normfarben,**
aus selbstklebendem Kunststoff mit Beschriftung,
Breite 75 mm
Menge: 15,000 m

**06.01.008 Rohrleitungskennzeichnungsband, Kennzeichnung der Rohrleitungen nach DIN 2403 und DIN 2404, Normfarben,**
aus selbstklebendem Kunststoff mit Beschriftung,
Breite 100 mm
Menge: 15,000 m

**06.01.009 Rohrleitungskennzeichnungsband, Kennzeichnung der Rohrleitungen nach DIN 2403 und DIN 2404, Normfarben,**
aus selbstklebendem Kunststoff mit Beschriftung,
und Richtungspfeil,
Breite 150 mm
Menge: 15,000 m

**06.01.010 Plastische Abdichtung für Blechnähte.**
Menge: 15,000 m

#### Untertitel 06.02 Stahlblech (nur Lieferung)

**06.02.001 Stahlblech verzinkt nach DIN EN 10142,**
Blechdicke 0,63 mm
Menge: 30,000 m²

**06.02.002 Stahlblech verzinkt nach DIN EN 10142,**
Blechdicke 0,75 mm
Menge: 22,000 m²

**06.02.003 Stahlblech verzinkt nach DIN EN 10142,**
Blechdicke 0,88 mm
Menge: 15,000 m²

**06.02.004 Stahlblech verzinkt nach DIN EN 10142,**
Blechdicke 1,00 mm
Menge: 7,000 m²

**06.02.005 Lochblech verzinkt nach DIN EN 10142,**
Blechdicke 0,88 mm
Menge: 7,000 m²

**06.02.006 Lochblech verzinkt nach DIN EN 10142,**
Blechdicke 1,00 mm
Menge: 30,000 m²

#### Untertitel 06.03 Aluminiumblech nach DIN 1745 (nur Liefer

**06.03.001 Alu-Blech nach DIN 1745**
Blechdicke 0,60 mm
Menge: 7,000 m²

**06.03.002 Alu-Blech nach DIN 1745**
Blechdicke 0,80 mm
Menge: 7,000 m²

**06.03.003 Alu-Blech nach DIN 1745**
Blechdicke 1,0 mm
Menge: 7,000 m²

**06.03.004 Alu-Blech nach DIN 1745**
Blechdicke 1,2 mm
Menge: 7,000 m²

**06.03.005 Alu-Blech nach DIN 1745**
Blechdicke 1,5 mm
Menge: 7,000 m²

**06.03.006 Alu-Blech nach DIN 1745**
Blechdicke 2,0 mm
Menge: 7,000 m²

**06.03.007 Alu-Blech nach DIN 1745**
Blechdicke 2,5 mm
Menge: 7,000 m²

**06.03.008 Alu-Blech nach DIN 1745**
Blechdicke 3,0 mm
Menge: 7,000 m²

**06.03.009 Alu-Lochblech mit 30% Lochanteil nach DIN 1745**
Blechdicke 0,6 mm
Menge: 7,000 m²

**06.03.010 Alu-Lochblech mit 30% Lochanteil nach DIN 1745**
Blechdicke 0,8 mm
Menge: 7,000 m²

**06.03.011 Alu-Lochblech mit 30% Lochanteil nach DIN 1745**
Blechdicke 1,0 mm
Menge: 7,000 m²

**06.03.012 Alu-Lochblech mit 30% Lochanteil nach DIN 1745**
Blechdicke 1,2 mm
Menge: 7,000 m²

**06.03.013 Aluminium-Stucco-Blech nach DIN 1745**
Blechdicke 1,0 mm
Menge: 7,000 m²

#### Untertitel 06.04 V2A- nach DIN 4301 (nur Lieferung)

**06.04.001 V2A - Blech nach DIN 4301**
Blechdicke 0,50 mm
Menge: 7,000 m²

**06.04.002 V2A - Blech nach DIN 4301**
Blechdicke 0,7 mm
Menge: 7,000 m²

**06.04.003 V2A - Blech nach DIN 4301**
Blechdicke 0,8 mm
Menge: 7,000 m²

**06.04.004 V2A - Blech nach DIN 4301**
Blechdicke 1,0 mm
Menge: 7,000 m²

**06.04.005 V2A - Blech nach DIN 4301**
Blechdicke 1,5 mm
Menge: 7,000 m²

#### Untertitel 06.05 Aluminium-Blech beschichtet (nur Lieferung)

**06.05.001 Aluminium-Blech beschichtet**
Blechdicke 1,0 mm
Menge: 7,000 m²

#### Untertitel 06.06 Aluminium-Riffel-Blech (nur Lieferung)

**06.06.001 Aluminium-Riffel-Blech**
Blechdicke 5-6,5 mm
Menge: 7,000 m²

#### Untertitel 06.07 Glasfasergewebe (nur Lieferung)

**06.07.001 Glasfasergewebe, Qualität 1500 gr/qm**
Maße 30 x 2 mm
Menge: 7,000 m²

**06.07.002 Glasfasergewebe, Qualität 1500 gr/qm**
Maße 40 x 2 mm
Menge: 7,000 m²

**06.07.003 Glasfasergewebe, Qualität 1500 gr/qm**
Maße 50 x 2 mm
Menge: 7,000 m²

**06.07.004 Glasfasergewebe, Qualität 1500 gr/qm**
Maße 50 x 4-5 mm
Menge: 7,000 m²

**06.07.005 Glasfasergewebe, Qualität 1500 gr/qm**
Maße 100 x 4-5 mm
Menge: 7,000 m²

#### Untertitel 06.08 Glasgewebe (nur Lieferung)

**06.08.001 Glasgewebe, Qualität 1000 gr/qm**
Menge: 7,000 m²

#### Untertitel 06.09 PVC-Ummantelung (nur Lieferung)

**06.09.001 Isogenpack PVC-Bogen**
21 - 33 mm
Menge: 15,000 Stk

**06.09.002 Isogenpack PVC-Bogen**
42 - 48 mm
Menge: 15,000 Stk

**06.09.003 Isogenpack PVC-Bogen**
57 - 76 mm
Menge: 15,000 Stk

**06.09.004 Isogenpack PVC-Bogen**
89 - 159 mm
Menge: 15,000 Stk

**06.09.005 Isogenpack PVC-Folie**
0,35 mm
Menge: 15,000 m²

**06.09.006 Isogenpack PVC-Folie**
0,50 mm
Menge: 15,000 m²

**06.09.007 Isogenpack PVC-Manschetten**
20 - 30 mm
Menge: 15,000 m²

**06.09.008 Isogenpack PVC-Manschetten**
40 - 60 mm
Menge: 15,000 m²

#### Untertitel 06.10 Draht (nur Lieferung)

**06.10.001 Draht verzinkt**
0,5 - 1,5 mm
Menge: 4,000 kg

**06.10.002 Draht VA**
0,60 mm
Menge: 4,000 kg

#### Untertitel 06.11 PU- Montageschaum (nur Lieferung)

**06.11.001 PU- Montageschaum**
750 ml
Menge: 15,000 l

#### Untertitel 06.12 Schlösser (nur Lieferung)

**06.12.001 Camlock- Spezialschlösser verzinkt**
Größe: klein
Menge: 15,000 Stk

**06.12.002 Camlock- Spezialschlösser verzinkt**
Größe: mittel
Menge: 15,000 Stk

**06.12.003 Camlock- Spezialschlösser verzinkt**
Größe: groß
Menge: 15,000 Stk

**06.12.004 Camlock- Spezialschlösser V2A**
Größe: klein
Menge: 15,000 Stk

**06.12.005 Camlock- Spezialschlösser V2A**
Größe: mittel
Menge: 15,000 Stk

**06.12.006 Camlock- Spezialschlösser V2A**
Größe: groß
Menge: 15,000 Stk

**06.12.007 Kappenschlösser Standard, verzinkt**
Größe: klein
Menge: 15,000 Stk

**06.12.008 Kappenschlösser Standard, verzinkt**
Größe: mittel
Menge: 15,000 Stk

**06.12.009 Kappenschlösser Standard, verzinkt**
Größe: groß
Menge: 15,000 Stk

**06.12.010 Kappenschlösser Standard, V2A**
Größe: klein
Menge: 15,000 Stk

**06.12.011 Kappenschlösser Standard, V2A**
Größe: mittel
Menge: 15,000 Stk

**06.12.012 Kappenschlösser Standard, V2A**
Größe: groß
Menge: 15,000 Stk

#### Untertitel 06.13 Bänder (nur Lieferung)

**06.13.001 Signodenband verzinkt**
Größe: 16 mm
Menge: 37,000 m

**06.13.002 Signodenband V2A**
Größe: 16 mm
Menge: 37,000 m

**06.13.003 Feranband**
Größe: 15 mm
Menge: 37,000 m

**06.13.004 Feranband-Schließen**
Größe: 15 mm
Menge: 37,000 m

**06.13.005 Alu- Selbstklebeband 50m schwer entflammbar B1**
100 mm breit
Menge: 19,000 Stk

**06.13.006 Alu- Selbstklebeband 50m schwer entflammbar B1**
80 mm breit
Menge: 19,000 Stk

#### Untertitel 06.14 Dichtungsmaterial (nur Lieferung)

**06.14.001 Silikon**
310 ml pro Kartusche
Farbe: grau, weiß, transparent, schwarz
Menge: 19,000 Stk

#### Untertitel 06.15 Metallfolie (nur Lieferung)

**06.15.001 Rein- Aluminiumfolie**
Foliendicke 0,05 mm
Menge: 15,000 m²

**06.15.002 Rein- Aluminiumfolie**
Foliendicke 0,10 mm
Menge: 15,000 m²

**06.15.003 Edelstahlfolie**
Foliendicke 0,10 mm
Menge: 15,000 m²

#### Untertitel 06.16 Griffe (nur Lieferung)

**06.16.001 Hohlgriffe vernickelt kleine Ausführung**
150 mm
Menge: 37,000 Stk

**06.16.002 Hohlgriffe vernickelt große Ausführung**
200 mm
Menge: 37,000 Stk

#### Untertitel 06.17 Hochtemperaturdämmstoffmatte (nur Lieferung)

**06.17.001 Hochtemperaturdämmstoffmatte**
Dicke Dämmung 13 mm
Menge: 7,000 m²

**06.17.002 Hochtemperaturdämmstoffmatte**
Dicke Dämmung 19 mm
Menge: 7,000 m²

**06.17.003 Hochtemperaturdämmstoffmatte**
Dicke Dämmung 25 mm
Menge: 7,000 m²

**06.17.004 Hochtemperaturdämmstoffmatte**
Dicke Dämmung 38
Menge: 7,000 m²

**06.17.005 Hochtemperaturdämmstoffmatte**
Dicke Dämmung 50 mm
Menge: 7,000 m²

#### Untertitel 06.18 Kältedämmung (nur Lieferung)

**06.18.001 Kältedämmung mit Weichschaumstoff einlagige Platten DIN 4102, schwer entflammbar Klasse B1**
Dicke Dämmung 13 mm
Menge: 37,000 m²

**06.18.002 Kältedämmung mit Weichschaumstoff einlagige Platten DIN 4102, schwer entflammbar Klasse B1**
Dicke Dämmung 16 mm
Menge: 37,000 m²

**06.18.003 Kältedämmung mit Weichschaumstoff einlagige Platten DIN 4102, schwer entflammbar Klasse B1**
Dicke Dämmung 19 mm
Menge: 37,000 m²

**06.18.004 Kältedämmung an Rohren mit Weichstoff DIN 4102, schwer entflammbar Kl.B1, äußerer Rohrdurchmesser bis 20 mm**
Dicke Dämmung 13 mm
Menge: 37,000 m

**06.18.005 Kältedämmung an Rohren mit Weichstoff DIN 4102, schwer entflammbar Kl.B1, äußerer Rohrdurchmesser bis 20 mm**
Dicke Dämmung 19 mm
Menge: 37,000 m

**06.18.006 Kältedämmung an Rohren mit Weichstoff DIN 4102, schwer entflammbar Kl.B1, äußerer Rohrdurchmesser über 20-25 mm**
Dicke Dämmung 13 mm
Menge: 37,000 m

**06.18.007 Kältedämmung an Rohren mit Weichstoff DIN 4102, schwer entflammbar Kl.B1, äußerer Rohrdurchmesser über 20-25 mm**
Dicke Dämmung 19 mm
Menge: 37,000 m

**06.18.008 Kältedämmung an Rohren mit Weichstoff DIN 4102, schwer entflammbar Kl.B1, äußerer Rohrdurchmesser über 25-30 mm**
Dicke Dämmung 13 mm
Menge: 37,000 m

**06.18.009 Kältedämmung an Rohren mit Weichstoff DIN 4102, schwer entflammbar Kl.B1, äußerer Rohrdurchmesser über 25-30 mm**
Dicke Dämmung 19 mm
Menge: 37,000 m

**06.18.010 Kältedämmung an Rohren mit Weichstoff DIN 4102, schwer entflammbar Kl.B1, äußerer Rohrdurchmesser über 30-33,70mm**
Dicke Dämmung 13 mm
Menge: 37,000 m

**06.18.011 Kältedämmung an Rohren mit Weichstoff DIN 4102, schwer entflammbar Kl.B1, äußerer Rohrdurchmesser über 30-33,70mm**
Dicke Dämmung 19 mm
Menge: 37,000 m

**06.18.012 Kältedämmung an Rohren mit Weichstoff DIN 4102, schwer entflammbar Kl.B1, äußerer Rohrdurchmesser über 33,70-42,40mm**
Dicke Dämmung 13 mm
Menge: 37,000 m

**06.18.013 Kältedämmung an Rohren mit Weichstoff DIN 4102, schwer entflammbar Kl.B1, äußerer Rohrdurchmesser über 33,70-42,40mm**
Dicke Dämmung 19 mm
Menge: 37,000 m

**06.18.014 Kältedämmung an Rohren mit Weichstoff DIN 4102, schwer entflammbar Kl.B1, äußerer Rohrdurchmesser über 42,40-48,30mm**
Dicke Dämmung 13 mm
Menge: 37,000 m

**06.18.015 Kältedämmung an Rohren mit Weichstoff DIN 4102, schwer entflammbar Kl.B1, äußerer Rohrdurchmesser über 42,40-48,30mm**
Dicke Dämmung 19 mm
Menge: 37,000 m

**06.18.016 Kältedämmung an Rohren mit Weichstoff DIN 4102, schwer entflammbar Kl.B1, äußerer Rohrdurchmesser über 48,30-63,50mm**
Dicke Dämmung 13 mm
Menge: 37,000 m

**06.18.017 Kältedämmung an Rohren mit Weichstoff DIN 4102, schwer entflammbar Kl.B1 äußerer Rohrdurchmesser über 48,30-63,50mm**
Dicke Dämmung 19 mm
Menge: 37,000 m

**06.18.018 Kältedämmung an Rohren mit Weichstoff DIN 4102, schwer entflammbar Kl.B1 äußerer Rohrdurchmesser über 63,50-76,10mm**
Dicke Dämmung 13 mm
Menge: 37,000 m

**06.18.019 Kältedämmung an Rohren mit Weichstoff DIN 4102, schwer entflammbar Kl.B1 äußerer Rohrdurchmesser über 63,50-76,10mm**
Dicke Dämmung 19 mm
Menge: 37,000 m

**06.18.020 Kältedämmung an Rohren mit Weichstoff DIN 4102, schwer entflammbar Kl.B1 äußerer Rohrdurchmesser über 76,10-88,90mm**
Dicke Dämmung 13 mm
Menge: 37,000 m

**06.18.021 Kältedämmung an Rohren mit Weichstoff DIN 4102, schwer entflammbar Kl.B1 äußerer Rohrdurchmesser über 76,10-88,90mm**
Dicke Dämmung 19 mm
Menge: 37,000 m

**06.18.022 Kältedämmung an Rohren mit Weichstoff DIN 4102, schwer entflammbar Kl.B1 äußerer Rohrdurchmesser über 88,90-114,30mm**
Dicke Dämmung 13 mm
Menge: 37,000 m

**06.18.023 Kältedämmung an Rohren mit Weichstoff DIN 4102, schwer entflammbar Kl.B1 äußerer Rohrdurchmesser über 88,90-114,30mm**
Dicke Dämmung 19 mm
Menge: 37,000 m

**06.18.024 Kältedämmung an Rohren mit Weichstoff DIN 4102, schwer entflammbar Kl.B1 äußerer Rohrdurchmesser über 114,30-139,70mm**
Dicke Dämmung 13 mm
Menge: 37,000 m

**06.18.025 Kältedämmung an Rohren mit Weichstoff DIN 4102, schwer entflammbar Kl.B1 äußerer Rohrdurchmesser über 114,30-139,70mm**
Dicke Dämmung 19 mm
Menge: 37,000 m

**06.18.026 Kältedämmung an Rohren mit Weichstoff DIN 4102, schwer entflammbar Kl.B1 äußerer Rohrdurchmesser über 139,70-159,00mm**
Dicke Dämmung 13 mm
Menge: 37,000 m

**06.18.027 Kältedämmung an Rohren mit Weichstoff DIN 4102, schwer entflammbar Kl.B1 äußerer Rohrdurchmesser über 139,70-159,00mm**
Dicke Dämmung 19 mm
Menge: 37,000 m

#### Untertitel 06.19 Mineralfasermatten (nur Lieferung)

**06.19.001 Ein- oder mehrlagige Mineralfasermatten, Rohdichte ca. 30-40 kg/m³, Wärmeleitfähigkeitsgruppe 0,040 W/mK, auf einer Lage Alu-Folie geklebt, nicht brennbar, Klasse A, DIN 4102 nicht brennbar Klasse A, DIN 4102**
Dicke Dämmung 20 mm
Menge: 15,000 m²

**06.19.002 Ein- oder mehrlagige Mineralfasermatten, Rohdichte ca. 30-40 kg/m³, Wärmeleitfähigkeitsgruppe 0,040 W/mK, auf einer Lage Alu-Folie geklebt, nicht brennbar, Klasse A, DIN 4102 nicht brennbar Klasse A, DIN 4102**
Dicke Dämmung 30 mm
Menge: 15,000 m²

**06.19.003 Ein- oder mehrlagige Mineralfasermatten, Rohdichte ca. 30-40 kg/m³, Wärmeleitfähigkeitsgruppe 0,040 W/mK, auf einer Lage Alu-Folie geklebt, nicht brennbar, Klasse A, DIN 4102 nicht brennbar Klasse A, DIN 4102**
Dicke Dämmung 40 mm
Menge: 15,000 m²

**06.19.004 Ein- oder mehrlagige Mineralfasermatten, Rohdichte ca. 30-40 kg/m³, Wärmeleitfähigkeitsgruppe 0,040 W/mK, auf einer Lage Alu-Folie geklebt, nicht brennbar, Klasse A, DIN 4102 nicht brennbar Klasse A, DIN 4102**
Dicke Dämmung 50 mm
Menge: 15,000 m²

**06.19.005 Ein- oder mehrlagige Mineralfasermatten, Rohdichte ca. 30-40 kg/m³, Wärmeleitfähigkeitsgruppe 0,040 W/mK, auf einer Lage Alu-Folie geklebt, nicht brennbar, Klasse A, DIN 4102 nicht brennbar Klasse A, DIN 4102**
Dicke Dämmung 60 mm
Menge: 15,000 m²

**06.19.006 Ein- oder mehrlagige Mineralfasermatten, Rohdichte ca. 30-40 kg/m³, Wärmeleitfähigkeitsgruppe 0,040 W/mK, auf einer Lage Alu-Folie geklebt, nicht brennbar, Klasse A, DIN 4102 nicht brennbar Klasse A, DIN 4102**
Dicke Dämmung 70 mm
Menge: 15,000 m²

**06.19.007 Ein- oder mehrlagige Mineralfasermatten, Rohdichte ca. 30-40 kg/m³, Wärmeleitfähigkeitsgruppe 0,040 W/mK, auf einer Lage Alu-Folie geklebt, nicht brennbar, Klasse A, DIN 4102 nicht brennbar Klasse A, DIN 4102**
Dicke Dämmung 80 mm
Menge: 15,000 m²

**06.19.008 Ein- oder mehrlagige Mineralfasermatten, Rohdichte ca. 30-40 kg/m³, Wärmeleitfähigkeitsgruppe 0,040 W/mK, auf einer Lage Alu-Folie geklebt, nicht brennbar, Klasse A, DIN 4102 nicht brennbar Klasse A, DIN 4102**
Dicke Dämmung 90 mm
Menge: 15,000 m²

**06.19.009 Ein- oder mehrlagige Mineralfasermatten, Rohdichte ca. 30-40 kg/m³, Wärmeleitfähigkeitsgruppe 0,040 W/mK, auf einer Lage Alu-Folie geklebt, nicht brennbar, Klasse A, DIN 4102 nicht brennbar Klasse A, DIN 4102**
Dicke Dämmung 100 mm
Menge: 15,000 m²

**06.19.010 Ein- oder mehrlagige Mineralfasermatten, Rohdichte ca. 70 kg/m³, Wärmeleitfähigkeitsgruppe 0,040 W/mK, auf einer Lage verzinktem Drahtgeflecht, nicht brennbar, Klasse A, DIN 4102**
Dicke Dämmung 30 mm
Menge: 15,000 m²

**06.19.011 Ein- oder mehrlagige Mineralfasermatten, Rohdichte ca. 70 kg/m³, Wärmeleitfähigkeitsgruppe 0,040 W/mK, auf einer Lage verzinktem Drahtgeflecht, nicht brennbar, Klasse A, DIN 4102**
Dicke Dämmung 40 mm
Menge: 15,000 m²

**06.19.012 Ein- oder mehrlagige Mineralfasermatten, Rohdichte ca. 70 kg/m³, Wärmeleitfähigkeitsgruppe 0,040 W/mK, auf einer Lage verzinktem Drahtgeflecht, nicht brennbar, Klasse A, DIN 4102**
Dicke Dämmung 50 mm
Menge: 15,000 m²

**06.19.013 Ein- oder mehrlagige Mineralfasermatten, Rohdichte ca. 70 kg/m³, Wärmeleitfähigkeitsgruppe 0,040 W/mK, auf einer Lage verzinktem Drahtgeflecht, nicht brennbar, Klasse A, DIN 4102**
Dicke Dämmung 60 mm
Menge: 15,000 m²

**06.19.014 Ein- oder mehrlagige Mineralfasermatten, Rohdichte ca. 70 kg/m³, Wärmeleitfähigkeitsgruppe 0,040 W/mK, auf einer Lage verzinktem Drahtgeflecht, nicht brennbar, Klasse A, DIN 4102**
Dicke Dämmung 70 mm
Menge: 15,000 m²

**06.19.015 Ein- oder mehrlagige Mineralfasermatten, Rohdichte ca. 70 kg/m³, Wärmeleitfähigkeitsgruppe 0,040 W/mK, auf einer Lage verzinktem Drahtgeflecht, nicht brennbar, Klasse A, DIN 4102**
Dicke Dämmung 80 mm
Menge: 15,000 m²

**06.19.016 Ein- oder mehrlagige Mineralfasermatten, Rohdichte ca. 70 kg/m³, Wärmeleitfähigkeitsgruppe 0,040 W/mK, auf einer Lage verzinktem Drahtgeflecht, nicht brennbar, Klasse A, DIN 4102**
Dicke Dämmung 90 mm
Menge: 15,000 m²

**06.19.017 Ein- oder mehrlagige Mineralfasermatten, Rohdichte ca. 70 kg/m³, Wärmeleitfähigkeitsgruppe 0,040 W/mK, auf einer Lage verzinktem Drahtgeflecht, nicht brennbar, Klasse A, DIN 4102**
Dicke Dämmung 100 mm
Menge: 15,000 m²

**06.19.018 Ein- oder mehrlagige Mineralfasermatten, Rohdichte ca. 70 kg/m³, Wärmeleitfähigkeitsgruppe 0,040 W/mK, auf einer Lage verzinktem Drahtgeflecht, nicht brennbar, Klasse A, DIN 4102**
Dicke Dämmung 120 mm
Menge: 15,000 m²

#### Untertitel 06.20 Mineralfaserschalen (nur Lieferung)

**06.20.001 Einlagige Schalen aus Mineralfasern, Rohdichte ca. 60 kg/m³, Wärmeleitfähigkeitsgruppe 0,035 W/mK, kaschiert mit Alu- Folie, Rohrd. bis 20 mm, nicht brennbar, Klasse A, DIN 4102, nicht brennbar Klasse a, DIN 4102, bis 20,00 mm**
Dicke Dämmung 20 mm
Menge: 15,000 m

**06.20.002 Einlagige Schalen aus Mineralfasern, Rohdichte ca. 60 kg/m³, Wärmeleitfähigkeitsgruppe 0,035 W/mK, kaschiert mit Alu- Folie, Rohrd. bis 20-30 mm, nicht brennbar, Klasse A, DIN 4102, nicht brennbar Klasse a, DIN 4102, Rohrd. 20,00-30,00 mm**
Dicke Dämmung 20 mm
Menge: 15,000 m

**06.20.003 Einlagige Schalen aus Mineralfasern, Rohdichte ca. 60 kg/m³, Wärmeleitfähigkeitsgruppe 0,035 W/mK, kaschiert mit Alu- Folie, Rohrd. 30-42,40 mm, nicht brennbar, Klasse A, DIN 4102, nicht brennbar Klasse a, DIN 4102, Rohrd. 20,00-30,00 mm**
Dicke Dämmung 30 mm
Menge: 15,000 m

**06.20.004 Einlagige Schalen aus Mineralfasern, Rohdichte ca. 60 kg/m³, Wärmeleitfähigkeitsgruppe 0,035 W/mK, kaschiert mit Alu- Folie, Rohrd. 42,40-48,30 mm, nicht brennbar, Klasse A, DIN 4102, nicht brennbar Klasse a, DIN 4102, Rohrd. 20,00-30,00 mm**
Dicke Dämmung 40 mm
Menge: 15,000 m

**06.20.005 Einlagige Schalen aus Mineralfasern, Rohdichte ca. 60 kg/m³, Wärmeleitfähigkeitsgruppe 0,035 W/mK, kaschiert mit Alu- Folie, Rohrd. 48,30-63,50 mm, nicht brennbar, Klasse A, DIN 4102, nicht brennbar Klasse a, DIN 4102, Rohrd. 20,00-30,00 mm**
Dicke Dämmung 50 mm
Menge: 15,000 m

**06.20.006 Einlagige Schalen aus Mineralfasern, Rohdichte ca. 60 kg/m³, Wärmeleitfähigkeitsgruppe 0,035 W/mK, kaschiert mit Alu- Folie, Rohrd. 63,50-76,10 mm, nicht brennbar, Klasse A, DIN 4102,**
Dicke Dämmung 70 mm
Menge: 15,000 m

**06.20.007 Einlagige Schalen aus Mineralfasern, Rohdichte ca. 60 kg/m³, Wärmeleitfähigkeitsgruppe 0,035 W/mK, kaschiert mit Alu- Folie, Rohrd. 76,10-88,90 mm, nicht brennbar, Klasse A, DIN 4102,**
Dicke Dämmung 80 mm
Menge: 15,000 m

**06.20.008 Einlagige Schalen aus Mineralfasern, Rohdichte ca. 60 kg/m³, Wärmeleitfähigkeitsgruppe 0,035 W/mK, kaschiert mit Alu- Folie, Rohrd. 88,90-114,30 mm, nicht brennbar, Klasse A, DIN 4102,**
Dicke Dämmung 100 mm
Menge: 15,000 m

#### Untertitel 06.21 Weichschaumstoffschalen (nur Lieferung)

**06.21.001 Einlag. Schalen, Schläuche aus Weichschaumstoff, Wärmeleitfäh. 0,040 W/mK, schw. entflammbar, Kl. B1, DIN 4102, Dämmsch.dicke HeizAnlV 100%**
Äuß. Rohrd. bis 20 mm
Menge: 15,000 m

**06.21.002 Einlag. Schalen, Schläuche aus Weichschaumstoff, Wärmeleitfäh. 0,040 W/mK, schw. entflammbar, Kl. B1, DIN 4102, Dämmsch.dicke HeizAnlV 100%**
Äuß. Rohrd. 20-25 mm
Menge: 15,000 m

**06.21.003 Einlag. Schalen, Schläuche aus Weichschaumstoff, Wärmeleitfäh. 0,040 W/mK, schw. entflammbar, Kl. B1, DIN 4102, Dämmsch.dicke HeizAnlV 100%**
Äuß. Rohrd. 25-30 mm
Menge: 15,000 m

**06.21.004 Einlag. Schalen, Schläuche aus Weichschaumstoff, Wärmeleitfäh. 0,040 W/mK, schw. entflammbar, Kl. B1, DIN 4102, Dämmsch.dicke HeizAnlV 100%**
Äuß. Rohrd. 30-42,4 mm
Menge: 15,000 m

**06.21.005 Einlag. Schalen, Schläuche aus Weichschaumstoff, Wärmeleitfäh. 0,040 W/mK, schw. entflammbar, Kl. B1, DIN 4102, Dämmsch.dicke HeizAnlV 50%**
Äuß. Rohrd. 42,4-48,30 mm
Menge: 15,000 m

**06.21.006 Einlag. Schalen, Schläuche aus Weichschaumstoff, Wärmeleitfäh. 0,040 W/mK, schw. entflammbar, Kl. B1, DIN 4102, Dämmsch.dicke HeizAnlV 50%**
Äuß. Rohrd. 48,30-63,50 mm
Menge: 15,000 m

#### Untertitel 06.22 Sonstiges Zubehör (nur Lieferung)

**06.22.001 Malerabdeckvlies**
Menge: 374,000 m²

**06.22.002 Abdeckfolie**
Menge: 374,000 m²

**06.22.003 Staubsaugerbeutel inkl. Anteil Luftfilter**
Menge: 37,000 Stk

**06.22.004 Arbeitshandschuhe**
Menge: 150,000 Paar

**06.22.005 Mundschutzmaske FFP1**
Menge: 75,000 Stk

**06.22.006 Mundschutzmaske FFP2**
Menge: 75,000 Stk

**06.22.007 Mundschutzmaske FFP3**
Menge: 75,000 Stk

**06.22.008 Einwegschutzanzug Standard**
Menge: 37,000 Stk

**06.22.009 Rundbodensäcke 200 l**
Menge: 75,000 Stk

**06.22.010 Kreppband**
Menge: 75,000 Stk

**06.22.011 Kautschuk Kleber**
Menge: 2,000 Lite

**06.22.012 Pinselreiniger**
Menge: 2,000 Lite

**06.22.013 Kautschukband (Tape) 50x3 mm**
Menge: 15,000 m

**06.22.014 Sprühkleber**
Menge: 75,000 Stk

**06.22.015 Kantenschutz PVC schwarz 9,5 x 6,5 mm**
Menge: 90,000 m

### Titel 07 Stundenlohnarbeiten

**Ausführungsbeschreibung 0001 Allgemeine Beschreibung.**
*Allgemeine Beschreibung.*
Für Stundenlohnarbeiten gelten die Ausführungen der
"Zusätzlichen Vertragsbedingungen" (ZVB) des KIT.
Die Stundenzettel müssen eindeutig erkennen lassen :
Vor- und Zuname, Beruf, Lohngruppe laut Tarif,
Arbeitsleistung nach Zeit, Ort und Dauer, Verbrauch von
Baustoffen, Benutzung von Maschinen mit genauer
Leistungsangabe nach Zeit, Ort und Dauer.
Die vom Auftragnehmer oder seinem Bevollmächtigten
unterschriebenen Stundenzettel müssen für jeden
Kalendertag getrennt ausgestellt sein und sind in der
Regel täglich der Bauleitung in doppelter Fertigung zur
Anerkennung vorzulegen.
Bei den angebotenen Stundenverrechnungssätzen handelt
es sich um Baustellenlöhne nach VOB/B § 15 bzw. VOL/B §
16 einschließlich Unternehmerzuschlag,
Sozialkassenbeitrag, Vermögensbildung, Lohnnebenkosten,
u.s.w.
Die Lohnnebenkosten beinhalten auch die Auslösung und
die Kosten und Zeiten für An- und Abreise der auf der
Baustelle beschäftigten Arbeitnehmer.
Für eventuell erforderliche Arbeiten, die nicht im
Leistungsverzeichnis erfaßt sind und nur auf
ausdrückliche Anweisung und gegen Nachweis zur
Ausführung kommen,werden verrechnet für:

**07.001 Vorarbeiter (Obermonteur)**
Menge: 550,000 Std

**07.002 Facharbeiter (Monteur)**
Menge: 900,000 Std

**07.003 Helfer**
Menge: 350,000 Std
